# FIEBDC-3

- Propiedad del archivo: CYPE INGENIEROS, S.A.
- Formato: FIEBDC-3/2002
- Programa: ARQUIMEDES
- Fecha de los precios: 20/01/2010
- Divisa: EUR
- Costes indirectos: 6 %
- Gastos generales: 13 %
- Beneficio industrial: 6 %
- IVA: 16 %

## CAP1 DEMOLICIONES Y TRABAJOS PREVIOS
Importe: 2388.02

**01TLL90001N** m2 LIMPIEZA Y DESBROCE DEL TERRENO, CON MEDIOS MECANICOS
420 m2 × 4.78 (5.07 con costes indirectos) = 2129.40
DE LIMPIEZA Y DESBROCE DE TERRENO, CON MEDIOS MECANICOS. MEDIDA LA UNIDAD TERMINADA.

| Código | Ud | Descripción | Rendimiento | Precio | Importe |
|---|---|---|---|---|---|
| ME00300 | h | PALA CARGADORA (maquinaria) | 0.01 | 22.37 | 0.22 |
| TP00100 | h | PEON ESPECIAL (mano de obra) | 0.34 | 13.42 | 4.56 |
|  |  | Total |  |  | 4.78 |

| Medición | Uds. | Largo | Ancho | Parcial |
|---|---|---|---|---|
|  | 1 | 15.00 | 28.00 | 420.00 |
| Total |  |  |  | 420 |

**01KSB90003N** m DEMOLICION SELECTIVA M. MANUALES DE VALLA METALICA
51 m × 4.56 (4.83 con costes indirectos) = 246.33
DE DEMOLICION SELECTIVA CON MEDIOS MANUALES DE VALLA METALICA, INCLUSO P.P. DE AYUDAS DE ALBAÑILERIA. MEDIDA LA LONGITUD TOTAL DESMONTADA.

| Código | Ud | Descripción | Rendimiento | Precio | Importe |
|---|---|---|---|---|---|
| TP00100 | h | PEON ESPECIAL | 0.34 | 13.42 | 4.56 |
|  |  | Total |  |  | 4.56 |

**01RSS90003N** m2 DEMOLICION MASIVA CON M. MANUALES DE ACERA
2.1 m2 × 4.86 (5.15 con costes indirectos) = 10.82
DE DEMOLICION MASIVA CON MEDIOS MANUALES DE ACERADO DE BADOSA HIDRAULICA Y SOLERA DE HORMIGON DE 15 CM. DE ESPESOR MEDIO. MEDIDA LA SUPERFICIE INICIAL.

| Código | Ud | Descripción | Rendimiento | Precio | Importe |
|---|---|---|---|---|---|
| MC00100 | h | COMPRESOR DOS MARTILLOS (maquinaria) | 0.05 | 5.95 | 0.30 |
| TP00100 | h | PEON ESPECIAL | 0.34 | 13.42 | 4.56 |
|  |  | Total |  |  | 4.86 |

| Medición | Uds. | Largo | Ancho | Parcial |
|---|---|---|---|---|
|  | 1 | 3.50 | 0.60 | 2.10 |
| Total |  |  |  | 2.1 |

**01ALW90001N** m2 DEMOLICION MASIVA M. MANUALES CERRAMIENTO
1 m2 × 1.39 (1.47 con costes indirectos) = 1.47
DE DEMOLICION MASIVA CON MEDIOS MANUALES DE CERRAMIENTO DE PANELES PREFABRICADOS DE HORMIGÓN, DE 15 CM. DE ESPESOR, PARA CONEXION, INCLUSO P.P. DE INSTALACIONES AFECTADAS. MEDIDA LA UNIDAD EJECUTADA.

| Código | Ud | Descripción | Rendimiento | Precio | Importe |
|---|---|---|---|---|---|
| ME00300 | h | PALA CARGADORA | 0.03 | 22.37 | 0.67 |
| TP00100 | h | PEON ESPECIAL | 0.054 | 13.42 | 0.72 |
|  |  | Total |  |  | 1.39 |

| Medición | Uds. | Parcial |
|---|---|---|
| CERRAMIENTO RECINTO: |  |  |
| Acceso | 1 | 1.00 |
| Total |  | 1 |

## CAP10 REVESTIMIENTOS
Importe: 241468.86

**10CRR00110** m2 REVOCO PÉTREO BICAPA MORTERO CAL AEREA
183.15 m2 × 27.73 (29.39 con costes indirectos) = 5382.78
Revoco pétreo bicapa en paredes con acabado fratasado, aplicado sobre paramentos de ladrillo, formado por: capa de mortero de cal aérea modificada de 10 a 15 mm de espesor y capa de mortero de cal aérea pigmentado en masa de 5 mm de espesor, incluso limpieza y preparación del soporte, extendidos, fratasado y p.p. de despieces y aristados. Medida la superficie ejecutada.

| Código | Ud | Descripción | Rendimiento | Precio | Importe |
|---|---|---|---|---|---|
| WW00400 | u | PEQUEÑO MATERIAL (material) | 1 | 0.28 | 0.28 |
| GM00150 | kg | MORTERO CAL AEREA PIGMENTADO (material) | 8 | 0.5 | 4.00 |
| TO00100 | h | OF. 1ª ALBAÑILERIA (mano de obra) | 1.165 | 14.1 | 16.43 |
| GM00100 | kg | MORTERO CAL AEREA (material) | 18 | 0.39 | 7.02 |
|  |  | Total |  |  | 27.73 |

| Medición | Uds. | Largo | Alto | Parcial |
|---|---|---|---|---|
| M |  |  |  |  |
| P. CUBIERTAS: |  |  |  |  |
| Vestuarios: |  |  |  |  |
| S3 | 2 | 13.99 | 0.15 | 4.20 |
|  | 2 | 40.45 | 0.15 | 12.14 |
|  | 2 | 0.57 | 0.15 | 0.17 |
|  | 2 | 9.02 | 0.15 | 2.71 |
|  | 2 | 6.78 | 0.15 | 2.03 |
|  | 30 | 0.85 | 0.15 | 3.83 |
|  | 30 | 0.15 | 0.15 | 0.68 |
| Salida cubierta | 2 | 1.35 | 2.35 | 6.35 |
|  | 2 | 6.93 | 2.35 | 32.57 |
|  | 2 | 0.57 | 1.50 | 1.71 |
| Fachada a cbta | 1 | 40.75 | 2.35 | 95.76 |
| Lucernarios | 30 | 0.85 | 0.70 | 17.85 |
|  | 30 | 0.15 | 0.70 | 3.15 |
| Total |  |  |  | 183.15 |

**10ACW2827N** m2 FALSO TECHO CHAPA LISA ACERO LACADO EN COLOR
34.47 m2 × 52.59 (55.75 con costes indirectos) = 1921.70
DE FALSO TECHO DE CHAPA LISA DE ACERO LACADO EN COLOR, SIMILAR F2 Y F5 DE 2 MM. DE ESPESOR, INCLUSO P.P. DE ESTRUCTURA AUXILIAR DE CUELGUE, SOLAPES Y ACCESORIOS DE FIJACION. MEDIDA LA SUPERFICIE EJECUTADA.

| Código | Ud | Descripción | Rendimiento | Precio | Importe |
|---|---|---|---|---|---|
| CA0870N | m2 | CHAPA AL. 2000X1000X2MM, ESTAMPADO REPUJADO EN LAGRIMA (material) | 1.05 | 34.23 | 35.94 |
| TO01600 | h | OF. 1ª CERRAJERO-CHAPISTA (mano de obra) | 0.34 | 14.1 | 4.79 |
| TA00200 | h | AYUDANTE ESPECIALISTA (mano de obra) | 0.388 | 13.55 | 5.26 |
| WW00300 | u | MATERIAL COMPLEMENTARIO O PZAS.ESPECIALES (material) | 10 | 0.52 | 5.20 |
| WW00400 | u | PEQUEÑO MATERIAL | 5 | 0.28 | 1.40 |
|  |  | Total |  |  | 52.59 |

| Medición | Uds. | Largo | Ancho | Parcial |
|---|---|---|---|---|
| TC |  |  |  |  |
| P. BAJA: |  |  |  |  |
| Hall entrada | 1 | 9.00 | 3.83 | 34.47 |
| Total |  |  |  | 34.47 |

**10CGG00008N** m2 GUARNECIDO Y ENLUCIDO MAESTREADO EN PAREDES, YESO
435.04 m2 × 6.63 (7.03 con costes indirectos) = 3058.33
DE GUARNECIDO Y ENLUCIDO MAESTRADO EN PAREDES, CON PASTA DE YESO YG E YF, INCLUSO LIMPIEZA, HUMEDECIDO DEL PARAMENTO Y MAESTRAS CADA 1.50 m. DEDUCIENDO HUECOS MAYORES DE 3 M2.

| Código | Ud | Descripción | Rendimiento | Precio | Importe |
|---|---|---|---|---|---|
| AGY00100 | m3 | PASTA DE YESO NEGRO YG. | 0.015 | 125.56 | 1.88 |
| AGY00200 | m3 | PASTA DE YESO BLANCO YF. | 0.005 | 129.09 | 0.65 |
| TO01200 | h | OF. 1ª YESERO (mano de obra) | 0.291 | 14.1 | 4.10 |
|  |  | Total |  |  | 6.63 |

| Medición | Uds. | Largo | Alto | Parcial |
|---|---|---|---|---|
| Y |  |  |  |  |
| P. SOTANO: |  |  |  |  |
| Acceso escalera | 2 | 6.36 | 3.85 | 48.97 |
|  | 1 | 0.85 | 3.85 | 3.27 |
|  | 1 | 0.85 | 1.00 | 0.85 |
| P. BAJA: |  |  |  |  |
| Control instalaciones | 2 | 3.50 | 2.20 | 15.40 |
|  | 2 | 2.65 | 2.20 | 11.66 |
|  | 2 | 3.51 | 2.20 | 15.44 |
|  | 2 | 1.15 | 0.70 | 1.61 |
| Almacén material | 2 | 3.85 | 3.00 | 23.10 |
|  | 2 | 3.59 | 3.00 | 21.54 |
| Escalera Cbta | 2 | 6.75 | 3.00 | 40.50 |
|  | 1 | 0.85 | 3.58 | 3.04 |
| Vestíbulo observación | 1 | 0.40 | 0.70 | 0.28 |
|  | 1 | 3.71 | 0.70 | 2.60 |
|  | 1 | 4.69 | 0.70 | 3.28 |
| Circulaciones 01 | 1 | 30.40 | 0.70 | 21.28 |
| Sala de musculación | 1 | 8.99 | 0.70 | 6.29 |
|  | 2 | 4.71 | 0.70 | 6.59 |
| Distribuidor 01 | 2 | 1.70 | 3.00 | 10.20 |
|  | 2 | 0.30 | 3.00 | 1.80 |
|  | 2 | 7.30 | 3.00 | 43.80 |
| P. CUBIERTA: |  |  |  |  |
| Salida terraza | 2 | 0.85 | 2.50 | 4.25 |
|  | 2 | 6.43 | 2.50 | 32.15 |
| Vestíbulos independencia p. polideportivo existente |  |  |  |  |
| P. BAJA |  |  |  |  |
|  | 4 | 1.65 | 4.70 | 31.02 |
|  | 4 | 2.10 | 4.70 | 39.48 |
| P. ALTA | 4 | 2.20 | 5.30 | 46.64 |
| Total |  |  |  | 435.04 |

**10CGG00007** m2 GUARNECIDO Y ENLUCIDO MAESTREADO EN TECHOS, YESO
26.94 m2 × 13.49 (14.3 con costes indirectos) = 385.24
DE GUARNECIDO Y ENLUCIDO MAESTREADO EN TECHOS, CON PASTA DE YESO YG E YF, INCLUSO LIMPIEZA, HUMEDECIDO DEL PARAMENTO Y MAESTRAS CADA 1.50 m. MEDIDO A CINTA CORRIDA, CON DESARROLLO DE VIGAS.

| Código | Ud | Descripción | Rendimiento | Precio | Importe |
|---|---|---|---|---|---|
| AGY00100 | m3 | PASTA DE YESO NEGRO YG. | 0.015 | 125.56 | 1.88 |
| AGY00200 | m3 | PASTA DE YESO BLANCO YF. | 0.005 | 129.09 | 0.65 |
| TO01200 | h | OF. 1ª YESERO | 0.777 | 14.1 | 10.96 |
|  |  | Total |  |  | 13.49 |

| Medición | Uds. | Largo | Ancho | Parcial |
|---|---|---|---|---|
| P. SOTANO: |  |  |  |  |
| Acceso escalera | 1 | 2.85 | 0.85 | 2.42 |
|  | 1 | 1.50 | 0.85 | 1.28 |
| P. BAJA: |  |  |  |  |
| Control instalaciones | 1 | 3.50 | 3.50 | 12.25 |
| Escalera | 1 | 2.48 | 0.85 | 2.11 |
| P. CUBIERTA: |  |  |  |  |
| Salida terraza | 1 | 6.43 | 0.85 | 5.47 |
| Vestíbulos independencia p. polideportivo existente | 1 | 1.55 | 2.20 | 3.41 |
| Total |  |  |  | 26.94 |

**10SCS6000N** m2 SOL. BALD. INDUGRES ANTIDESLIZANTE
179.93 m2 × 26.36 (27.94 con costes indirectos) = 5027.24
SOLADO CON BALDOSAS DE GRES ANTIDESLIZANTE, INDUGRES REF. 240 O SIMILAR COLOR OSCURO, RESBALADICIDAD CLASE 2, RECIBIDAS CON ADHESIVO ESPECIAL FT5-ADHESIVO O EQUIVALETE, INCLUSO REJUNTEO CON MORTERO EPOXI DE DOS COMPONENTES RIGAMULS O EQUIVALETE, P.P. DE LIMPIEZA DEL PAVIMENTO, TOTALMENTE TERMINADA. MEDIDA LA SUPERFICIE EJECUTADA.

| Código | Ud | Descripción | Rendimiento | Precio | Importe |
|---|---|---|---|---|---|
| AGM00500 | m3 | MORTERO DE CEMENTO M5 (1:6) CEM II/A-L 32,5 N | 0.02 | 46.19 | 0.92 |
| AGM01800 | l | M. 'EPOXI' RIGAMULS O EQUIV. | 0.291 | 6.06 | 1.76 |
| AGL001001 | m3 | ADHESIVO FT5-ADHESIVO O EQUIV. | 0.01 | 92.09 | 0.92 |
| TP00100 | h | PEON ESPECIAL | 0.169 | 13.42 | 2.27 |
| TO01100 | h | OF. 1ª SOLADOR (mano de obra) | 0.49 | 14.1 | 6.91 |
| RS024001N | u | BALDOSA GRES ANTI DESLIZANTE (material) | 26 | 0.47 | 12.22 |
| RS024003N | u | RODAPIE GRES (material) | 8 | 0.17 | 1.36 |
|  |  | Total |  |  | 26.36 |

| Medición | Uds. | Largo | Parcial |
|---|---|---|---|
| S9 |  |  |  |
| P. BAJA: |  |  |  |
| Vest. Técn. Arbitros 01 | 1 | 7.78 | 7.78 |
| Vest. Técn. Arbitros 02 | 1 | 7.86 | 7.86 |
| Enfermería | 1 | 7.85 | 7.85 |
| Distribuidor 1 | 1 | 12.53 | 12.53 |
| Aseos Hombre | 1 | 3.86 | 3.86 |
| Aseos Mujer | 1 | 3.91 | 3.91 |
| Vestuarios duchas 1 | 1 | 68.10 | 68.10 |
| Vestuarios duchas 2 | 1 | 68.04 | 68.04 |
| Total |  |  | 179.93 |

**10SCS1000N** m2 SOL. BALD. INDUGRES PASTILLAS ANT. PLAYAS PISC
291.37 m2 × 30.6 (32.44 con costes indirectos) = 9452.04
SOLADO CON BALDOSAS DE GRES ANTIDESLIZANTE, INDUGRES PASTILLA REF. 240 O SIMILAR COLOR OSCURO, RESBALADICIDAD CLASE 3, RECIBIDAS CON ADHESIVO ESPECIAL PARA ZONAS CON HUMEDAD PERMANENTE FT5-ADHESIVO O EQUIVALENTE, INCLUSO FORMACION DE PENDIENTES, IMPERMEABILIZACION DEL SOPORTE CON MORTERO ESPECIAL IMPERMEABLE TIPO PCI IMPERBETT O EQUIVALENTE, ENCUENTRO DE PARAMENTOS REDONDEADO, P.P. DE REBOSADERO PREFABRICADO EN HORMIGON Y PIEZAS ESPECIALES DE BORDE DE PISCINA, CANALETA PERIMETRAL ANTIDESLIZANTE, REJUNTEO CON MORTERO EPOXI DE DOS COMPONENTES RIGAMULS O EQUIVALENTE, LIMPIEZA DEL PAVIMENTO, TOTALMENTE TERMINADA. MEDIDA LA SUPERFICIE EJECUTADA.

| Código | Ud | Descripción | Rendimiento | Precio | Importe |
|---|---|---|---|---|---|
| TO01100 | h | OF. 1ª SOLADOR | 0.047 | 14.1 | 0.66 |
| TP00100 | h | PEON ESPECIAL | 0.001 | 13.42 | 0.01 |
| AGM00500 | m3 | MORTERO DE CEMENTO M5 (1:6) CEM II/A-L 32,5 N | 0.02 | 46.19 | 0.92 |
| AGM01800 | l | M. 'EPOXI' RIGAMULS O EQUIV. | 0.291 | 6.06 | 1.76 |
| AGL001001 | m3 | ADHESIVO FT5-ADHESIVO O EQUIV. | 0.01 | 92.09 | 0.92 |
| AGM018001 | l | M. TIPO PCI IMPERBETT O EQUIV. | 0.1 | 6.06 | 0.61 |
| XI0228N | u | REBOSADERO PREFABRICADO EN HORMIGON (material) | 0.574 | 8.17 | 4.69 |
| RS0240011N | u | PIEZAS ESPECIALES DE BORDE (material) | 2.5 | 3.52 | 8.80 |
| RS024001N | u | BALDOSA GRES ANTI DESLIZANTE | 26.03 | 0.47 | 12.23 |
|  |  | Total |  |  | 30.6 |

| Medición | Uds. | Largo | Ancho | Parcial |
|---|---|---|---|---|
| S2 |  |  |  |  |
| P. BAJA: |  |  |  |  |
| Playa perimetral | 1 | 313.87 |  | 313.87 |
| A DEDUCIR: |  |  |  |  |
| Canales perimetrales | -2 | 26.00 | 0.25 | -13.00 |
|  | -2 | 6.00 | 0.25 | -3.00 |
|  | -2 | 13.00 | 0.25 | -6.50 |
| Total |  |  |  | 291.37 |

**10SSS0000N** m2 SOLERA HORMIGON HM-25 10CM. ESP.
870.81 m2 × 13.47 (14.28 con costes indirectos) = 12435.17
DE SOLERA DE HORMIGON HM-25 FORMADO POR: LAMINA DE POLIETILENO, SOLERA DE 10 cm. DE ESPESOR ARMADA CON MALLAZO DE REDONDOS DE DIAMENTRO 6 MM. EN CUADRICULA DE 20x20 cm. Y P.P. DE JUNTA DE CONTORNO. MEDIDA DEDUCIENDO HUECOS MAYORES DE 0.50 m2.

| Código | Ud | Descripción | Rendimiento | Precio | Importe |
|---|---|---|---|---|---|
| CA00520 | kg | ACERO ELECTROSOLDADO B 500 S EN MALLA (material) | 0.99 | 0.83 | 0.82 |
| CH02920N | m3 | HORMIGON HA-25/P/20/IIb, SUMINISTRADO (material) | 0.112 | 65.45 | 7.33 |
| TO02200 | h | OFICIAL 2ª (mano de obra) | 0.146 | 13.67 | 2.00 |
| TP00200 | h | PEON ORDINARIO (mano de obra) | 0.194 | 13.29 | 2.58 |
| XI01100 | m2 | LAMINA POLIETILENO 0.2 MM. (material) | 1.111 | 0.53 | 0.59 |
| XT14000 | m3 | POLIESTIRENO PLANCHAS RIGIDAS, DENS. 12 KG/M3. (material) | 0.003 | 49.12 | 0.15 |
|  |  | Total |  |  | 13.47 |

| Medición | Uds. | Largo | Ancho | Parcial |
|---|---|---|---|---|
| S1 |  |  |  |  |
| P. BAJA: |  |  |  |  |
| Vestíbulo entrada | 1 | 45.49 |  | 45.49 |
| Vestib. Observación | 1 | 43.13 |  | 43.13 |
| Circulaciones 01 | 1 | 49.00 |  | 49.00 |
| Distribuidores aseos | 1 | 4.58 |  | 4.58 |
| Almacén material | 1 | 13.54 |  | 13.54 |
| Sala de musculación | 1 | 42.38 |  | 42.38 |
| Control complejo deportivo | 1 | 26.23 |  | 26.23 |
| Control instalaciones | 1 | 7.96 |  | 7.96 |
| Galería | 2 | 4.69 | 1.00 | 9.38 |
|  | 6 | 4.64 | 1.00 | 27.84 |
| S5 |  |  |  |  |
| P. SOTANO: |  |  |  |  |
| Espacio servicios | 1 | 248.12 |  | 248.12 |
| Distribuidor 2 | 1 | 12.56 |  | 12.56 |
| Distribuidor 3 | 1 | 39.84 |  | 39.84 |
| Cuarto químicos | 1 | 3.60 |  | 3.60 |
| Grupo electrógeno | 1 | 12.56 |  | 12.56 |
| Control electricidad | 1 | 1.81 |  | 1.81 |
| Grupo de presión | 1 | 2.13 |  | 2.13 |
| Acs 01 | 1 | 37.59 |  | 37.59 |
| Control inst. 1 | 1 | 1.30 |  | 1.30 |
| Vestíbulo 01 | 1 | 2.62 |  | 2.62 |
| Cuarto calderas | 1 | 35.32 |  | 35.32 |
| Vestíbulo 02 | 1 | 2.57 |  | 2.57 |
| Depósito biomasa | 1 | 42.48 |  | 42.48 |
| S8 |  |  |  |  |
| Hall entrada | 1 | 34.82 |  | 34.82 |
| Exteriores | 1 | 9.30 | 13.91 | 129.36 |
| A DEDUCIR: |  |  |  |  |
| Escalera sótano | -1 | 4.00 | 1.35 | -5.40 |
| Total |  |  |  | 870.81 |

**10SSS00003N** m2 SOLERA HORMIGON HM-25 15CM. ESP
21.25 m2 × 14.12 (14.97 con costes indirectos) = 318.11
DE SOLERA DE HORMIGON HM-20 FORMADO POR: COMPACTADO DE BASE, LAMINA DE POLIETILENO, SOLERA DE 15 cm. DE ESPESOR ARMADA CON MALLAZO DE REDONDOS DE DIAMENTRO 6 MM. EN CUADRICULA DE 20x20 cm. Y P.P. DE JUNTA DE CONTORNO. MEDIDA DEDUCIENDO HUECOS MAYORES DE 0.50 m2.

| Código | Ud | Descripción | Rendimiento | Precio | Importe |
|---|---|---|---|---|---|
| CH02920N | m3 | HORMIGON HA-25/P/20/IIb, SUMINISTRADO | 0.162 | 65.45 | 10.60 |
| CA00520 | kg | ACERO ELECTROSOLDADO B 500 S EN MALLA | 0.99 | 0.83 | 0.82 |
| TO02200 | h | OFICIAL 2ª | 0.049 | 13.67 | 0.67 |
| TP00200 | h | PEON ORDINARIO | 0.097 | 13.29 | 1.29 |
| XI01100 | m2 | LAMINA POLIETILENO 0.2 MM. | 1.111 | 0.53 | 0.59 |
| XT14000 | m3 | POLIESTIRENO PLANCHAS RIGIDAS, DENS. 12 KG/M3. | 0.003 | 49.12 | 0.15 |
|  |  | Total |  |  | 14.12 |

| Medición | Uds. | Largo | Ancho | Parcial |
|---|---|---|---|---|
| EXTERIORES: |  |  |  |  |
| Rampa | 1 | 8.50 | 2.50 | 21.25 |
| Total |  |  |  | 21.25 |

**10SES0031N** m2 TRAT.SUP. ACABADO PUL. CON SILICE,CORINDON,CUARZO Y PA-350
269.53 m2 × 12.45 (13.2 con costes indirectos) = 3557.80
DE TRATAMIENTO SUPERFICIAL DE ACABADO DE SUELOS DE HORMIGON CON ARIDOS DE SILICE, CORINDON Y CUARZO LIGADOS CON CEMENTO CEM II/A-L32.5 EN PROPORCION 1:2, ACABADO EN COLOR A DEFINIR MEDIANTE APLICACIÓN DE RESINAS Y EJECUTADO SIMULTANEAMENTE CON LA SOLERA, FRATASADO MECANICAMENTE Y PULIDO, INCLUSO CORTES PARA JUNTAS EN MODULOS DE 25 m2. COMO MAXIMO, SELLADO, JUNTAS ENTRE PAVIMENTOS, ETC. MEDIDA LA SUPERFICIE EJECUTADA.

| Código | Ud | Descripción | Rendimiento | Precio | Importe |
|---|---|---|---|---|---|
| AS00400 | kg | POLVO DE SILICE Y CUARZO, SECO Y ENVASADO (material) | 4 | 0.38 | 1.52 |
| GC00200 | t | CEMENTO CEM II/A-L 32.5, EN SACOS (material) | 0.003 | 86.71 | 0.26 |
| TO02100 | h | OFICIAL 1ª (mano de obra) | 0.097 | 14.1 | 1.37 |
| TP00100 | h | PEON ESPECIAL | 0.097 | 13.42 | 1.30 |
| WW00300 | u | MATERIAL COMPLEMENTARIO O PZAS.ESPECIALES | 10 | 0.52 | 5.20 |
| WW00400 | u | PEQUEÑO MATERIAL | 10 | 0.28 | 2.80 |
|  |  | Total |  |  | 12.45 |

| Medición | Uds. | Largo | Ancho | Parcial |
|---|---|---|---|---|
| De Partida 10.06: |  |  |  |  |
| S1 |  |  |  |  |
| P. BAJA: |  |  |  |  |
| Vestíbulo entrada | 1 | 45.49 |  | 45.49 |
| Vestib. Observación | 1 | 43.13 |  | 43.13 |
| Circulaciones 01 | 1 | 49.00 |  | 49.00 |
| Distribuidores aseos | 1 | 4.58 |  | 4.58 |
| Almacén material | 1 | 13.54 |  | 13.54 |
| Sala de musculación | 1 | 42.38 |  | 42.38 |
| Control complejo deportivo | 1 | 26.23 |  | 26.23 |
| Control instalaciones | 1 | 7.96 |  | 7.96 |
| Galería | 2 | 4.69 | 1.00 | 9.38 |
|  | 6 | 4.64 | 1.00 | 27.84 |
| Total |  |  |  | 269.53 |

**10SES0011N** m2 TRAT.SUP. ACABADO CON SILICE,CORINDON,CUARZO Y PA-350
442.5 m2 × 10.21 (10.82 con costes indirectos) = 4787.85
DE TRATAMIENTO SUPERFICIAL DE ACABADO DE SUELOS DE HORMIGON CON ARIDOS DE SILICE, CORINDON Y CUARZO LIGADOS CON CEMENTO CEM II/A-L32.5 EN PROPORCION 1:2 Y EJECUTADO SIMULTANEAMENTE CON LA SOLERA, FRATASADO MECANICAMENTE, INCLUSO CORTES PARA JUNTAS EN MODULOS DE 25 m2. COMO MAXIMO. INCLUSO CORTES Y SELLADO. MEDIDA LA SUPERFICIE EJECUTADA.

| Código | Ud | Descripción | Rendimiento | Precio | Importe |
|---|---|---|---|---|---|
| AS00400 | kg | POLVO DE SILICE Y CUARZO, SECO Y ENVASADO | 4 | 0.38 | 1.52 |
| GC00200 | t | CEMENTO CEM II/A-L 32.5, EN SACOS | 0.003 | 86.71 | 0.26 |
| TO02100 | h | OFICIAL 1ª | 0.097 | 14.1 | 1.37 |
| TP00100 | h | PEON ESPECIAL | 0.049 | 13.42 | 0.66 |
| WW00300 | u | MATERIAL COMPLEMENTARIO O PZAS.ESPECIALES | 8 | 0.52 | 4.16 |
| WW00400 | u | PEQUEÑO MATERIAL | 8 | 0.28 | 2.24 |
|  |  | Total |  |  | 10.21 |

| Medición | Uds. | Largo | Parcial |
|---|---|---|---|
| De Partida 10.06: |  |  |  |
| S5 |  |  |  |
| P. SOTANO: |  |  |  |
| Espacio servicios | 1 | 248.12 | 248.12 |
| Distribuidor 2 | 1 | 12.56 | 12.56 |
| Distribuidor 3 | 1 | 39.84 | 39.84 |
| Cuarto químicos | 1 | 3.60 | 3.60 |
| Grupo electrógeno | 1 | 12.56 | 12.56 |
| Control electricidad | 1 | 1.81 | 1.81 |
| Grupo de presión | 1 | 2.13 | 2.13 |
| Acs 01 | 1 | 37.59 | 37.59 |
| Control inst. 1 | 1 | 1.30 | 1.30 |
| Vestíbulo 01 | 1 | 2.62 | 2.62 |
| Cuarto calderas | 1 | 35.32 | 35.32 |
| Vestíbulo 02 | 1 | 2.57 | 2.57 |
| Depósito biomasa | 1 | 42.48 | 42.48 |
| Total |  |  | 442.5 |

**10SES0132N** m2 TRAT.SUP. ACABADO ANTIDESLIZANTE HORM. IMPRESO
180.03 m2 × 7.81 (8.28 con costes indirectos) = 1490.65
DE TRATAMIENTO SUPERFICIAL DE ACABADO ANTIDESLIZANTE EN SUELOS CON HORMIGON IMPRESO Y EJECUTADO SIMULTANEAMENTE CON LA SOLERA, INCLUSO CORTES PARA JUNTAS EN MODULOS DE 25 m2 COMO MAXIMO Y P.P. DE SELLADO. MEDIDA LA SUPERFICIE EJECUTADA.

| Código | Ud | Descripción | Rendimiento | Precio | Importe |
|---|---|---|---|---|---|
| AS00400 | kg | POLVO DE SILICE Y CUARZO, SECO Y ENVASADO | 4 | 0.38 | 1.52 |
| GC00200 | t | CEMENTO CEM II/A-L 32.5, EN SACOS | 0.003 | 86.71 | 0.26 |
| TO02100 | h | OFICIAL 1ª | 0.097 | 14.1 | 1.37 |
| TP00100 | h | PEON ESPECIAL | 0.049 | 13.42 | 0.66 |
| WW00300 | u | MATERIAL COMPLEMENTARIO O PZAS.ESPECIALES | 5 | 0.52 | 2.60 |
| WW00400 | u | PEQUEÑO MATERIAL | 5 | 0.28 | 1.40 |
|  |  | Total |  |  | 7.81 |

| Medición | Uds. | Largo | Ancho | Parcial |
|---|---|---|---|---|
| Partida 10.08 | 1 | 21.25 |  | 21.25 |
| De Partida 10.06: |  |  |  |  |
| S8 |  |  |  |  |
| Hall entrada | 1 | 34.82 |  | 34.82 |
| Exteriores | 1 | 9.30 | 13.91 | 129.36 |
| A DEDUCIR: |  |  |  |  |
| Escalera sótano | -1 | 4.00 | 1.35 | -5.40 |
| Total |  |  |  | 180.03 |

**10STS00020N** m2 SOLADO B.TERRAZO 40X40CM. GRANO MEDIO, ABRILL
5.83 m2 × 16.89 (17.9 con costes indirectos) = 104.36
DE SOLADO CON BALDOSAS DE TERRAZO DE 40X40 cm.,CON MARMOLINA DE GRANO MEDIO, RECIBIDAS CON MORTERO M-4 (1:6), INCLUSO NIVELADO CON CAPA DE ARENA DE 2 cm. DE ESPESOR MEDIO, EN LECHADO, PULIDO, ABRILLANTADO Y LIMPIEZA DEL PAVIMENTO. MEDIDA LA SUPERFICIE EJECUTADA.

| Código | Ud | Descripción | Rendimiento | Precio | Importe |
|---|---|---|---|---|---|
| AGL00100 | m3 | LECHADA DE CEMENTO II-./35. (PA- | 0.001 | 92.09 | 0.09 |
| AGM00500 | m3 | MORTERO DE CEMENTO M5 (1:6) CEM II/A-L 32,5 N | 0.021 | 46.19 | 0.97 |
| RS03400N | m2 | BALDOSA TERRAZO 40X40 CM. GRANO FINO (material) | 1.04 | 6.84 | 7.11 |
| AA00200 | m3 | ARENA FINA (material) | 0.02 | 8.77 | 0.18 |
| RS08200 | m2 | PULIDO ABRILLANTADO DE SOLERIA (material) | 1 | 3.56 | 3.56 |
| TO01100 | h | OF. 1ª SOLADOR | 0.238 | 14.1 | 3.36 |
| TP00100 | h | PEON ESPECIAL | 0.121 | 13.42 | 1.62 |
|  |  | Total |  |  | 16.89 |

| Medición | Uds. | Largo | Ancho | Parcial |
|---|---|---|---|---|
| S7 |  |  |  |  |
| P. SOTANO: |  |  |  |  |
| Acceso escalera | 1 | 2.10 | 0.85 | 1.79 |
| Meseta escalera | 1 | 0.85 | 0.85 | 0.72 |
| P. BAJA: |  |  |  |  |
| Acceso escalera | 1 | 1.26 | 0.85 | 1.07 |
| Meseta escalera | 1 | 1.00 | 0.85 | 0.85 |
|  | 1 | 1.65 | 0.85 | 1.40 |
| Total |  |  |  | 5.83 |

**10STR00201N** m RODAPIE REBAJADO DE TERRAZO DE 40X7CM. GRANO MEDIO
14.52 m × 3.64 (3.86 con costes indirectos) = 56.05
DE RODAPIE REBAJADO DE TERRAZO DE 40X7 cm. CON MARMOLINA DE GRANO FINO, RECIBIDO CON MORTERO (1:6), INCLUSO REPASO DEL PAVIMENTO, ENLECHADO Y LIMPIEZA. MEDIDA LA LONGITUD EJECUTADA.

| Código | Ud | Descripción | Rendimiento | Precio | Importe |
|---|---|---|---|---|---|
| AGM00500 | m3 | MORTERO DE CEMENTO M5 (1:6) CEM II/A-L 32,5 N | 0.001 | 46.19 | 0.05 |
| RS06600N | u | RODAPIE REBAJADO TERRAZO 40X7 CM. GRANO FINO (material) | 2.6 | 0.73 | 1.90 |
| TO01100 | h | OF. 1ª SOLADOR | 0.083 | 14.1 | 1.17 |
| TP00100 | h | PEON ESPECIAL | 0.039 | 13.42 | 0.52 |
|  |  | Total |  |  | 3.64 |

| Medición | Uds. | Largo | Parcial |
|---|---|---|---|
| S7 |  |  |  |
| P. SOTANO: |  |  |  |
| Acceso escalera | 1 | 0.85 | 0.85 |
|  | 2 | 2.10 | 4.20 |
| Meseta escalera | 2 | 0.85 | 1.70 |
| P. BAJA: |  |  |  |
| Acceso escalera | 1 | 0.85 | 0.85 |
|  | 2 | 1.26 | 2.52 |
|  | 2 | 1.00 | 2.00 |
|  | 2 | 1.65 | 3.30 |
|  | 1 | 0.85 | 0.85 |
| A DEDUCIR: |  |  |  |
| P1 | -1 | 0.85 | -0.85 |
| PM3 | -1 | 0.90 | -0.90 |
| Total |  |  | 14.52 |

**10PCT0000N** m PELDAÑO TERRAZO GRANO MEDIO
44.94 m × 19.67 (20.85 con costes indirectos) = 937.00
DE PELDAÑO DE TERRAZO GRANO MEDIO DE UNA SOLA PIEZA, RESBALADICIDAD CLASE 2, RECIBIDO CON ADHESIVO ESPECIAL PARA ZONAS CON HUMEDAD PERMANENTE FT5-ADHESIVO O EQUIVALETE, INCLUSO P.P. DE PIEZAS ESPECIALES DE BORDE, REJUNTEO CON MORTERO EPOXI DE DOS COMPONENTES RIGAMULS O EQUIVALETE, LIMPIEZA DEL PAVIMENTO .MEDIDO LA LONGITUD EJECUTADA.

| Código | Ud | Descripción | Rendimiento | Precio | Importe |
|---|---|---|---|---|---|
| AGM00500 | m3 | MORTERO DE CEMENTO M5 (1:6) CEM II/A-L 32,5 N | 0.02 | 46.19 | 0.92 |
| AGM01800 | l | M. 'EPOXI' RIGAMULS O EQUIV. | 0.291 | 6.06 | 1.76 |
| AGL001001 | m3 | ADHESIVO FT5-ADHESIVO O EQUIV. | 0.01 | 92.09 | 0.92 |
| RS024011N | m | PELDAÑO TERRAZO GRANO FINO (material) | 1.1 | 9.13 | 10.04 |
| TO01100 | h | OF. 1ª SOLADOR | 0.243 | 14.1 | 3.43 |
| TP00100 | h | PEON ESPECIAL | 0.194 | 13.42 | 2.60 |
|  |  | Total |  |  | 19.67 |

| Medición | Uds. | Largo | Parcial |
|---|---|---|---|
| S4 |  |  |  |
| P. Sótano | 3 | 1.40 | 4.20 |
|  | 3 | 2.53 | 7.59 |
| P. Sótano a Baja | 19 | 0.85 | 16.15 |
| P. Baja a Cubierta | 20 | 0.85 | 17.00 |
| Total |  |  | 44.94 |

**10PNT00000N** u ZANQUIN TERRAZO GRANO MEDIO
87 u × 5.19 (5.5 con costes indirectos) = 478.50
DE ZANQUIN DE TERRAZO GRANO MEDIO DE 10 cm. DE ANCHURA Y 2 cm. DE ESPESOR, RECIBIDO CON MORTERO M5 (1:6), INCLUSO ENLECHADO Y LIMPIEZA. MEDIDA LA UNIDAD EJECUTADA.

| Código | Ud | Descripción | Rendimiento | Precio | Importe |
|---|---|---|---|---|---|
| AGL00100 | m3 | LECHADA DE CEMENTO II-./35. (PA- | 0.001 | 92.09 | 0.09 |
| AGM00500 | m3 | MORTERO DE CEMENTO M5 (1:6) CEM II/A-L 32,5 N | 0.006 | 46.19 | 0.28 |
| ATC00100 | h | CUADRILLA ALBAÑILERIA, FORMADA POR OFICIAL 1ª Y PEON ESP. | 0.08 | 26.72 | 2.14 |
| RP03202N | u | ZANQUIN TERRAZO GRANO FINO (material) | 1.113 | 2.41 | 2.68 |
|  |  | Total |  |  | 5.19 |

| Medición | Uds. | Parcial |
|---|---|---|
| S4 |  |  |
| P. Sótano | 9 | 9.00 |
|  | 38 | 38.00 |
| P. Baja | 40 | 40.00 |
| Total |  | 87 |

**10AAL0001N** m2 ALIC. INDUGRES TECNO O SIMILAR S/ADH. TIPO BETTOCOL S. M.
526.43 m2 × 18.98 (20.12 con costes indirectos) = 10591.77
ALICATADO CON AZULEJO INDUGRES TECNO O SIMILAR DE 30*30 CM. DE DIMENSIONES MAXIMAS, RECIBIDO CON ADHESIVO ESPECIAL TIPO BETTOCOL O EQUIVALENTE, PREVIA LIMPIEZA Y PREPARACION DEL SOPORTE, INCLUSO CENEFA SUPERIOR, CORTES DE AZULEJO, P.P. DE PIEZAS ROMAS O INGLETES, REJUNTADO Y LIMPIEZA. MEDIDO DEDUCIENDO HUECOS.

| Código | Ud | Descripción | Rendimiento | Precio | Importe |
|---|---|---|---|---|---|
| AGM00500 | m3 | MORTERO DE CEMENTO M5 (1:6) CEM II/A-L 32,5 N | 0.02 | 46.19 | 0.92 |
| GC00100 | t | CEMENTO BLANCO II-./35.B (PA-350) (material) | 0.001 | 153.57 | 0.15 |
| TP00100 | h | PEON ESPECIAL | 0.251 | 13.42 | 3.37 |
| TO00200 | h | OF. 1ª ALICATADOR (mano de obra) | 0.346 | 14.1 | 4.88 |
| WW00300 | u | MATERIAL COMPLEMENTARIO O PZAS.ESPECIALES | 1 | 0.52 | 0.52 |
| RA05700N | ud | PLAQUETA CERAMICA VIDRIADA (material) | 6 | 0.25 | 1.50 |
| RA003001N | ud | AZULEJO COLOR LISO 15X30 CM. (material) | 34 | 0.21 | 7.14 |
| GP001001N | kg | P. ADHESIVA BETTOCOL O EQUIV. (material) | 1 | 0.5 | 0.50 |
|  |  | Total |  |  | 18.98 |

| Medición | Uds. | Largo | Alto | Parcial |
|---|---|---|---|---|
| A |  |  |  |  |
| P. BAJA: |  |  |  |  |
| Vestuario Duchas 01 | 2 | 1.20 | 3.00 | 7.20 |
|  | 6 | 1.93 | 3.00 | 34.74 |
|  | 2 | 1.85 | 3.00 | 11.10 |
|  | 4 | 1.81 | 3.00 | 21.72 |
|  | 4 | 0.33 | 3.00 | 3.96 |
|  | 2 | 4.98 | 3.00 | 29.88 |
|  | 2 | 7.54 | 3.00 | 45.24 |
|  | 4 | 3.20 | 3.00 | 38.40 |
|  | 2 | 0.50 | 3.00 | 3.00 |
|  | 4 | 0.50 | 3.00 | 6.00 |
| Vestuario Duchas 02 | 2 | 1.20 | 3.00 | 7.20 |
|  | 6 | 1.92 | 3.00 | 34.56 |
|  | 2 | 1.85 | 3.00 | 11.10 |
|  | 4 | 1.80 | 3.00 | 21.60 |
|  | 4 | 0.33 | 3.00 | 3.96 |
|  | 2 | 4.95 | 3.00 | 29.70 |
|  | 2 | 7.54 | 3.00 | 45.24 |
|  | 4 | 3.20 | 3.00 | 38.40 |
|  | 2 | 0.50 | 3.00 | 3.00 |
|  | 4 | 0.50 | 3.00 | 6.00 |
| Vest. Técn. Arbitros 01 | 2 | 3.35 | 3.00 | 20.10 |
|  | 2 | 2.35 | 3.00 | 14.10 |
| Vest. Técn. Arbitros 02 | 2 | 3.34 | 3.00 | 20.04 |
|  | 2 | 2.35 | 3.00 | 14.10 |
| Enfermería | 2 | 3.34 | 3.00 | 20.04 |
|  | 2 | 2.35 | 3.00 | 14.10 |
| Aseo Hombre | 2 | 1.75 | 3.00 | 10.50 |
|  | 2 | 1.90 | 3.00 | 11.40 |
| Aseo Mujer | 2 | 1.75 | 3.00 | 10.50 |
|  | 2 | 1.90 | 3.00 | 11.40 |
| Cuarto Limpeza 01 | 2 | 0.95 | 2.70 | 5.13 |
|  | 2 | 1.96 | 2.70 | 10.58 |
| A DEDUCIR: |  |  |  |  |
| P2 | -5 | 0.95 | 2.30 | -10.93 |
| P4 | -8 | 1.20 | 2.30 | -22.08 |
| A1 | -1 | 1.98 | 2.30 | -4.55 |
| Total |  |  |  | 526.43 |

**10SNW0011N** m MOSTR. PLACAS MACIZAS RESINAS FENOLICAS
8.95 m × 199.78 (211.77 con costes indirectos) = 1895.34
DE MOSTRADOR DE MUEBLE EJECUTADO CON PLACAS MACIZAS DE RESINAS FENOLICAS, CON TRAMO DE 100 CM. DE LONGITUD MINIMA CON UNA ALTURA DE 75 CM. CARENTE DE OBSTACULOS EN SU PARTE INFERIOR, SEGÚN DISEÑO DE PROYECTO, COLOR A ELEGIR, INCLUSO PEQUEÑO MATERIAL, CORTES Y ADAPTACION. MEDIDA LA LONGITUD EJECUTADA.

| Código | Ud | Descripción | Rendimiento | Precio | Importe |
|---|---|---|---|---|---|
| TO01550 | h | OF. 1ª MONTADOR CARPINTERIA (mano de obra) | 8.254 | 14.1 | 116.38 |
| TP00100 | h | PEON ESPECIAL | 4.175 | 13.42 | 56.03 |
| RS0790N | m | MOSTRADOR FORMICA BAÑOS (material) | 1.113 | 21.75 | 24.21 |
| WW00300 | u | MATERIAL COMPLEMENTARIO O PZAS.ESPECIALES | 5 | 0.52 | 2.60 |
| WW00400 | u | PEQUEÑO MATERIAL | 2 | 0.28 | 0.56 |
|  |  | Total |  |  | 199.78 |

| Medición | Uds. | Largo | Parcial |
|---|---|---|---|
| M1 | 1 | 8.95 | 8.95 |
| Total |  |  | 8.95 |

**10SCS0010N** m2 REVEST. BALD. GRES PORCELANICO IMPERM.
413.57 m2 × 32.58 (34.53 con costes indirectos) = 14280.57
DE REVESTIMIENTO CON BALDOSAS DE GRES PORCELANICO ANTIDESLIZANTE ROSAGRES REF. 122 O SIMILAR COLOR OSCURO, RECIBIDAS CON ADHESIVO ESPECIAL PARA ZONAS CON HUMEDAD PERMANENTE FT5-ADHESIVO O EQUIVALENTE, CON TODAS SUS PIEZAS ESPECIALES, INCLUSO ADITIVO PARA MEJORAR LA ADHESION MEDIANTE LECHADA, MORTERO DE RECRECIDO Y REGULARIZACION, IMPERMEABILIZACION DEL SOPORTE CON MORTERO ESPECIAL IMPERMEABLE TIPO PCI IMPERBETT O EQUIVALENTE, ENCUENTROS PARED-SUELO CON BANDAS IMPERMEABILIZANTES DE SEGURIDAD, REJUNTEO CON MORTERO EPOXI DE DOS COMPONENTES RIGAMULS O EQUIVALENTE, LIMPIEZA DE PARAMENTOS, PIEZAS ESPECIALES ROTULACIÓN Y SEÑALIZACIÓN, TOTALMENTE TERMINADA. MEDIDA LA SUPERFICIE EJECUTADA.

| Código | Ud | Descripción | Rendimiento | Precio | Importe |
|---|---|---|---|---|---|
| AGM00500 | m3 | MORTERO DE CEMENTO M5 (1:6) CEM II/A-L 32,5 N | 0.02 | 46.19 | 0.92 |
| AGM01800 | l | M. 'EPOXI' RIGAMULS O EQUIV. | 0.291 | 6.06 | 1.76 |
| AGL001001 | m3 | ADHESIVO FT5-ADHESIVO O EQUIV. | 0.01 | 92.09 | 0.92 |
| AGM018001 | l | M. TIPO PCI IMPERBETT O EQUIV. | 0.1 | 6.06 | 0.61 |
| XI32200N | l | LECHADA DE AGARRE PRIMFIX O SIMILAR (material) | 0.1 | 2.85 | 0.29 |
| TP00100 | h | PEON ESPECIAL | 0.233 | 13.42 | 3.13 |
| TO01100 | h | OF. 1ª SOLADOR | 0.399 | 14.1 | 5.63 |
| RS024001N | u | BALDOSA GRES ANTI DESLIZANTE | 26 | 0.47 | 12.22 |
| RS068001N | m | BANDA IMPERMEABILIZANTE (material) | 1 | 1.34 | 1.34 |
| WW00300 | u | MATERIAL COMPLEMENTARIO O PZAS.ESPECIALES | 10 | 0.52 | 5.20 |
| WW00400 | u | PEQUEÑO MATERIAL | 2 | 0.28 | 0.56 |
|  |  | Total |  |  | 32.58 |

| Medición | Uds. | Largo | Ancho | Alto | Parcial |
|---|---|---|---|---|---|
| S10 |  |  |  |  |  |
| VASO PRINCIPAL: |  |  |  |  |  |
| Paredes | 2 | 25.04 |  | 1.35 | 67.61 |
|  | 2 | 12.50 |  | 1.22 | 30.50 |
|  | 8 | 0.15 |  | 1.55 | 1.86 |
| Fondo | 1 | 25.04 | 12.50 |  | 313.00 |
|  | 4 | 1.00 | 0.15 |  | 0.60 |
| Total |  |  |  |  | 413.57 |

**10SCS0000N** m2 REVEST. BALD. GRES PORCELANICO ANTID. IMPERM.
113.43 m2 × 32.58 (34.53 con costes indirectos) = 3916.74
DE REVESTIMIENTO CON BALDOSAS DE GRES PORCELANICO ANTIDESLIZANTE ROSAGRES REF. 122 O SIMILAR COLOR OSCURO, RECIBIDAS CON ADHESIVO ESPECIAL PARA ZONAS CON HUMEDAD PERMANENTE FT5-ADHESIVO O EQUIVALENTE, CON TODAS SUS PIEZAS ESPECIALES, INCLUSO ADITIVO PARA MEJORAR LA ADHESION MEDIANTE LECHADA, MORTERO DE RECRECIDO Y REGULARIZACION, IMPERMEABILIZACION DEL SOPORTE CON MORTERO ESPECIAL IMPERMEABLE TIPO PCI IMPERBETT O EQUIVALENTE, ENCUENTROS PARED-SUELO CON BANDAS IMPERMEABILIZANTES DE SEGURIDAD, REJUNTEO CON MORTERO EPOXI DE DOS COMPONENTES RIGAMULS O EQUIVALENTE, LIMPIEZA DE PARAMENTOS, PIEZAS ESPECIALES ROTULACIÓN Y SEÑALIZACIÓN, TOTALMENTE TERMINADA. MEDIDA LA SUPERFICIE EJECUTADA.

| Código | Ud | Descripción | Rendimiento | Precio | Importe |
|---|---|---|---|---|---|
| AGM00500 | m3 | MORTERO DE CEMENTO M5 (1:6) CEM II/A-L 32,5 N | 0.02 | 46.19 | 0.92 |
| AGM01800 | l | M. 'EPOXI' RIGAMULS O EQUIV. | 0.291 | 6.06 | 1.76 |
| AGL001001 | m3 | ADHESIVO FT5-ADHESIVO O EQUIV. | 0.01 | 92.09 | 0.92 |
| AGM018001 | l | M. TIPO PCI IMPERBETT O EQUIV. | 0.1 | 6.06 | 0.61 |
| XI32200N | l | LECHADA DE AGARRE PRIMFIX O SIMILAR | 0.1 | 2.85 | 0.29 |
| TP00100 | h | PEON ESPECIAL | 0.233 | 13.42 | 3.13 |
| TO01100 | h | OF. 1ª SOLADOR | 0.399 | 14.1 | 5.63 |
| RS024001N | u | BALDOSA GRES ANTI DESLIZANTE | 26 | 0.47 | 12.22 |
| RS068001N | m | BANDA IMPERMEABILIZANTE | 1 | 1.34 | 1.34 |
| WW00300 | u | MATERIAL COMPLEMENTARIO O PZAS.ESPECIALES | 10 | 0.52 | 5.20 |
| WW00400 | u | PEQUEÑO MATERIAL | 2 | 0.28 | 0.56 |
|  |  | Total |  |  | 32.58 |

| Medición | Uds. | Largo | Ancho | Alto | Parcial |
|---|---|---|---|---|---|
| S11 |  |  |  |  |  |
| VASO ENSEÑANZA: |  |  |  |  |  |
| Paredes | 2 | 12.50 |  | 1.42 | 35.50 |
|  | 2 | 5.00 |  | 1.42 | 14.20 |
|  | 4 | 0.15 |  | 1.55 | 0.93 |
| Fondo | 1 | 12.50 | 5.00 |  | 62.50 |
|  | 2 | 1.00 | 0.15 |  | 0.30 |
| Total |  |  |  |  | 113.43 |

**06WWW0016N** m ENCIMERA ADOSADA CON TABLERO DE FORMICA
7.73 m × 28.55 (30.26 con costes indirectos) = 233.91
DE ENCIMERA PARA ENCASTRE DE LAVABOS FORMADA POR TABLERO DE RESINAS TERMOENDURECIBLES TIPO FORMICA MX EXTERIOR NT 6 MM., RESISTENTE A AMBIENTES HUMEDOS EN COLOR, INCLUSO ELEMENTOS RESISTENTES DE APOYO, FALDÓN DEL MISMO MATERIAL, CORTE Y ELABORACION, ACOPLAMIENTO, MONTAJE, PIEZAS ESPECIALES Y SELLADO DE ENCUENTROS CON PARAMENTOS. MEDIDA LA LONGITUD EJECUTADA.

| Código | Ud | Descripción | Rendimiento | Precio | Importe |
|---|---|---|---|---|---|
| AGM00500 | m3 | MORTERO DE CEMENTO M5 (1:6) CEM II/A-L 32,5 N | 0.028 | 46.19 | 1.29 |
| ATC00100 | h | CUADRILLA ALBAÑILERIA, FORMADA POR OFICIAL 1ª Y PEON ESP. | 0.7 | 26.72 | 18.70 |
| CA01500N | kg | ACERO PERFILES S 275 JR, VIGUETAS (material) | 9 | 0.6 | 5.40 |
| FL00400 | mu | LADRILLO HUECO DOBLE 7 CM. (material) | 0.006 | 89.67 | 0.54 |
| FL01500 | u | RASILLON CERAMICO 1.00X0.25X0.04 M. (material) | 2.65 | 0.99 | 2.62 |
|  |  | Total |  |  | 28.55 |

| Medición | Uds. | Largo | Parcial |
|---|---|---|---|
| Vestuarios Duchas 01 | 1 | 1.93 | 1.93 |
|  | 1 | 1.94 | 1.94 |
| Vestuarios Duchas 02 | 1 | 1.94 | 1.94 |
|  | 1 | 1.92 | 1.92 |
| Total |  |  | 7.73 |

**10TET9121N** m2 TECHO PLACAS TIPO PLADUR LISAS, FIJ.METALICA
102.98 m2 × 16.57 (17.56 con costes indirectos) = 1808.33
DE TECHO DE PLACAS TIPO PLADUR LISAS, SUSPENDIDAS DE ELEMENTOS METALICOS, INCLUSO P.P. DE ELEMENTOS DE REMATE Y ACCESORIOS DE FIJACION. MEDIDA LA SUPERFICIE EJECUTADA.

| Código | Ud | Descripción | Rendimiento | Precio | Importe |
|---|---|---|---|---|---|
| RT00600 | m | PERFIL PERIMETRAL (material) | 1.02 | 0.65 | 0.66 |
| RT00700 | m | PERFIL PRIMARIO (material) | 1.53 | 0.86 | 1.32 |
| RT00800 | m | PERFIL SECUNDARIO (material) | 1.53 | 0.86 | 1.32 |
| RT01500 | m2 | PLACA ESCAYOLA LISA (material) | 1.103 | 3.52 | 3.88 |
| RT01700 | u | TENSOR METALICO (material) | 4.08 | 0.17 | 0.69 |
| TO00900 | h | OF. 1ª MONTADOR (mano de obra) | 0.597 | 14.1 | 8.42 |
| WW00400 | u | PEQUEÑO MATERIAL | 1 | 0.28 | 0.28 |
|  |  | Total |  |  | 16.57 |

| Medición | Uds. | Largo | Parcial |
|---|---|---|---|
| PT |  |  |  |
| P. BAJA: |  |  |  |
| Vest. técnico arbitros 01 | 1 | 7.78 | 7.78 |
| Vest. técnico arbitros 02 | 1 | 7.86 | 7.86 |
| Enfermería | 1 | 7.85 | 7.85 |
| Aseo hombre | 1 | 3.86 | 3.86 |
| Aseo mujer | 1 | 3.91 | 3.91 |
| Vestíbulo entrada complejo | 1 | 45.49 | 45.49 |
| Control complejo deportivo | 1 | 26.23 | 26.23 |
| Total |  |  | 102.98 |

**10TFT1023N** m2 TECHO REGISTRABLE TIPO PLADUR LISAS
75.07 m2 × 17.47 (18.52 con costes indirectos) = 1390.30
DE TECHO REGISTRABLE DE PLACAS TIPO PLADUR LISAS, SUSPENDIDAS DE ELEMENTOS METALICOS, INCLUSO P.P. DE ELEMENTOS DE REMATE Y ACCESORIOS DE FIJACION; CONSTRUIDO SEGUN INSTRUCCIONES DEL FABRICANTE. MEDIDA LA SUPERFICIE EJECUTADA.

| Código | Ud | Descripción | Rendimiento | Precio | Importe |
|---|---|---|---|---|---|
| RT00600 | m | PERFIL PERIMETRAL | 0.683 | 0.65 | 0.44 |
| RT00700 | m | PERFIL PRIMARIO | 1.53 | 0.86 | 1.32 |
| RT00800 | m | PERFIL SECUNDARIO | 1.53 | 0.86 | 1.32 |
| RT01300N | m2 | PLACA TIPO PLADUR WR ACABADO VINILICO (material) | 1.02 | 5.2 | 5.30 |
| RT01700 | u | TENSOR METALICO | 2.295 | 0.17 | 0.39 |
| TO00900 | h | OF. 1ª MONTADOR | 0.597 | 14.1 | 8.42 |
| WW00400 | u | PEQUEÑO MATERIAL | 1 | 0.28 | 0.28 |
|  |  | Total |  |  | 17.47 |

| Medición | Uds. | Largo | Parcial |
|---|---|---|---|
| PL |  |  |  |
| P. BAJA: |  |  |  |
| Distribuidor 01 | 1 | 12.53 | 12.53 |
| Circulaciones 01 | 1 | 49.00 | 49.00 |
| Almacén material | 1 | 13.54 | 13.54 |
| Total |  |  | 75.07 |

**10TFT2123N** m2 TECHO REGISTRABLE TIPO PLADUR MICROPERFORADAS
90.09 m2 × 20.01 (21.21 con costes indirectos) = 1910.81
DE TECHO REGISTRABLE DE PLACAS TIPO PLADUR DECORADA CON MICROPERFORACIÓN, SUSPENDIDAS DE ELEMENTOS METALICOS, INCLUSO P.P. DE ELEMENTOS DE REMATE Y ACCESORIOS DE FIJACION; CONSTRUIDO SEGUN INSTRUCCIONES DEL FABRICANTE. MEDIDA LA SUPERFICIE EJECUTADA.

| Código | Ud | Descripción | Rendimiento | Precio | Importe |
|---|---|---|---|---|---|
| RT00600 | m | PERFIL PERIMETRAL | 0.683 | 0.65 | 0.44 |
| RT00700 | m | PERFIL PRIMARIO | 1.53 | 0.86 | 1.32 |
| RT00800 | m | PERFIL SECUNDARIO | 1.53 | 0.86 | 1.32 |
| RT01300N | m2 | PLACA TIPO PLADUR WR ACABADO VINILICO | 1.02 | 5.2 | 5.30 |
| RT01700 | u | TENSOR METALICO | 2.295 | 0.17 | 0.39 |
| TO00900 | h | OF. 1ª MONTADOR | 0.777 | 14.1 | 10.96 |
| WW00400 | u | PEQUEÑO MATERIAL | 1 | 0.28 | 0.28 |
|  |  | Total |  |  | 20.01 |

| Medición | Uds. | Largo | Parcial |
|---|---|---|---|
| PD |  |  |  |
| P. BAJA: |  |  |  |
| Vestíbulo-observación | 1 | 43.13 | 43.13 |
| Distruidor aseos | 1 | 4.58 | 4.58 |
| Sala de musculación | 1 | 42.38 | 42.38 |
| Total |  |  | 90.09 |

**10TET0721N** m2 TECHO PLACAS TIPO PLADUR WR ACABADO VINILICO
48.13 m2 × 17.74 (18.8 con costes indirectos) = 904.84
DE TECHO DE PLACAS TIPO PLADUR WR DE ACABADO VINILICO, SUSPENDIDAS DE ELEMENTOS METALICOS, INCLUSO P.P. DE ELEMENTOS DE REMATE Y ACCESORIOS DE FIJACION. MEDIDA LA SUPERFICIE EJECUTADA.

| Código | Ud | Descripción | Rendimiento | Precio | Importe |
|---|---|---|---|---|---|
| RT00600 | m | PERFIL PERIMETRAL | 1.02 | 0.65 | 0.66 |
| RT00700 | m | PERFIL PRIMARIO | 1.53 | 0.86 | 1.32 |
| RT00800 | m | PERFIL SECUNDARIO | 1.53 | 0.86 | 1.32 |
| RT01500 | m2 | PLACA ESCAYOLA LISA | 1.103 | 3.52 | 3.88 |
| RT01700 | u | TENSOR METALICO | 4.08 | 0.17 | 0.69 |
| TO00900 | h | OF. 1ª MONTADOR | 0.68 | 14.1 | 9.59 |
| WW00400 | u | PEQUEÑO MATERIAL | 1 | 0.28 | 0.28 |
|  |  | Total |  |  | 17.74 |

| Medición | Uds. | Largo | Ancho | Parcial |
|---|---|---|---|---|
| PW |  |  |  |  |
| P. BAJA: |  |  |  |  |
| Vestuarios duchas 01 | 1 | 1.93 | 1.45 | 2.80 |
|  | 1 | 1.81 | 3.20 | 5.79 |
|  | 1 | 1.93 | 1.91 | 3.69 |
|  | 1 | 1.94 | 1.45 | 2.81 |
|  | 1 | 1.80 | 3.20 | 5.76 |
|  | 1 | 1.94 | 1.91 | 3.71 |
| Vestuarios duchas 02 | 1 | 1.92 | 1.45 | 2.78 |
|  | 1 | 1.80 | 3.20 | 5.76 |
|  | 1 | 1.94 | 1.91 | 3.71 |
|  | 1 | 1.92 | 1.45 | 2.78 |
|  | 1 | 1.80 | 3.20 | 5.76 |
|  | 1 | 1.92 | 1.45 | 2.78 |
| Total |  |  |  | 48.13 |

**10TFT3123N** m2 TECHO REGISTRABLE TIPO PLADUR WR ACABADO VINILICO
88.01 m2 × 17.47 (18.52 con costes indirectos) = 1629.95
DE TECHO REGISTRABLE DE PLACAS TIPO PLADUR WR DE ACABADO VINILICO, SUSPENDIDAS DE ELEMENTOS METALICOS, INCLUSO P.P. DE ELEMENTOS DE REMATE Y ACCESORIOS DE FIJACION; CONSTRUIDO SEGUN INSTRUCCIONES DEL FABRICANTE. MEDIDA LA SUPERFICIE EJECUTADA.

| Código | Ud | Descripción | Rendimiento | Precio | Importe |
|---|---|---|---|---|---|
| RT00600 | m | PERFIL PERIMETRAL | 0.683 | 0.65 | 0.44 |
| RT00700 | m | PERFIL PRIMARIO | 1.53 | 0.86 | 1.32 |
| RT00800 | m | PERFIL SECUNDARIO | 1.53 | 0.86 | 1.32 |
| RT01300N | m2 | PLACA TIPO PLADUR WR ACABADO VINILICO | 1.02 | 5.2 | 5.30 |
| RT01700 | u | TENSOR METALICO | 2.295 | 0.17 | 0.39 |
| TO00900 | h | OF. 1ª MONTADOR | 0.597 | 14.1 | 8.42 |
| WW00400 | u | PEQUEÑO MATERIAL | 1 | 0.28 | 0.28 |
|  |  | Total |  |  | 17.47 |

| Medición | Uds. | Largo | Parcial |
|---|---|---|---|
| WR |  |  |  |
| P. BAJA: |  |  |  |
| Vestuarios aseos 01 | 1 | 68.10 | 68.10 |
| Vestuarios aseos 01 | 1 | 68.04 | 68.04 |
| A DEDUCIR: |  |  |  |
| Partida 10.24 | -1 | 48.13 | -48.13 |
| Total |  |  | 88.01 |

**10TFT0023N** m2 PLACA PLADUR WR ACABADO VINILICO ESCALONADO DE TECHOS
44.1 m2 × 10.07 (10.67 con costes indirectos) = 470.55
DE TECHO DE PLACAS TIPO PLADUR WR DE ACABADO VINILICO O SIMILAR, COLOCADA EN VERTICAL EN FORMACION DE ESCALONADO DE TECHOS, INCLUSO P.P. DE ELEMENTOS DE FIJACION Y REMATE CON TECHOS. MEDIDA LA SUPERFICIE EJECUTADA.

| Código | Ud | Descripción | Rendimiento | Precio | Importe |
|---|---|---|---|---|---|
| RT01300N | m2 | PLACA TIPO PLADUR WR ACABADO VINILICO | 1.02 | 5.2 | 5.30 |
| RT01700 | u | TENSOR METALICO | 2.295 | 0.17 | 0.39 |
| TO00900 | h | OF. 1ª MONTADOR | 0.291 | 14.1 | 4.10 |
| WW00400 | u | PEQUEÑO MATERIAL | 1 | 0.28 | 0.28 |
|  |  | Total |  |  | 10.07 |

| Medición | Uds. | Largo | Alto | Parcial |
|---|---|---|---|---|
| WR |  |  |  |  |
| P. BAJA: |  |  |  |  |
| CLARABOYAS |  |  |  |  |
| Vest. Duchas 01 y 02 | 48 | 0.70 | 0.85 | 28.56 |
|  | 48 | 0.70 | 0.20 | 6.72 |
| Vest. Técnicos Arbitros | 8 | 0.70 | 0.85 | 4.76 |
|  | 8 | 0.70 | 0.20 | 1.12 |
| Enfermería | 4 | 0.70 | 0.85 | 2.38 |
|  | 4 | 0.70 | 0.20 | 0.56 |
| Total |  |  |  | 44.1 |

**10TWW0125N** m2 FALSO TECHO ACUSTICO SUSPEND. TIPO HERADESIGN FINE
689.37 m2 × 26.61 (28.21 con costes indirectos) = 19447.13
DE FALSO TECHO DE PANELES ACUSTICOS TIPO HERADESIGN FINE DE VIRUTA DE MADERA AGLOMERADA CON MAGNESITA O SIMILAR, SUSPENDIDO DE ELEMENTOS METALICOS, PERFIL T-INVISIBLE / MONTAJE CON TORNILLOS, E=35 MM., RESISTENTES A AMBIENTES HUMEDOS Y CLORADOS, P.P. DE ELEMENTOS DE REMATE Y ACCESORIOS DE FIJACIÓN. MEDIDA LA SUPERFICIE EJECUTADA.

| Código | Ud | Descripción | Rendimiento | Precio | Importe |
|---|---|---|---|---|---|
| FP00800 | m2 | ENTRAMADO TECHO (material) | 1 | 5.13 | 5.13 |
| FP0182N | m2 | TECHO ACUSTICO TIPO HERAKLITH EPV, E=25 MM. (material) | 1 | 12.77 | 12.77 |
| FP01800 | kg | PASTA (material) | 0.4 | 0.92 | 0.37 |
| TO00900 | h | OF. 1ª MONTADOR | 0.514 | 14.1 | 7.25 |
| WW00300 | u | MATERIAL COMPLEMENTARIO O PZAS.ESPECIALES | 1.01 | 0.52 | 0.53 |
| WW00400 | u | PEQUEÑO MATERIAL | 2 | 0.28 | 0.56 |
|  |  | Total |  |  | 26.61 |

| Medición | Uds. | Largo | Parcial |
|---|---|---|---|
| T |  |  |  |
| Recinto Piscina | 1 | 313.87 | 313.87 |
|  | 1 | 313.00 | 313.00 |
|  | 1 | 62.50 | 62.50 |
| Total |  |  | 689.37 |

**10LMM0526N** m2 PANEL ACUSTICO TIPO HERADESIGN FINE
311.53 m2 × 35.39 (37.51 con costes indirectos) = 11685.49
DE REVESTIMIENTO DE PAREDES CON PANEL ACUSTICO TIPO HERADESIGN FINE DE VIRUTA DE MADERA AGLOMERADA CON MAGNESITA O SIMILAR, ESTRUCTURA AUXILIAR, E=35 MM., RESISTENTES A AMBIENTES HUMEDOS Y CLORADOS, INCLUSO P.P. DE SOLAPES Y ACCESORIOS DE FIJACION; CONSTRUIDO SEGUN INSTRUCCIONES DEL FABRICANTE. MEDIDA LA SUPERFICIE EJECUTADA.

| Código | Ud | Descripción | Rendimiento | Precio | Importe |
|---|---|---|---|---|---|
| ATC00100 | h | CUADRILLA ALBAÑILERIA, FORMADA POR OFICIAL 1ª Y PEON ESP. | 0.1 | 26.72 | 2.67 |
| AGM00500 | m3 | MORTERO DE CEMENTO M5 (1:6) CEM II/A-L 32,5 N | 0.02 | 46.19 | 0.92 |
| GP001001N | kg | P. ADHESIVA BETTOCOL O EQUIV. | 1 | 0.5 | 0.50 |
| RL0100N | m2 | PANEL TIPO VIROCLIN E=8 MM. (material) | 1.05 | 21.86 | 22.95 |
| TO00300 | h | OF. 1ª COLOCADOR (mano de obra) | 0.388 | 14.1 | 5.47 |
| WW00300 | u | MATERIAL COMPLEMENTARIO O PZAS.ESPECIALES | 5 | 0.52 | 2.60 |
| WW00400 | u | PEQUEÑO MATERIAL | 1 | 0.28 | 0.28 |
|  |  | Total |  |  | 35.39 |

| Medición | Uds. | Largo | Ancho | Alto | Parcial |
|---|---|---|---|---|---|
| PV |  |  |  |  |  |
| P. BAJA: |  |  |  |  |  |
| Playa Perimetral | 2 | 17.30 |  | 5.20 | 179.92 |
|  | 3 | 4.70 |  | 2.30 | 32.43 |
|  | 4 | 4.65 |  | 2.30 | 42.78 |
|  | 1 | 4.69 |  | 2.30 | 10.79 |
|  | 3 | 4.70 | 0.80 |  | 11.28 |
|  | 4 | 4.65 | 0.80 |  | 14.88 |
|  | 1 | 4.69 | 0.80 |  | 3.75 |
|  | 3 | 4.70 | 0.82 |  | 11.56 |
|  | 4 | 4.65 | 0.82 |  | 15.25 |
|  | 1 | 4.69 | 0.82 |  | 3.85 |
| A DEDUCIR: |  |  |  |  |  |
| VA5 | -2 | 12.47 |  | 0.60 | -14.96 |
| Total |  |  |  |  | 311.53 |

**11WWW0031N** m2 REVEST.PAREDES LAMINADO TIPO FORMICA AMBIENTES HUMEDOS
252.04 m2 × 28.88 (30.61 con costes indirectos) = 7714.94
DE REVESTIMIENTO DE PAREDES FORMADO POR PANEL DE RESINAS TERMOENDURECIBLES TIPO FORMICA MX EXTERIOR NT 6 MM., RESISTENTE A AMBIENTES HUMEDOS EN COLOR, INCLUSO SERIGRAFIA ROTULACION Y/O SEÑALIZACIÓN, CORTE Y ELABORACION, ACOPLAMIENTO, MONTAJE Y PIEZAS ESPECIALES. MEDIDA LA SUPERFICIE EJECUTADA.

| Código | Ud | Descripción | Rendimiento | Precio | Importe |
|---|---|---|---|---|---|
| IF0001N | m2 | PANEL RESINA TERM. TIPO FORMICA MX RESIST.AMB.HUMEDOS (material) | 1.05 | 14.79 | 15.53 |
| ATC00100 | h | CUADRILLA ALBAÑILERIA, FORMADA POR OFICIAL 1ª Y PEON ESP. | 0.15 | 26.72 | 4.01 |
| TO00300 | h | OF. 1ª COLOCADOR | 0.549 | 14.1 | 7.74 |
| WW00300 | u | MATERIAL COMPLEMENTARIO O PZAS.ESPECIALES | 2 | 0.52 | 1.04 |
| WW00400 | u | PEQUEÑO MATERIAL | 2 | 0.28 | 0.56 |
|  |  | Total |  |  | 28.88 |

| Medición | Uds. | Largo | Alto | Parcial |
|---|---|---|---|---|
| PF |  |  |  |  |
| P. BAJA: |  |  |  |  |
| Circulaciones 01 | 1 | 30.14 | 3.00 | 90.42 |
|  | 14 | 0.50 | 3.00 | 21.00 |
|  | 2 | 0.12 | 3.00 | 0.72 |
| Sala de musculación | 1 | 8.99 | 3.00 | 26.97 |
|  | 4 | 4.65 | 2.30 | 42.78 |
|  | 1 | 4.70 | 2.30 | 10.81 |
|  | 1 | 4.69 | 2.30 | 10.79 |
| Vestíbulo observación | 1 | 1.40 | 3.00 | 4.20 |
|  | 1 | 2.33 | 3.00 | 6.99 |
|  | 2 | 3.30 | 3.00 | 19.80 |
|  | 1 | 1.40 | 3.00 | 4.20 |
|  | 1 | 3.64 | 3.00 | 10.92 |
| Control complejo deportivo | 1 | 4.00 | 2.45 | 9.80 |
|  | 2 | 2.55 | 2.45 | 12.50 |
|  | 1 | 5.89 | 3.00 | 17.67 |
| A DEDUCIR: |  |  |  |  |
| PV5 | -1 | 1.40 | 3.00 | -4.20 |
| P3 | -2 | 1.37 | 2.30 | -6.30 |
| P4 | -9 | 1.20 | 2.30 | -24.84 |
| P2 | -1 | 0.95 | 2.30 | -2.19 |
| Total |  |  |  | 252.04 |

**10ACW0027N** m2 REVEST. CHAPA LISA ACERO LACADA EN COLOR
314.94 m2 × 51.9 (55.01 con costes indirectos) = 17324.85
DE REVESTIMIENTO DE PAREDES REALIZADO MEDIANTE CHAPA LISA DE ACERO LACADO EN COLOR OSCURO, SIMILAR F2 Y F5, DE 2 MM., INCLUSO P.P. DE ESTRUCTURA AUXILIAR, SOLAPES Y ACCESORIOS DE FIJACION. MEDIDA LA SUPERFICIE EJECUTADA.

| Código | Ud | Descripción | Rendimiento | Precio | Importe |
|---|---|---|---|---|---|
| CA0870N | m2 | CHAPA AL. 2000X1000X2MM, ESTAMPADO REPUJADO EN LAGRIMA | 1.05 | 34.23 | 35.94 |
| TO01600 | h | OF. 1ª CERRAJERO-CHAPISTA | 0.291 | 14.1 | 4.10 |
| TA00200 | h | AYUDANTE ESPECIALISTA | 0.388 | 13.55 | 5.26 |
| WW00300 | u | MATERIAL COMPLEMENTARIO O PZAS.ESPECIALES | 10 | 0.52 | 5.20 |
| WW00400 | u | PEQUEÑO MATERIAL | 5 | 0.28 | 1.40 |
|  |  | Total |  |  | 51.9 |

| Medición | Uds. | Largo | Ancho | Alto | Parcial |
|---|---|---|---|---|---|
| CL |  |  |  |  |  |
| P. BAJA: |  |  |  |  |  |
| Vestíbulo observación | 1 | 0.40 |  | 2.30 | 0.92 |
|  | 1 | 3.71 |  | 2.30 | 8.53 |
|  | 1 | 4.69 |  | 2.30 | 10.79 |
| Circulaciones | 1 | 30.40 |  | 2.30 | 69.92 |
| Sala de musculación | 1 | 4.71 |  | 2.30 | 10.83 |
|  | 1 | 8.99 |  | 2.30 | 20.68 |
| Playa perimetral | 2 | 17.30 |  | 2.30 | 79.58 |
|  | 14 | 0.40 |  | 4.60 | 25.76 |
|  | 14 | 1.00 |  | 4.60 | 64.40 |
|  | 7 | 0.35 |  | 4.60 | 11.27 |
|  | 14 | 0.80 |  | 4.60 | 51.52 |
|  | 2 | 0.43 |  | 2.15 | 1.85 |
|  | 1 | 1.70 | 0.43 |  | 0.73 |
| A DEDUCIR: |  |  |  |  |  |
| PV8 | -15 | 0.80 |  | 2.30 | -27.60 |
| PV9 | -1 | 1.40 |  | 2.30 | -3.22 |
| EI1 | -1 | 1.70 |  | 2.15 | -3.66 |
| PV6 | -1 | 3.20 |  | 2.30 | -7.36 |
| Total |  |  |  |  | 314.94 |

**10ACW0807N** m2 REVEST. CHAPA LISA ACERO LACADA COLOR
160.15 m2 × 54.65 (57.93 con costes indirectos) = 9277.49
DE REVESTIMIENTO DE PAREDES REALIZADO MEDIANTE CHAPA LISA DE ACERO LACADO EN COLOR OSCURO SIMILAR F2 Y F5, DE 2 MM., INCLUSO P.P. DE ESTRUCTURA AUXILIAR, SOLAPES Y ACCESORIOS DE FIJACION. MEDIDA LA SUPERFICIE EJECUTADA.

| Código | Ud | Descripción | Rendimiento | Precio | Importe |
|---|---|---|---|---|---|
| CA0870N | m2 | CHAPA AL. 2000X1000X2MM, ESTAMPADO REPUJADO EN LAGRIMA | 1.05 | 34.23 | 35.94 |
| TO01600 | h | OF. 1ª CERRAJERO-CHAPISTA | 0.486 | 14.1 | 6.85 |
| TA00200 | h | AYUDANTE ESPECIALISTA | 0.388 | 13.55 | 5.26 |
| WW00300 | u | MATERIAL COMPLEMENTARIO O PZAS.ESPECIALES | 10 | 0.52 | 5.20 |
| WW00400 | u | PEQUEÑO MATERIAL | 5 | 0.28 | 1.40 |
|  |  | Total |  |  | 54.65 |

| Medición | Uds. | Largo | Ancho | Parcial |
|---|---|---|---|---|
| F1 |  |  |  |  |
| Fachada principal | 1 | 177.41 |  | 177.41 |
| Fachada posterior | 1 | 10.93 |  | 10.93 |
| Fachada lateral muro | 1 | 15.00 |  | 15.00 |
| A DEDUCIR: |  |  |  |  |
| PM4 | -1 | 4.74 | 2.15 | -10.19 |
| PM2 | -3 | 1.95 | 2.15 | -12.58 |
| PM1 | -1 | 3.70 | 2.50 | -9.25 |
| CE1 | -1 | 2.30 | 1.00 | -2.30 |
| CE2 | -1 | 2.50 | 1.00 | -2.50 |
| CE3 | -1 | 2.45 | 2.60 | -6.37 |
| Total |  |  |  | 160.15 |

**10LVW1728N** m2 REVEST. FACHADA PANEL PLEGADO CHAPA EXPANDIDA 2 MM.
268.18 m2 × 78.77 (83.5 con costes indirectos) = 22393.03
DE PANEL IMAR PLEGADO DE CHAPA METALICA EXPANDIDA DE 2 MM. DE ESPESOR ACABADO EN VARIACIÓN TONAL, INCLUSO P.P. DE SOLAPES Y ACCESORIOS DE FIJACION. MEDIDA LA SUPERFICIE EN PROYECCIÓN.

| Código | Ud | Descripción | Rendimiento | Precio | Importe |
|---|---|---|---|---|---|
| CA0470N | m2 | CHAPA POLICARBONATO COMPACTO 1 MM. (material) | 1.05 | 58.26 | 61.17 |
| TO00300 | h | OF. 1ª COLOCADOR | 0.549 | 14.1 | 7.74 |
| TP00100 | h | PEON ESPECIAL | 0.437 | 13.42 | 5.86 |
| WW00300 | u | MATERIAL COMPLEMENTARIO O PZAS.ESPECIALES | 5 | 0.52 | 2.60 |
| WW00400 | u | PEQUEÑO MATERIAL | 5 | 0.28 | 1.40 |
|  |  | Total |  |  | 78.77 |

| Medición | Uds. | Largo | Parcial |
|---|---|---|---|
| F2 |  |  |  |
| Fachada principal | 1 | 268.18 | 268.18 |
| Total |  |  | 268.18 |

**06LWW0201N** m2 REVEST. PANEL FENOLICO EXTERIORES 12 MM.
16.42 m2 × 48.65 (51.57 con costes indirectos) = 846.78
DE REVESTIMIENTO DE PAREDES FORMADO POR PANEL FENOLICO PARA EXTERIORES DE 12 MM., RESISTENTE A AMBIENTES HUMEDOS, EN COLOR, INCLUSO ESTRUCTURA AUXILIAR, CORTE Y ELABORACION, ACOPLAMIENTO, MONTAJE Y PIEZAS ESPECIALES. MEDIDA LA SUPERFICIE EJECUTADA.

| Código | Ud | Descripción | Rendimiento | Precio | Importe |
|---|---|---|---|---|---|
| FC0002N | m2 | CHAPA 12/190/1140 INCOFLUID O SIMILAR, DE 0,6 mm. (material) | 1 | 34.96 | 34.96 |
| TO01600 | h | OF. 1ª CERRAJERO-CHAPISTA | 0.583 | 14.1 | 8.22 |
| TP00200 | h | PEON ORDINARIO | 0.291 | 13.29 | 3.87 |
| WW00300 | u | MATERIAL COMPLEMENTARIO O PZAS.ESPECIALES | 2 | 0.52 | 1.04 |
| WW00400 | u | PEQUEÑO MATERIAL | 2 | 0.28 | 0.56 |
|  |  | Total |  |  | 48.65 |

| Medición | Uds. | Largo | Alto | Parcial |
|---|---|---|---|---|
| F3 |  |  |  |  |
| P. Baja | 1 | 4.00 | 2.45 | 9.80 |
|  | 2 | 1.35 | 2.45 | 6.62 |
| Total |  |  |  | 16.42 |

**06LWW0032N** m2 REVESTIMIENTO CHAPA LISA ACERO GALVANIZADO DE 2 mm.
498.69 m2 × 40.48 (42.91 con costes indirectos) = 21398.79
DE REVESTIMIENTO DE CHAPA LISA DE ACERO GALVANIZADO, DE 2 mm. DE ESPESOR, RECIBIDA A FACHADA, SEGUN DESPIECES, INCLUSO P.P. DE ACCESORIOS DE FIJACION. MEDIDA LA SUPERFICIE EJECUTADA. MEDIDA LA SUPERFICIE EJECUTADA.

| Código | Ud | Descripción | Rendimiento | Precio | Importe |
|---|---|---|---|---|---|
| FC0002N | m2 | CHAPA 12/190/1140 INCOFLUID O SIMILAR, DE 0,6 mm. | 1 | 34.96 | 34.96 |
| TO01600 | h | OF. 1ª CERRAJERO-CHAPISTA | 0.243 | 14.1 | 3.43 |
| TP00200 | h | PEON ORDINARIO | 0.097 | 13.29 | 1.29 |
| WW00300 | u | MATERIAL COMPLEMENTARIO O PZAS.ESPECIALES | 1 | 0.52 | 0.52 |
| WW00400 | u | PEQUEÑO MATERIAL | 1 | 0.28 | 0.28 |
|  |  | Total |  |  | 40.48 |

| Medición | Uds. | Largo | Parcial |
|---|---|---|---|
| F4 |  |  |  |
| FACHADAS: |  |  |  |
| Principal | 1 | 57.32 | 57.32 |
| Lateral izquierda | 1 | 160.79 | 160.79 |
| Posterior | 1 | 176.08 | 176.08 |
| Lateral derecha | 1 | 104.50 | 104.50 |
| Total |  |  | 498.69 |

**06LWW0061N** m2 PANEL LISO DE CHAPA METALICA EXPANDIDA, DE 2 mm.
441.37 m2 × 48.65 (51.57 con costes indirectos) = 22761.45
DE PANEL LISO DE CHAPA METALICA EXPANDIDA DE 2 MM., INCLUSO ELEMENTOS DE SUJECCIÓN, CORTE Y ELABORACION, ACOPLAMIENTO, MONTAJE Y PIEZAS ESPECIALES. MEDIDA LA SUPERFICIE EJECUTADA.

| Código | Ud | Descripción | Rendimiento | Precio | Importe |
|---|---|---|---|---|---|
| FC0002N | m2 | CHAPA 12/190/1140 INCOFLUID O SIMILAR, DE 0,6 mm. | 1 | 34.96 | 34.96 |
| TO01600 | h | OF. 1ª CERRAJERO-CHAPISTA | 0.583 | 14.1 | 8.22 |
| TP00200 | h | PEON ORDINARIO | 0.291 | 13.29 | 3.87 |
| WW00300 | u | MATERIAL COMPLEMENTARIO O PZAS.ESPECIALES | 2 | 0.52 | 1.04 |
| WW00400 | u | PEQUEÑO MATERIAL | 2 | 0.28 | 0.56 |
|  |  | Total |  |  | 48.65 |

| Medición | Uds. | Largo | Parcial |
|---|---|---|---|
| F5 |  |  |  |
| FACHADAS: |  |  |  |
| Lateral izquierda | 1 | 160.79 | 160.79 |
| Posterior | 1 | 176.08 | 176.08 |
| Lateral derecha | 1 | 104.50 | 104.50 |
| Total |  |  | 441.37 |

**06LWW0001N** m2 MURO LIGERO CHAPA METALICA EXPANDIDA, DE 2 mm.
136.85 m2 × 60.26 (63.88 con costes indirectos) = 8741.98
DE MURO LIGERO FORMADO POR PANEL LISO DE CHAPA METALICA EXPANDIDA DE 2 MM. ACABADO EN VARIACIÓN TONAL,INCLUSO ESTRUCTURA AUXILIAR, PERFILES, CORTE Y ELABORACION, ACOPLAMIENTO, MONTAJE Y PIEZAS ESPECIALES. MEDIDA LA SUPERFICIE EJECUTADA.

| Código | Ud | Descripción | Rendimiento | Precio | Importe |
|---|---|---|---|---|---|
| FC0002N | m2 | CHAPA 12/190/1140 INCOFLUID O SIMILAR, DE 0,6 mm. | 1 | 34.96 | 34.96 |
| TO01600 | h | OF. 1ª CERRAJERO-CHAPISTA | 0.583 | 14.1 | 8.22 |
| TP00200 | h | PEON ORDINARIO | 1.165 | 13.29 | 15.48 |
| WW00300 | u | MATERIAL COMPLEMENTARIO O PZAS.ESPECIALES | 2 | 0.52 | 1.04 |
| WW00400 | u | PEQUEÑO MATERIAL | 2 | 0.28 | 0.56 |
|  |  | Total |  |  | 60.26 |

| Medición | Uds. | Largo | Parcial |
|---|---|---|---|
| F5 |  |  |  |
| FACHADAS: |  |  |  |
| Lateral izquierda | 1 | 183.01 | 183.01 |
| Posterior | 1 | 270.27 | 270.27 |
| Lateral derecha | 1 | 124.94 | 124.94 |
| A DEDUCIR: |  |  |  |
| Partida 1.35 | -1 | 441.37 | -441.37 |
| Total |  |  | 136.85 |

**10ACW0887N** m2 REVEST. CHAPA LISA ACERO LACADA EN COLOR
28.34 m2 × 54.65 (57.93 con costes indirectos) = 1641.74
DE REVESTIMIENTO DE PAREDES REALIZADO MEDIANTE CHAPA LISA DE ACERO LACADO EN COLOR SIMILAR F2 Y F5, DE 2 MM. DE ESPESOR, INCLUSO P.P. DE ESTRUCTURA AUXILIAR, SOLAPES Y ACCESORIOS DE FIJACION. MEDIDA LA SUPERFICIE EJECUTADA.

| Código | Ud | Descripción | Rendimiento | Precio | Importe |
|---|---|---|---|---|---|
| CA0870N | m2 | CHAPA AL. 2000X1000X2MM, ESTAMPADO REPUJADO EN LAGRIMA | 1.05 | 34.23 | 35.94 |
| TO01600 | h | OF. 1ª CERRAJERO-CHAPISTA | 0.486 | 14.1 | 6.85 |
| TA00200 | h | AYUDANTE ESPECIALISTA | 0.388 | 13.55 | 5.26 |
| WW00300 | u | MATERIAL COMPLEMENTARIO O PZAS.ESPECIALES | 10 | 0.52 | 5.20 |
| WW00400 | u | PEQUEÑO MATERIAL | 5 | 0.28 | 1.40 |
|  |  | Total |  |  | 54.65 |

| Medición | Uds. | Largo | Alto | Parcial |
|---|---|---|---|---|
| F6 |  |  |  |  |
| Hall entrada | 2 | 3.83 | 3.70 | 28.34 |
| Total |  |  |  | 28.34 |

**11WWW0033N** m RODAPIE ALUMINIO ANODIZ. EN SU COLOR 10 CM.
37.58 m × 8.54 (9.05 con costes indirectos) = 340.10
DE RODAPIE DE ALUMINIO ANODIZADO EN SU COLOR DE 10 CM. DE ALTURA, SOBRE PARAMENTOS DE FABRICA DE LADRILLO O CARPINTERIA DE MADERA, INCLUSO P.P. DE MATERIAL COMPLEMENTARIO, PIEZAS ESPECIALES Y AYUDAS DE ALBAÑILERIA. MEDIDA LA LONGITUD EJECUTADA.

| Código | Ud | Descripción | Rendimiento | Precio | Importe |
|---|---|---|---|---|---|
| IF0000N | m | RODAPIE ALUMINIO (material) | 1.015 | 2.18 | 2.21 |
| TO01600 | h | OF. 1ª CERRAJERO-CHAPISTA | 0.146 | 14.1 | 2.06 |
| ATC00100 | h | CUADRILLA ALBAÑILERIA, FORMADA POR OFICIAL 1ª Y PEON ESP. | 0.1 | 26.72 | 2.67 |
| WW00300 | u | MATERIAL COMPLEMENTARIO O PZAS.ESPECIALES | 2 | 0.52 | 1.04 |
| WW00400 | u | PEQUEÑO MATERIAL | 2 | 0.28 | 0.56 |
|  |  | Total |  |  | 8.54 |

| Medición | Uds. | Largo | Parcial |
|---|---|---|---|
| P. BAJA: |  |  |  |
| Playa Perimetral | 1 | 4.71 | 4.71 |
|  | 4 | 2.40 | 9.60 |
|  | 1 | 4.69 | 4.69 |
|  | 2 | 1.59 | 3.18 |
|  | 8 | 0.80 | 6.40 |
|  | 4 | 0.46 | 1.84 |
|  | 5 | 0.35 | 1.75 |
|  | 4 | 0.12 | 0.48 |
|  | 1 | 2.46 | 2.46 |
|  | 1 | 2.47 | 2.47 |
| Total |  |  | 37.58 |

**10WAC0536N** m ALFEIZAR CHAPA PLEGADA ACERO GALV. A=30 CM.
97.08 m × 22.76 (24.13 con costes indirectos) = 2342.54
DE ALFIZAR DE CHAPA PLEGADA DE ACERO GALVANIZADO DE 2 M. DE ESPESOR, CON GOTERON, DE 30 CM. DE ANCHURA, PINTADA AL ESMALTE SINTETICO, INCLUSO CORTE Y ELABORACION, ACOPLAMIENTO, MONTAJE Y SELLADO DE JUNTAS CON PARAMENTOS. MEDIDA LA LONGITUD EJECUTADA.

| Código | Ud | Descripción | Rendimiento | Precio | Importe |
|---|---|---|---|---|---|
| CA0878N | m2 | CHAPA ACERO GALVANIZADO 2 MM. (material) | 0.4 | 2.63 | 1.05 |
| TP00100 | h | PEON ESPECIAL | 0.486 | 13.42 | 6.52 |
| TO01600 | h | OF. 1ª CERRAJERO-CHAPISTA | 0.971 | 14.1 | 13.69 |
| WW00400 | u | PEQUEÑO MATERIAL | 1 | 0.28 | 0.28 |
| RW01900 | m | JUNTA DE SELLADO (material) | 1 | 1.22 | 1.22 |
|  |  | Total |  |  | 22.76 |

| Medición | Uds. | Largo | Parcial |
|---|---|---|---|
| PV8 | 15 | 0.80 | 12.00 |
| PV9 | 1 | 1.40 | 1.40 |
| CE1 | 5 | 2.30 | 11.50 |
| CE2 | 1 | 2.50 | 2.50 |
| VA1 | 3 | 2.50 | 7.50 |
| VA2 | 6 | 4.65 | 27.90 |
| VA3 | 2 | 4.70 | 9.40 |
| VA4 | 1 | 1.80 | 1.80 |
| VA5 | 2 | 2.57 | 5.14 |
|  | 2 | 2.50 | 5.00 |
|  | 2 | 3.27 | 6.54 |
|  | 2 | 3.20 | 6.40 |
| Total |  |  | 97.08 |

**10WAC0036N** m REMATE CHAPA PLEGADA ACERO GALV. A=20 CM.
230.26 m × 21.45 (22.74 con costes indirectos) = 5236.11
DE REMATE DE CHAPA PLEGADA DE ACERO GALVANIZADO DE 2 M. DE ESPESOR, CON DOBLE GOTERON, DE 20 CM. DE ANCHURA, PINTADA AL ESMALTE SINTETICO, INCLUSO CORTE Y ELABORACION, ACOPLAMIENTO, MONTAJE Y SELLADO DE JUNTAS CON PARAMENTOS. MEDIDA LA LONGITUD EJECUTADA.

| Código | Ud | Descripción | Rendimiento | Precio | Importe |
|---|---|---|---|---|---|
| CA0878N | m2 | CHAPA ACERO GALVANIZADO 2 MM. | 0.4 | 2.63 | 1.05 |
| TP00100 | h | PEON ESPECIAL | 0.388 | 13.42 | 5.21 |
| TO01600 | h | OF. 1ª CERRAJERO-CHAPISTA | 0.971 | 14.1 | 13.69 |
| WW00400 | u | PEQUEÑO MATERIAL | 1 | 0.28 | 0.28 |
| RW01900 | m | JUNTA DE SELLADO | 1 | 1.22 | 1.22 |
|  |  | Total |  |  | 21.45 |

| Medición | Uds. | Largo | Parcial |
|---|---|---|---|
| De Partida 6.04: |  |  |  |
| P. CUBIERTAS: |  |  |  |
| NIVEL 1: |  |  |  |
| T2 | 2 | 0.57 | 1.14 |
|  | 1 | 1.70 | 1.70 |
| Lucernarios | 30 | 0.85 | 25.50 |
|  | 30 | 0.85 | 25.50 |
| Bordes terrazas | 1 | 8.99 | 8.99 |
|  | 1 | 30.41 | 30.41 |
|  | 2 | 9.17 | 18.34 |
| NIVEL 2: |  |  |  |
| T2 | 1 | 40.75 | 40.75 |
|  | 1 | 40.75 | 40.75 |
|  | 2 | 18.59 | 37.18 |
| Total |  |  | 230.26 |

**10WACJMS001** m REMATE CHAPA PLEGADA ACERO GALV. A=35 CM.
40.75 m × 22.11 (23.44 con costes indirectos) = 955.18
DE REMATE DE CHAPA PLEGADA DE ACERO GALVANIZADO DE 2 M. DE ESPESOR, CON DOBLE GOTERON, DE 35 CM. DE ANCHURA, PINTADA AL ESMALTE SINTETICO, INCLUSO CORTE Y ELABORACION, ACOPLAMIENTO, MONTAJE Y SELLADO DE JUNTAS CON PARAMENTOS. MEDIDA LA LONGITUD EJECUTADA.

| Código | Ud | Descripción | Rendimiento | Precio | Importe |
|---|---|---|---|---|---|
| CA0878N | m2 | CHAPA ACERO GALVANIZADO 2 MM. | 0.65 | 2.63 | 1.71 |
| TP00100 | h | PEON ESPECIAL | 0.388 | 13.42 | 5.21 |
| TO01600 | h | OF. 1ª CERRAJERO-CHAPISTA | 0.971 | 14.1 | 13.69 |
| WW00400 | u | PEQUEÑO MATERIAL | 1 | 0.28 | 0.28 |
| RW01900 | m | JUNTA DE SELLADO | 1 | 1.22 | 1.22 |
|  |  | Total |  |  | 22.11 |

**10STR0200N** m REMATE PIEDRA ARTIFICIAL CON GOTERON
37.22 m × 16.16 (17.13 con costes indirectos) = 637.58
DE REMATE DE PIEDRA ARTICIAL CON GOTERÓN, DE 5 CM. DE ESPESOR, RECIBIDO CON MORTERO (1:6), INCLUSO ENLECHADO, SELLADO Y LIMPIEZA. MEDIDA LA LONGITUD EJECUTADA.

| Código | Ud | Descripción | Rendimiento | Precio | Importe |
|---|---|---|---|---|---|
| AGM00500 | m3 | MORTERO DE CEMENTO M5 (1:6) CEM II/A-L 32,5 N | 0.001 | 46.19 | 0.05 |
| RS06600N | u | RODAPIE REBAJADO TERRAZO 40X7 CM. GRANO FINO | 2.6 | 0.73 | 1.90 |
| TO01100 | h | OF. 1ª SOLADOR | 0.971 | 14.1 | 13.69 |
| TP00100 | h | PEON ESPECIAL | 0.039 | 13.42 | 0.52 |
|  |  | Total |  |  | 16.16 |

| Medición | Uds. | Largo | Parcial |
|---|---|---|---|
| Fachada prinipal: |  |  |  |
| Nivel playa | 2 | 4.69 | 9.38 |
|  | 6 | 4.64 | 27.84 |
| Total |  |  | 37.22 |

**10WWW9302N** m2 PANEL DOBLE VIDRIADO HERMETICO PLANITHERM
7.35 m2 × 38.22 (40.51 con costes indirectos) = 297.75
DE PANEL DOBLE VIDRIADO MERMETICO FORMADO POR: CRISTALES DE SEGURIDAD BLINDEX AL EXTERIOR TEMPLADO DE 6 mm. CON PLANITHERM Y BLINDEX LAMINADO DEL LADO INTERIOR DE 4+4 mm., INCLUSO ESTRUCTURA AUXILIAR Y ACCESORIOS DE FIJACION, COLOCADO. MEDIDA LA SUPERFICIE EJECUTADA.

| Código | Ud | Descripción | Rendimiento | Precio | Importe |
|---|---|---|---|---|---|
| ATC00100 | h | CUADRILLA ALBAÑILERIA, FORMADA POR OFICIAL 1ª Y PEON ESP. | 0.35 | 26.72 | 9.35 |
| WL00505N | m2 | PANEL DOBLE VIDRIADO SEGURIDAD PLANITHERM (material) | 1 | 26.51 | 26.51 |
| WW00300 | u | MATERIAL COMPLEMENTARIO O PZAS.ESPECIALES | 4 | 0.52 | 2.08 |
| WW00400 | u | PEQUEÑO MATERIAL | 1 | 0.28 | 0.28 |
|  |  | Total |  |  | 38.22 |

| Medición | Uds. | Largo | Ancho | Parcial |
|---|---|---|---|---|
| Interior claraboyas Vestuarios | 15 | 0.70 | 0.70 | 7.35 |
| Total |  |  |  | 7.35 |

## CAP11 CARPINTERIA Y ELEMENTOS DE SEGURIDAD Y PROTECCION
Importe: 52899.08

**11LPC00126** m2 PUERTA FIJA Y CORREDERA AL. ANOD. SU COLOR (T. IV)
22.44 m2 × 62.64 (66.4 con costes indirectos) = 1490.02
DE PUERTA DE DOS HOJAS FIJAS Y DOS CORREDERAS EJECUTADA CON PERFILES DE ALEACION DE ALUMINIO CON ROTURA PUENTE TERMICO, CON ESPESOR DE 1.5 mm. Y CAPA DE ANODIZADO EN SU COLOR DE 15 MICRAS, TIPO IV (> 3 m2.), PUERTAS AUTOMATICAS CON SISTEMA DE APERTURA MANUAL, CON BANDA SEÑALIZADORA, INCLUSO PRECERCO DE PERFIL TUBULAR CONFORMADO EN FRIO DE ACERO GALVANIZADO CON PATILLAS DE FIJACION, JUNQUILLOS, JUNTAS DE ESTANQUIDAD DE NEOPRENO, HERRAJES DE DESLIZAMIENTO CIERRE Y SEGURIDAD Y P.P. DE SELLADO DE JUNTAS CON MASILLA ELASTICA. MEDIDA DE FUERA A FUERA DEL CERCO.

| Código | Ud | Descripción | Rendimiento | Precio | Importe |
|---|---|---|---|---|---|
| RW01900 | m | JUNTA DE SELLADO | 2 | 1.22 | 2.44 |
| KL02301N | m2 | PUERTA FIJA Y CORREDERA AL. (T-IV) C/BANDA SEÑAL. (material) | 1 | 42.55 | 42.55 |
| KA01200 | m | PRECERCO TUBO ACERO GALVANIZADO CORREDERA (material) | 2 | 3.16 | 6.32 |
| KW00001N | u | AUTOMATIZACION (material) | 0.1 | 72.05 | 7.21 |
| TO01600 | h | OF. 1ª CERRAJERO-CHAPISTA | 0.117 | 14.1 | 1.65 |
| TP00100 | h | PEON ESPECIAL | 0.097 | 13.42 | 1.30 |
| TP00200 | h | PEON ORDINARIO | 0.049 | 13.29 | 0.65 |
| WW00300 | u | MATERIAL COMPLEMENTARIO O PZAS.ESPECIALES | 1 | 0.52 | 0.52 |
|  |  | Total |  |  | 62.64 |

| Medición | Uds. | Largo | Alto | Parcial |
|---|---|---|---|---|
| PV1 | 1 | 3.70 | 3.00 | 11.10 |
|  | 1 | 3.78 | 3.00 | 11.34 |
| Total |  |  |  | 22.44 |

**11LPA0201N** m2 PUERTA HOJA ABATIBLE Y PAÑOS FIJOS AL. ANOD. SU COLOR (T. IV)
14.1 m2 × 112.21 (118.94 con costes indirectos) = 1677.05
DE PUERTA DE UNA HOJA ABATIBLE Y LATERALES FIJOS EJECUTADA CON PERFILES DE ALEACION DE ALUMINIO ANODIZADA EN SU COLOR CON ROTURA PUENTE TERMICO, CON ESPESOR DE 1,5 mm., TIPO IV (> 3 m2.) Y CAPA DE ANODIZADO EN SU COLOR DE 15 MICRAS, CON BANDA SEÑALIZADORA, INCLUSO PRECERCO DE PERFIL TUBULAR CONFORMADO EN FRIO DE ACERO GALVANIZADO CON PATILLAS DE FIJACION, TIRADORES DE ACERO INOXIDABLE, JUNQUILLOS, JUNTAS DE ESTANQUEIDAD DE NEOPRENO, HERRAJES DE COLGAR, CIERRE Y SEGURIDAD Y P.P. DE SELLADO DE JUNTAS CON MASILLA ELASTICA. MEDIDA DE FUERA A FUERA DEL CERCO.

| Código | Ud | Descripción | Rendimiento | Precio | Importe |
|---|---|---|---|---|---|
| KA01100 | m | PRECERCO TUBO ACERO GALVANIZADO ABATIBLE O FIJO (material) | 0.4 | 2.7 | 1.08 |
| KL1100N | m2 | PUERTA AB.Y FIJA AL. ANOD. T. ACERO INOX. (material) | 1 | 97.35 | 97.35 |
| KW05401N | u | CERRADURA ANTIPANICO (material) | 0.35 | 11.9 | 4.17 |
| RW01900 | m | JUNTA DE SELLADO | 2 | 1.22 | 2.44 |
| TO01600 | h | OF. 1ª CERRAJERO-CHAPISTA | 0.34 | 14.1 | 4.79 |
| TP00100 | h | PEON ESPECIAL | 0.097 | 13.42 | 1.30 |
| TP00200 | h | PEON ORDINARIO | 0.068 | 13.29 | 0.90 |
| WW00300 | u | MATERIAL COMPLEMENTARIO O PZAS.ESPECIALES | 0.35 | 0.52 | 0.18 |
|  |  | Total |  |  | 112.21 |

| Medición | Uds. | Largo | Alto | Parcial |
|---|---|---|---|---|
| PV2 | 1 | 4.70 | 3.00 | 14.10 |
| Total |  |  |  | 14.1 |

**11LPA0001N** m2 PUERTA HOJA ABATIBLE Y PAÑOS FIJOS AL. ANOD. SU COLOR (T. IV)
14.1 m2 × 112.89 (119.66 con costes indirectos) = 1687.21
DE PUERTA DE UNA HOJA ABATIBLE Y LATERALES FIJOS EJECUTADA CON PERFILES DE ALEACION DE ALUMINIO ANODIZADA EN SU COLOR CON ROTURA PUENTE TERMICO, CON ESPESOR DE 1,5 mm., TIPO IV (> 3 m2.) Y CAPA DE ANODIZADO EN SU COLOR DE 15 MICRAS, CON BANDA SEÑALIZADORA, INCLUSO PRECERCO DE PERFIL TUBULAR CONFORMADO EN FRIO DE ACERO GALVANIZADO CON PATILLAS DE FIJACION, TIRADORES DE ACERO INOXIDABLE, JUNQUILLOS, JUNTAS DE ESTANQUEIDAD DE NEOPRENO, HERRAJES DE COLGAR, CIERRE Y SEGURIDAD Y P.P. DE SELLADO DE JUNTAS CON MASILLA ELASTICA. MEDIDA DE FUERA A FUERA DEL CERCO.

| Código | Ud | Descripción | Rendimiento | Precio | Importe |
|---|---|---|---|---|---|
| KA01100 | m | PRECERCO TUBO ACERO GALVANIZADO ABATIBLE O FIJO | 0.4 | 2.7 | 1.08 |
| KL1100N | m2 | PUERTA AB.Y FIJA AL. ANOD. T. ACERO INOX. | 1 | 97.35 | 97.35 |
| KW05401N | u | CERRADURA ANTIPANICO | 0.35 | 11.9 | 4.17 |
| RW01900 | m | JUNTA DE SELLADO | 2 | 1.22 | 2.44 |
| TO01600 | h | OF. 1ª CERRAJERO-CHAPISTA | 0.388 | 14.1 | 5.47 |
| TP00100 | h | PEON ESPECIAL | 0.097 | 13.42 | 1.30 |
| TP00200 | h | PEON ORDINARIO | 0.068 | 13.29 | 0.90 |
| WW00300 | u | MATERIAL COMPLEMENTARIO O PZAS.ESPECIALES | 0.35 | 0.52 | 0.18 |
|  |  | Total |  |  | 112.89 |

| Medición | Uds. | Largo | Alto | Parcial |
|---|---|---|---|---|
| PV3 | 1 | 4.70 | 3.00 | 14.10 |
| Total |  |  |  | 14.1 |

**11LPA0092N** m2 PUERTA HOJA ABATIBLE Y PAÑOS LATERALES FIJOS AL. CONTROL TARJETA
4.2 m2 × 201.62 (213.72 con costes indirectos) = 897.62
DE PUERTA DE UNA HOJA ABATIBLE Y PAÑOS LATERALES FIJOS EJECUTADA CON PERFILES DE ALEACION DE ALUMINIO ANODIZADA EN SU COLOR CON ROTURA PUENTE TERMICO, CON ESPESOR DE 1,5 mm., TIPO IV (> 3 m2.) Y CAPA DE ANODIZADO EN SU COLOR DE 15 MICRAS, INCLUSO PRECERCO DE PERFIL TUBULAR CONFORMADO EN FRIO DE ACERO GALVANIZADO CON PATILLAS DE FIJACION, APERTURA POR CONTROL DE TARJETA, TIRADORES DE ACERO INOXIDABLE, JUNQUILLOS, JUNTAS DE ESTANQUEIDAD DE NEOPRENO, HERRAJES DE COLGAR, CIERRE Y SEGURIDAD Y P.P. DE SELLADO DE JUNTAS CON MASILLA ELASTICA. MEDIDA DE FUERA A FUERA DEL CERCO.

| Código | Ud | Descripción | Rendimiento | Precio | Importe |
|---|---|---|---|---|---|
| KA01100 | m | PRECERCO TUBO ACERO GALVANIZADO ABATIBLE O FIJO | 0.4 | 2.7 | 1.08 |
| KL0510N | m2 | PUERTA ABATIBLE PAÑOS LATERALES FIJOS AL. ANOD. TIRADORES ACERO INOX. (material) | 1 | 68.23 | 68.23 |
| KW01200 | u | CERRADURA LLAVE PLANA 1ª CAL. (material) | 0.35 | 19.21 | 6.72 |
| RW01900 | m | JUNTA DE SELLADO | 2 | 1.22 | 2.44 |
| TO01600 | h | OF. 1ª CERRAJERO-CHAPISTA | 0.34 | 14.1 | 4.79 |
| TP00100 | h | PEON ESPECIAL | 8.739 | 13.42 | 117.28 |
| TP00200 | h | PEON ORDINARIO | 0.068 | 13.29 | 0.90 |
| WW00300 | u | MATERIAL COMPLEMENTARIO O PZAS.ESPECIALES | 0.35 | 0.52 | 0.18 |
|  |  | Total |  |  | 201.62 |

| Medición | Uds. | Largo | Alto | Parcial |
|---|---|---|---|---|
| PV4 | 1 | 1.40 | 3.00 | 4.20 |
| Total |  |  |  | 4.2 |

**11LPA0802N** m2 PUERTA HOJA ABATIBLE Y PAÑOS LATERALES FIJOS AL. ANODIZADO SU COLOR
22.93 m2 × 85.64 (90.78 con costes indirectos) = 2081.59
DE PUERTA DE UNA HOJA ABATIBLE Y PAÑOS FIJOS EJECUTADA CON PERFILES DE ALEACION DE ALUMINIO ANODIZADA EN SU COLOR CON ROTURA PUENTE TERMICO, CON ESPESOR DE 1,5 mm., TIPO IV (> 3 m2.) Y CAPA DE ANODIZADO EN SU COLOR DE 15 MICRAS, INCLUSO PRECERCO DE PERFIL TUBULAR CONFORMADO EN FRIO DE ACERO GALVANIZADO CON PATILLAS DE FIJACION, TIRADORES DE ACERO INOXIDABLE, JUNQUILLOS, JUNTAS DE ESTANQUEIDAD DE NEOPRENO, HERRAJES DE COLGAR, CIERRE Y SEGURIDAD Y P.P. DE SELLADO DE JUNTAS CON MASILLA ELASTICA. MEDIDA DE FUERA A FUERA DEL CERCO.

| Código | Ud | Descripción | Rendimiento | Precio | Importe |
|---|---|---|---|---|---|
| KA01100 | m | PRECERCO TUBO ACERO GALVANIZADO ABATIBLE O FIJO | 0.4 | 2.7 | 1.08 |
| KL0510N | m2 | PUERTA ABATIBLE PAÑOS LATERALES FIJOS AL. ANOD. TIRADORES ACERO INOX. | 1 | 68.23 | 68.23 |
| KW01200 | u | CERRADURA LLAVE PLANA 1ª CAL. | 0.35 | 19.21 | 6.72 |
| RW01900 | m | JUNTA DE SELLADO | 2 | 1.22 | 2.44 |
| TO01600 | h | OF. 1ª CERRAJERO-CHAPISTA | 0.34 | 14.1 | 4.79 |
| TP00100 | h | PEON ESPECIAL | 0.097 | 13.42 | 1.30 |
| TP00200 | h | PEON ORDINARIO | 0.068 | 13.29 | 0.90 |
| WW00300 | u | MATERIAL COMPLEMENTARIO O PZAS.ESPECIALES | 0.35 | 0.52 | 0.18 |
|  |  | Total |  |  | 85.64 |

| Medición | Uds. | Largo | Alto | Parcial |
|---|---|---|---|---|
| PV5 | 1 | 1.40 | 3.00 | 4.20 |
| PV6 | 1 | 3.20 | 3.00 | 9.60 |
| PV7 | 1 | 2.50 | 3.65 | 9.13 |
| Total |  |  |  | 22.93 |

**11LPA1232N** m2 PUERTA HOJA ABATIBLE AL. ANODIZADO SU COLOR
30.82 m2 × 85.64 (90.78 con costes indirectos) = 2797.84
DE PUERTA DE UNA HOJA ABATIBLE EJECUTADA CON PERFILES DE ALEACION DE ALUMINIO ANODIZADA EN SU COLOR CON ROTURA PUENTE TERMICO, CON ESPESOR DE 1,5 mm. Y CAPA DE ANODIZADO EN SU COLOR DE 15 MICRAS, INCLUSO PRECERCO DE PERFIL TUBULAR CONFORMADO EN FRIO DE ACERO GALVANIZADO CON PATILLAS DE FIJACION, TIRADORES DE ACERO INOXIDABLE, JUNQUILLOS, JUNTAS DE ESTANQUEIDAD DE NEOPRENO, HERRAJES DE COLGAR, CIERRE Y SEGURIDAD Y P.P. DE SELLADO DE JUNTAS CON MASILLA ELASTICA. MEDIDA DE FUERA A FUERA DEL CERCO.

| Código | Ud | Descripción | Rendimiento | Precio | Importe |
|---|---|---|---|---|---|
| KA01100 | m | PRECERCO TUBO ACERO GALVANIZADO ABATIBLE O FIJO | 0.4 | 2.7 | 1.08 |
| KL0510N | m2 | PUERTA ABATIBLE PAÑOS LATERALES FIJOS AL. ANOD. TIRADORES ACERO INOX. | 1 | 68.23 | 68.23 |
| KW01200 | u | CERRADURA LLAVE PLANA 1ª CAL. | 0.35 | 19.21 | 6.72 |
| RW01900 | m | JUNTA DE SELLADO | 2 | 1.22 | 2.44 |
| TO01600 | h | OF. 1ª CERRAJERO-CHAPISTA | 0.34 | 14.1 | 4.79 |
| TP00100 | h | PEON ESPECIAL | 0.097 | 13.42 | 1.30 |
| TP00200 | h | PEON ORDINARIO | 0.068 | 13.29 | 0.90 |
| WW00300 | u | MATERIAL COMPLEMENTARIO O PZAS.ESPECIALES | 0.35 | 0.52 | 0.18 |
|  |  | Total |  |  | 85.64 |

| Medición | Uds. | Largo | Alto | Parcial |
|---|---|---|---|---|
| PV8 | 15 | 0.80 | 2.30 | 27.60 |
| PV9 | 1 | 1.40 | 2.30 | 3.22 |
| Total |  |  |  | 30.82 |

**11LPA0082N** m2 FRENTE FIJO Y HOJAS ABATIBLES AL. ANODIZADO SU COLOR
195.11 m2 × 85.64 (90.78 con costes indirectos) = 17712.09
DE FRENTE FIJO Y PUERTA INCORPORDAS DE UNA HOJA ABATIBLES, MODULADO, EJECUTADO CON PERFILES DE ALEACION DE ALUMINIO ANODIZADA EN SU COLOR CON ROTURA PUENTE TERMICO, FORMADO POR MONTANTES VERTICALES 140.60.6 Y PERFILES HORIZONTALES 80.60.5, AMBOS DE SECCIÓN MÍNIMA, CON ESPESOR MÍNIMO DE 1,5 mm., TIPO IV (> 3 m2.) Y CAPA DE ANODIZADO EN SU COLOR DE 15 MICRAS, INCLUSO PRECERCO DE PERFIL TUBULAR CONFORMADO EN FRIO DE ACERO GALVANIZADO CON PATILLAS DE FIJACION, TIRADORES DE ACERO INOXIDABLE, JUNQUILLOS, JUNTAS DE ESTANQUEIDAD DE NEOPRENO, HERRAJES DE COLGAR, CIERRE Y SEGURIDAD Y P.P. DE SELLADO DE JUNTAS CON MASILLA ELASTICA. MEDIDA DE FUERA A FUERA DEL CERCO.

| Código | Ud | Descripción | Rendimiento | Precio | Importe |
|---|---|---|---|---|---|
| KA01100 | m | PRECERCO TUBO ACERO GALVANIZADO ABATIBLE O FIJO | 0.4 | 2.7 | 1.08 |
| KL0510N | m2 | PUERTA ABATIBLE PAÑOS LATERALES FIJOS AL. ANOD. TIRADORES ACERO INOX. | 1 | 68.23 | 68.23 |
| KW01200 | u | CERRADURA LLAVE PLANA 1ª CAL. | 0.35 | 19.21 | 6.72 |
| RW01900 | m | JUNTA DE SELLADO | 2 | 1.22 | 2.44 |
| TO01600 | h | OF. 1ª CERRAJERO-CHAPISTA | 0.34 | 14.1 | 4.79 |
| TP00100 | h | PEON ESPECIAL | 0.097 | 13.42 | 1.30 |
| TP00200 | h | PEON ORDINARIO | 0.068 | 13.29 | 0.90 |
| WW00300 | u | MATERIAL COMPLEMENTARIO O PZAS.ESPECIALES | 0.35 | 0.52 | 0.18 |
|  |  | Total |  |  | 85.64 |

| Medición | Uds. | Largo | Alto | Parcial |
|---|---|---|---|---|
| PV11 | 2 | 4.72 | 5.20 | 49.09 |
|  | 6 | 4.68 | 5.20 | 146.02 |
| Total |  |  |  | 195.11 |

**11APBX031N** m2 PUERTA 2 HOJA ABAT. AC. CONFORMADO Y CHAPA GALV. EI-60, CHAPADA
3.66 m2 × 229.91 (243.7 con costes indirectos) = 891.94
DE PUERTA DE DOS HOJAS ABATIBLE EJECUTADA CON PERFILES CONFORMADOS EN FRIO Y EMPANELADO DE ACERO GALVANIZADO EN CALIENTE, DE ESPESOR MINIMO 0.8 mm., EI260-C5, INCLUSO CHAPADO EXTERIOR E INTERIOR CON IGUALES MATERILAES A LOS EXISTENTES EN FACHADA Y PAREDES, PATILLAS DE FIJACION, BARRAS ANTIPANICO, HERRAJES DE COLGAR, CIERRE Y SEGURIDAD CON CERRADURA, POMOS Y P.P. DE SELLADO DE JUNTAS CON MASILLA ELASTICA. MEDIDA DE FUERA A FUERA DEL CERCO.

| Código | Ud | Descripción | Rendimiento | Precio | Importe |
|---|---|---|---|---|---|
| KBX006N | m2 | PTA. 2 H. ABAT. AC. CONF. Y CHAPA GALV. C/BARRA ANT.EI260-C5 (material) | 1 | 62.52 | 62.52 |
| KW01200 | u | CERRADURA LLAVE PLANA 1ª CAL. | 0.4 | 19.21 | 7.68 |
| RW01900 | m | JUNTA DE SELLADO | 2 | 1.22 | 2.44 |
| TP00100 | h | PEON ESPECIAL | 11.652 | 13.42 | 156.37 |
| TP00200 | h | PEON ORDINARIO | 0.068 | 13.29 | 0.90 |
|  |  | Total |  |  | 229.91 |

| Medición | Uds. | Largo | Alto | Parcial |
|---|---|---|---|---|
| EI1 | 1 | 1.70 | 2.15 | 3.66 |
| Total |  |  |  | 3.66 |

**11APBX141N** m2 PUERTA 2 HOJA ABAT. AC. CONFORMADO Y CHAPA GALV. EI-60
3.23 m2 × 75.5 (80.03 con costes indirectos) = 258.50
DE PUERTA DE DOS HOJAS ABATIBLE EJECUTADA CON PERFILES CONFORMADOS EN FRIO Y EMPANELADO DE ACERO GALVANIZADO EN CALIENTE, DE ESPESOR MINIMO 0.8 mm., EI260-C5, INCLUSO PATILLAS DE FIJACION, BARRAS ANTIPANICO, HERRAJES DE COLGAR, CIERRE Y SEGURIDAD CON CERRADURA, POMOS Y P.P. DE SELLADO DE JUNTAS CON MASILLA ELASTICA. MEDIDA DE FUERA A FUERA DEL CERCO.

| Código | Ud | Descripción | Rendimiento | Precio | Importe |
|---|---|---|---|---|---|
| KBX006N | m2 | PTA. 2 H. ABAT. AC. CONF. Y CHAPA GALV. C/BARRA ANT.EI260-C5 | 1 | 62.52 | 62.52 |
| KW01200 | u | CERRADURA LLAVE PLANA 1ª CAL. | 0.4 | 19.21 | 7.68 |
| RW01900 | m | JUNTA DE SELLADO | 2 | 1.22 | 2.44 |
| TP00100 | h | PEON ESPECIAL | 0.146 | 13.42 | 1.96 |
| TP00200 | h | PEON ORDINARIO | 0.068 | 13.29 | 0.90 |
|  |  | Total |  |  | 75.5 |

| Medición | Uds. | Largo | Alto | Parcial |
|---|---|---|---|---|
| EI3 | 1 | 1.50 | 2.15 | 3.23 |
| Total |  |  |  | 3.23 |

**11APBY011N** m2 PUERTA 1 HOJA ABAT. AC. CONFORMADO Y CHAPA GALV. EI-60
8.17 m2 × 83.74 (88.76 con costes indirectos) = 725.17
DE PUERTA DE UNA HOJA ABATIBLE EJECUTADA CON PERFILES CONFORMADOS EN FRIO Y EMPANELADO DE ACERO GALVANIZADO EN CALIENTE, DE ESPESOR MINIMO 0.8 mm., EI260-C5, INCLUSO PATILLAS DE FIJACION, BARRA ANTIPANICO, HERRAJES DE COLGAR, CIERRE Y SEGURIDAD CON CERRADURA, POMOS Y P.P. DE SELLADO DE JUNTAS CON MASILLA ELASTICA. MEDIDA DE FUERA A FUERA DEL CERCO.

| Código | Ud | Descripción | Rendimiento | Precio | Importe |
|---|---|---|---|---|---|
| KBX001N | m2 | PTA. ABAT. AC. CONF. Y CHAPA GALV. C/BARRA ANT.EI-60 (material) | 1 | 66.91 | 66.91 |
| KW01200 | u | CERRADURA LLAVE PLANA 1ª CAL. | 0.6 | 19.21 | 11.53 |
| RW01900 | m | JUNTA DE SELLADO | 2 | 1.22 | 2.44 |
| TP00100 | h | PEON ESPECIAL | 0.146 | 13.42 | 1.96 |
| TP00200 | h | PEON ORDINARIO | 0.068 | 13.29 | 0.90 |
|  |  | Total |  |  | 83.74 |

| Medición | Uds. | Largo | Alto | Parcial |
|---|---|---|---|---|
| EI2 | 4 | 0.95 | 2.15 | 8.17 |
| Total |  |  |  | 8.17 |

**11APBX001N** m2 PUERTA 2 HOJA ABAT. AC. CONFORMADO Y CHAPA GALV. EI-60, C/MIRILLA
6.45 m2 × 81.36 (86.24 con costes indirectos) = 556.25
DE PUERTA DE DOS HOJAS ABATIBLE EJECUTADA CON PERFILES CONFORMADOS EN FRIO Y EMPANELADO DE ACERO GALVANIZADO EN CALIENTE, DE ESPESOR MINIMO 0.8 mm., EI260-C5, INCLUSO MIRILLA, PATILLAS DE FIJACION, BARRAS ANTIPANICO, HERRAJES DE COLGAR, CIERRE Y SEGURIDAD CON CERRADURA, POMOS Y P.P. DE SELLADO DE JUNTAS CON MASILLA ELASTICA. MEDIDA DE FUERA A FUERA DEL CERCO.

| Código | Ud | Descripción | Rendimiento | Precio | Importe |
|---|---|---|---|---|---|
| KBX006N | m2 | PTA. 2 H. ABAT. AC. CONF. Y CHAPA GALV. C/BARRA ANT.EI260-C5 | 1 | 62.52 | 62.52 |
| KW01200 | u | CERRADURA LLAVE PLANA 1ª CAL. | 0.4 | 19.21 | 7.68 |
| RW01900 | m | JUNTA DE SELLADO | 2 | 1.22 | 2.44 |
| TP00100 | h | PEON ESPECIAL | 0.583 | 13.42 | 7.82 |
| TP00200 | h | PEON ORDINARIO | 0.068 | 13.29 | 0.90 |
|  |  | Total |  |  | 81.36 |

| Medición | Uds. | Largo | Alto | Parcial |
|---|---|---|---|---|
| EI4 | 2 | 1.50 | 2.15 | 6.45 |
| Total |  |  |  | 6.45 |

**11APBX011N** m2 PUERTA 1 HOJA ABAT. AC. CONFORMADO Y CHAPA GALV. EI-60, C/MIRILLA
8.6 m2 × 88.3 (93.6 con costes indirectos) = 804.96
DE PUERTA DE UNA HOJA ABATIBLE EJECUTADA CON PERFILES CONFORMADOS EN FRIO Y EMPANELADO DE ACERO GALVANIZADO EN CALIENTE, DE ESPESOR MINIMO 0.8 mm., EI260-C5, INCLUSO MIRILLA, PATILLAS DE FIJACION, BARRA ANTIPANICO, HERRAJES DE COLGAR, CIERRE Y SEGURIDAD CON CERRADURA, POMOS Y P.P. DE SELLADO DE JUNTAS CON MASILLA ELASTICA. MEDIDA DE FUERA A FUERA DEL CERCO.

| Código | Ud | Descripción | Rendimiento | Precio | Importe |
|---|---|---|---|---|---|
| KBX001N | m2 | PTA. ABAT. AC. CONF. Y CHAPA GALV. C/BARRA ANT.EI-60 | 1 | 66.91 | 66.91 |
| KW01200 | u | CERRADURA LLAVE PLANA 1ª CAL. | 0.6 | 19.21 | 11.53 |
| RW01900 | m | JUNTA DE SELLADO | 2 | 1.22 | 2.44 |
| TP00100 | h | PEON ESPECIAL | 0.486 | 13.42 | 6.52 |
| TP00200 | h | PEON ORDINARIO | 0.068 | 13.29 | 0.90 |
|  |  | Total |  |  | 88.3 |

| Medición | Uds. | Largo | Alto | Parcial |
|---|---|---|---|---|
| EI5 | 4 | 1.00 | 2.15 | 8.60 |
| Total |  |  |  | 8.6 |

**11APCX005N** m2 PUERTA BASCULANTE AC. CONFORMADO Y TRAVESAÑOS ACERO GALV.
9.25 m2 × 48.85 (51.78 con costes indirectos) = 478.97
DE PUERTA BASCULANTE CON MUELLES EJECUTADA CON PERFILES CONFORMADOS EN FRIO Y TRAVESAÑOS DE ACERO GALVANIZADO EN CALIENTE, DE ESPESOR MINIMO 0.8 mm., INCLUSO PATILLAS DE FIJACION, HERRAJES DE COLGAR, CIERRE Y SEGURIDAD Y P.P. DE SELLADO DE JUNTAS CON MASILLA ELASTICA. MEDIDA DE FUERA A FUERA DEL CERCO.

| Código | Ud | Descripción | Rendimiento | Precio | Importe |
|---|---|---|---|---|---|
| KA0219N | m2 | PUERTA BASCULANTE AC. GALVANIZADO C/MUELLES (material) | 1 | 39.39 | 39.39 |
| KW01300 | u | CERRADURA HOJA CORREDERA (material) | 0.4 | 12.06 | 4.82 |
| RW01900 | m | JUNTA DE SELLADO | 2 | 1.22 | 2.44 |
| TP00100 | h | PEON ESPECIAL | 0.097 | 13.42 | 1.30 |
| TP00200 | h | PEON ORDINARIO | 0.068 | 13.29 | 0.90 |
|  |  | Total |  |  | 48.85 |

| Medición | Uds. | Largo | Alto | Parcial |
|---|---|---|---|---|
| PM1 | 1 | 3.70 | 2.50 | 9.25 |
| Total |  |  |  | 9.25 |

**11APAX002N** m2 PUERTA 2 HOJAS ABAT. AC. CONFORMADO Y CHAPA GALV.
16.88 m2 × 65.91 (69.86 con costes indirectos) = 1179.24
DE PUERTA DE DOS HOJAS ABATIBLES EJECUTADA CON PERFILES CONFORMADOS EN FRIO Y EMPANELADO DE ACERO GALVANIZADO EN CALIENTE, DE ESPESOR MINIMO 0.8 mm., INCLUSO PATILLAS DE FIJACION, BARRAS ANTIPANICO, HERRAJES DE COLGAR, CIERRE Y SEGURIDAD CON CERRADURA, POMOS Y P.P. DE SELLADO DE JUNTAS CON MASILLA ELASTICA. MEDIDA DE FUERA A FUERA DEL CERCO.

| Código | Ud | Descripción | Rendimiento | Precio | Importe |
|---|---|---|---|---|---|
| KA1002N | m2 | PTA.2H. ABAT. AC. CONF. Y CHAPA GALV. (material) | 1 | 54.86 | 54.86 |
| KW01200 | u | CERRADURA LLAVE PLANA 1ª CAL. | 0.35 | 19.21 | 6.72 |
| RW01900 | m | JUNTA DE SELLADO | 1.85 | 1.22 | 2.26 |
| TP00100 | h | PEON ESPECIAL | 0.097 | 13.42 | 1.30 |
| TP00200 | h | PEON ORDINARIO | 0.058 | 13.29 | 0.77 |
|  |  | Total |  |  | 65.91 |

| Medición | Uds. | Largo | Alto | Parcial |
|---|---|---|---|---|
| PM2 | 3 | 1.95 | 2.15 | 12.58 |
| PM5 | 1 | 2.00 | 2.15 | 4.30 |
| Total |  |  |  | 16.88 |

**11APAX281N** m2 PUERTA 1 HOJA ABAT. AC. CONFORMADO Y GALV.
1.94 m2 × 67.09 (71.12 con costes indirectos) = 137.97
DE PUERTA DE UNA HOJA ABATIBLE EJECUTADA CON PERFILES CONFORMADOS EN FRIO DE ACERO GALVANIZADO EN CALIENTE, DE ESPESOR MINIMO 0.8 mm., INCLUSO PATILLAS DE FIJACION, HERRAJES DE COLGAR, CIERRE Y SEGURIDAD CON CERRADURA, POMOS Y P.P. DE SELLADO DE JUNTAS CON MASILLA ELASTICA. MEDIDA DE FUERA A FUERA DEL CERCO.

| Código | Ud | Descripción | Rendimiento | Precio | Importe |
|---|---|---|---|---|---|
| KAX001N | m2 | PTA. 1 HOJA ABATIBLE AC. GALVANAIZADO (material) | 1 | 52.81 | 52.81 |
| KW01200 | u | CERRADURA LLAVE PLANA 1ª CAL. | 0.4 | 19.21 | 7.68 |
| RW01900 | m | JUNTA DE SELLADO | 2 | 1.22 | 2.44 |
| TP00100 | h | PEON ESPECIAL | 0.243 | 13.42 | 3.26 |
| TP00200 | h | PEON ORDINARIO | 0.068 | 13.29 | 0.90 |
|  |  | Total |  |  | 67.09 |

| Medición | Uds. | Largo | Alto | Parcial |
|---|---|---|---|---|
| PM3 | 1 | 0.90 | 2.15 | 1.94 |
| Total |  |  |  | 1.94 |

**11APAX061N** m2 PUERTA HOJAS ABAT. Y FIJAS AC. CONFORMADO Y GALV.
10.21 m2 × 65.79 (69.74 con costes indirectos) = 712.05
DE PUERTA DE HOJAS ABATIBLES Y FIJAS EJECUTADA CON PERFILES CONFORMADOS EN FRIO DE ACERO GALVANIZADO EN CALIENTE, DE ESPESOR MINIMO 0.8 mm., INCLUSO PATILLAS DE FIJACION, HERRAJES DE COLGAR, CIERRE Y SEGURIDAD CON CERRADURA, POMOS Y P.P. DE SELLADO DE JUNTAS CON MASILLA ELASTICA. MEDIDA DE FUERA A FUERA DEL CERCO.

| Código | Ud | Descripción | Rendimiento | Precio | Importe |
|---|---|---|---|---|---|
| KAX001N | m2 | PTA. 1 HOJA ABATIBLE AC. GALVANAIZADO | 1 | 52.81 | 52.81 |
| KW01200 | u | CERRADURA LLAVE PLANA 1ª CAL. | 0.4 | 19.21 | 7.68 |
| RW01900 | m | JUNTA DE SELLADO | 2 | 1.22 | 2.44 |
| TP00100 | h | PEON ESPECIAL | 0.146 | 13.42 | 1.96 |
| TP00200 | h | PEON ORDINARIO | 0.068 | 13.29 | 0.90 |
|  |  | Total |  |  | 65.79 |

| Medición | Uds. | Largo | Alto | Parcial |
|---|---|---|---|---|
| PM4 | 1 | 4.75 | 2.15 | 10.21 |
| Total |  |  |  | 10.21 |

**11APAYS19N** m2 REJA FIJA AC. CONFORMADO Y CHAPA GALV.
63.06 m2 × 51.74 (54.84 con costes indirectos) = 3458.21
DE REJA FIJA EJECUTADA CON PERFILES CONFORMADOS EN FRIO DE ACERO GALVANIZADO EN CALIENTE, DE ESPESOR MINIMO 0.8 mm., INCLUSO PATILLAS DE FIJACION Y P.P. DE SELLADO DE JUNTAS CON MASILLA ELASTICA. MEDIDA DE FUERA A FUERA DEL CERCO.

| Código | Ud | Descripción | Rendimiento | Precio | Importe |
|---|---|---|---|---|---|
| KAW0791N | m2 | HOJA FIJA AC. CONFORMADO Y GALVANIZADO (material) | 1 | 47.1 | 47.10 |
| RW01900 | m | JUNTA DE SELLADO | 2 | 1.22 | 2.44 |
| TP00100 | h | PEON ESPECIAL | 0.097 | 13.42 | 1.30 |
| TP00200 | h | PEON ORDINARIO | 0.068 | 13.29 | 0.90 |
|  |  | Total |  |  | 51.74 |

| Medición | Uds. | Largo | Alto | Parcial |
|---|---|---|---|---|
| CE1 | 5 | 2.30 | 1.00 | 11.50 |
| CE2 | 1 | 2.50 | 1.05 | 2.63 |
| CE4 | 8 | 4.74 | 1.05 | 39.82 |
| CE5 | 1 | 8.68 | 1.05 | 9.11 |
| Total |  |  |  | 63.06 |

**11APAYS29N** m2 PUERTA 2 HOJAS FIJAY Y MONTANTE AC. CONFORMADO Y CHAPA GALV.
6.63 m2 × 51.74 (54.84 con costes indirectos) = 363.59
DE PUERTA DE DOS HOJAS FIJAS Y MONTANTE EJECUTADA CON TRAVESAÑOS DE PERFILES CONFORMADOS EN FRIO DE ACERO GALVANIZADO EN CALIENTE, DE ESPESOR MINIMO 0.8 mm., INCLUSO PATILLAS DE FIJACION Y P.P. DE SELLADO DE JUNTAS CON MASILLA ELASTICA. MEDIDA DE FUERA A FUERA DEL CERCO.

| Código | Ud | Descripción | Rendimiento | Precio | Importe |
|---|---|---|---|---|---|
| KAW0791N | m2 | HOJA FIJA AC. CONFORMADO Y GALVANIZADO | 1 | 47.1 | 47.10 |
| RW01900 | m | JUNTA DE SELLADO | 2 | 1.22 | 2.44 |
| TP00100 | h | PEON ESPECIAL | 0.097 | 13.42 | 1.30 |
| TP00200 | h | PEON ORDINARIO | 0.068 | 13.29 | 0.90 |
|  |  | Total |  |  | 51.74 |

| Medición | Uds. | Largo | Alto | Parcial |
|---|---|---|---|---|
| CE3 | 1 | 2.55 | 2.60 | 6.63 |
| Total |  |  |  | 6.63 |

**11APAXS09N** m2 REJA ABATIBLE AC. CONFORMADO Y CHAPA GALV.
6.03 m2 × 54.86 (58.15 con costes indirectos) = 350.64
DE REJA DE UNA HOJA ABATIBLE DE EJE HORIZONTAL, EJECUTADA CON TRAVESAÑOS DE PERFILES CONFORMADOS EN FRIO DE ACERO GALVANIZADO EN CALIENTE, DE ESPESOR MINIMO 0.8 mm., INCLUSO PATILLAS DE FIJACION, HERRAJES DE COLGAR, CIERRE Y SEGURIDAD CON CERRADURA Y P.P. DE SELLADO DE JUNTAS CON MASILLA ELASTICA. MEDIDA DE FUERA A FUERA DEL CERCO.

| Código | Ud | Descripción | Rendimiento | Precio | Importe |
|---|---|---|---|---|---|
| KA0002N | m2 | PUERTA ABAT. Y FIJA AC. CONFORMADO Y CHAPA GALV. (material) | 1 | 42.54 | 42.54 |
| KW01200 | u | CERRADURA LLAVE PLANA 1ª CAL. | 0.4 | 19.21 | 7.68 |
| RW01900 | m | JUNTA DE SELLADO | 2 | 1.22 | 2.44 |
| TP00100 | h | PEON ESPECIAL | 0.097 | 13.42 | 1.30 |
| TP00200 | h | PEON ORDINARIO | 0.068 | 13.29 | 0.90 |
|  |  | Total |  |  | 54.86 |

| Medición | Uds. | Largo | Alto | Parcial |
|---|---|---|---|---|
| CE6 | 1 | 4.74 | 1.05 | 4.98 |
| CE7 | 1 | 1.00 | 1.05 | 1.05 |
| Total |  |  |  | 6.03 |

**11APAXX10N** m2 ARMARIO H. ABATIBLES AC. CONFORMADO Y CHAPA GALVANIZADA
21.84 m2 × 66.29 (70.27 con costes indirectos) = 1534.70
DE ARMARIO DE HOJAS ABATIBLES CON PERFILES CONFORMADOS EN FRIO Y EMPANELADO DE ACERO GALVANIZADO EN CALIENTE, DE ESPESOR MINIMO 0.8 mm., INCLUSO PATILLAS DE FIJACION, HERRAJES DE COLGAR, CIERRE Y SEGURIDAD CON CERRADURAS, TIRADORES Y P.P. DE SELLADO DE JUNTAS CON MASILLA ELASTICA. MEDIDA DE FUERA A FUERA DEL CERCO.

| Código | Ud | Descripción | Rendimiento | Precio | Importe |
|---|---|---|---|---|---|
| KA0003N | m2 | ARMARIO HOJAS ABAT. AC. CONFORMADO Y CHAPA GALVANIZADA (material) | 1 | 54.93 | 54.93 |
| KW01200 | u | CERRADURA LLAVE PLANA 1ª CAL. | 0.35 | 19.21 | 6.72 |
| RW01900 | m | JUNTA DE SELLADO | 2 | 1.22 | 2.44 |
| TP00100 | h | PEON ESPECIAL | 0.097 | 13.42 | 1.30 |
| TP00200 | h | PEON ORDINARIO | 0.068 | 13.29 | 0.90 |
|  |  | Total |  |  | 66.29 |

| Medición | Uds. | Largo | Alto | Parcial |
|---|---|---|---|---|
| AM1 | 1 | 1.15 | 2.15 | 2.47 |
| AM2 | 2 | 2.14 | 2.15 | 9.20 |
| AM3 | 1 | 3.50 | 2.15 | 7.53 |
| AM4 | 1 | 1.20 | 2.20 | 2.64 |
| Total |  |  |  | 21.84 |

**11LVF0912N** m2 VENTANA FIJA ALUMINIO ANODIZADO SU COLOR
7.5 m2 × 51.59 (54.69 con costes indirectos) = 410.18
DE VENTANA FIJA EJECUTADA CON PERFILES DE ALEACION DE ALUMINIO ANODIZADO EN SU COLOR CON ROTURA PUENTE TERMICO, CON ESPESOR DE 1.5 mm. Y CAPA DE ANODIZADO EN SU COLOR DE 15 MICRAS; TIPO IV (> 3 m2.), INCLUSO PRECERCO DE PERFIL TUBULAR CONFORMADO EN FRIO DE ACERO GALVANIZADO CON PATILLAS DE FIJACION, JUNQUILLOS, JUNTA DE ESTANQUIDAD DE NEOPRENO Y P.P. DE SELLADO DE JUNTAS CON MASILLA ELASTICA. MEDIDA DE FUERA A FUERA DEL CERCO.

| Código | Ud | Descripción | Rendimiento | Precio | Importe |
|---|---|---|---|---|---|
| KA01100 | m | PRECERCO TUBO ACERO GALVANIZADO ABATIBLE O FIJO | 2 | 2.7 | 5.40 |
| KL0880N | m2 | VENTANA FIJA AL. (T-IV)C/BANDA SEÑALIZADORA (material) | 1 | 39.63 | 39.63 |
| RW01900 | m | JUNTA DE SELLADO | 2 | 1.22 | 2.44 |
| TO01600 | h | OF. 1ª CERRAJERO-CHAPISTA | 0.117 | 14.1 | 1.65 |
| TP00100 | h | PEON ESPECIAL | 0.097 | 13.42 | 1.30 |
| TP00200 | h | PEON ORDINARIO | 0.049 | 13.29 | 0.65 |
| WW00300 | u | MATERIAL COMPLEMENTARIO O PZAS.ESPECIALES | 1 | 0.52 | 0.52 |
|  |  | Total |  |  | 51.59 |

| Medición | Uds. | Largo | Alto | Parcial |
|---|---|---|---|---|
| VA1 | 1 | 2.50 | 3.00 | 7.50 |
| Total |  |  |  | 7.5 |

**11LVA0617N** m2 VENTANA ABATIBLE AL. ANOD. EJE HORIZONTAL
24.36 m2 × 83.72 (88.74 con costes indirectos) = 2161.71
DE VENTANA DE UNA HOJA ABATIBLE DE EJE HORIZONTAL EJECUTADA CON PERFILES DE ALEACION DE ALUMINIO ANODIZADO EN SU COLOR, CON ESPESOR DE 1.5 mm. Y CAPA DE ANODIZADO EN SU COLOR DE 15 MICRAS, INCLUSO PRECERCO DE PERFIL TUBULAR CONFORMADO EN FRIO DE ACERO GALVANIZADO CON PATILLAS DE FIJACION, JUNQUILLOS, JUNTA DE ESTANQUIDAD DE NEOPRENO, VIERTEAGUAS, HERRAJES DE COLGAR Y CIERRE Y P.P. DE SELLADO DE JUNTAS CON MASILLA ELASTICA. MEDIDA DE FUERA A FUERA DEL CERCO.

| Código | Ud | Descripción | Rendimiento | Precio | Importe |
|---|---|---|---|---|---|
| KA01100 | m | PRECERCO TUBO ACERO GALVANIZADO ABATIBLE O FIJO | 6 | 2.7 | 16.20 |
| KL43Y1N | m2 | VENTANA ABATIBLE AL. ANOD. EJE HORIZONTA (material) | 1 | 50.98 | 50.98 |
| RW01900 | m | JUNTA DE SELLADO | 6 | 1.22 | 7.32 |
| TO01600 | h | OF. 1ª CERRAJERO-CHAPISTA | 0.34 | 14.1 | 4.79 |
| TP00100 | h | PEON ESPECIAL | 0.243 | 13.42 | 3.26 |
| TP00200 | h | PEON ORDINARIO | 0.049 | 13.29 | 0.65 |
| WW00300 | u | MATERIAL COMPLEMENTARIO O PZAS.ESPECIALES | 1 | 0.52 | 0.52 |
|  |  | Total |  |  | 83.72 |

| Medición | Uds. | Largo | Alto | Parcial |
|---|---|---|---|---|
| VA2 | 6 | 4.65 | 0.60 | 16.74 |
| VA3 | 2 | 4.70 | 0.60 | 5.64 |
| VA4 | 1 | 1.80 | 1.10 | 1.98 |
| Total |  |  |  | 24.36 |

**11LVA0017N** m2 VENTANA HOJAS ABATIBLE AL. ANOD. EJE HORIZONTAL
15.05 m2 × 83.72 (88.74 con costes indirectos) = 1335.54
DE VENTANA DE HOJAS ABATIBLES DE EJE HORIZONTAL EJECUTADA CON PERFILES DE ALEACION DE ALUMINIO ANODIZADO EN SU COLOR, CON ESPESOR DE 1.5 mm. Y CAPA DE ANODIZADO EN SU COLOR DE 15 MICRAS, INCLUSO PRECERCO DE PERFIL TUBULAR CONFORMADO EN FRIO DE ACERO GALVANIZADO CON PATILLAS DE FIJACION, JUNQUILLOS, JUNTA DE ESTANQUIDAD DE NEOPRENO, VIERTEAGUAS, HERRAJES DE COLGAR Y CIERRE Y P.P. DE SELLADO DE JUNTAS CON MASILLA ELASTICA. MEDIDA DE FUERA A FUERA DEL CERCO.

| Código | Ud | Descripción | Rendimiento | Precio | Importe |
|---|---|---|---|---|---|
| KA01100 | m | PRECERCO TUBO ACERO GALVANIZADO ABATIBLE O FIJO | 6 | 2.7 | 16.20 |
| KL43Y1N | m2 | VENTANA ABATIBLE AL. ANOD. EJE HORIZONTA | 1 | 50.98 | 50.98 |
| RW01900 | m | JUNTA DE SELLADO | 6 | 1.22 | 7.32 |
| TO01600 | h | OF. 1ª CERRAJERO-CHAPISTA | 0.34 | 14.1 | 4.79 |
| TP00100 | h | PEON ESPECIAL | 0.243 | 13.42 | 3.26 |
| TP00200 | h | PEON ORDINARIO | 0.049 | 13.29 | 0.65 |
| WW00300 | u | MATERIAL COMPLEMENTARIO O PZAS.ESPECIALES | 1 | 0.52 | 0.52 |
|  |  | Total |  |  | 83.72 |

| Medición | Uds. | Largo | Alto | Parcial |
|---|---|---|---|---|
| VA5 | 2 | 12.54 | 0.60 | 15.05 |
| Total |  |  |  | 15.05 |

**11LMF0025N** m2 VENTINA FIJA ALUNIO ANODIZADO
13.8 m2 × 52.87 (56.04 con costes indirectos) = 773.35
DE VENTANA FIJA EJECUTADA CON PERFILES DE ALEACION DE ALUMINIO ANODIZADO EN SU COLOR CON ROTURA PUENTE TERMICO, CON ESPESOR DE 1.5 mm. Y CAPA DE ANODIZADO EN SU COLOR DE 15 MICRAS; TIPO IV (> 3 m2.), INCLUSO PRECERCO DE PERFIL TUBULAR CONFORMADO EN FRIO DE ACERO GALVANIZADO CON PATILLAS DE FIJACION, JUNQUILLOS, JUNTA DE ESTANQUIDAD DE NEOPRENO Y P.P. DE SELLADO DE JUNTAS CON MASILLA ELASTICA. MEDIDA DE FUERA A FUERA DEL CERCO.

| Código | Ud | Descripción | Rendimiento | Precio | Importe |
|---|---|---|---|---|---|
| KL00500N | m2 | PLACA MACIZA RESINAS FENOLICAS (material) | 1 | 27.44 | 27.44 |
| TO01600 | h | OF. 1ª CERRAJERO-CHAPISTA | 0.486 | 14.1 | 6.85 |
| TP00200 | h | PEON ORDINARIO | 1.359 | 13.29 | 18.06 |
| WW00300 | u | MATERIAL COMPLEMENTARIO O PZAS.ESPECIALES | 1 | 0.52 | 0.52 |
|  |  | Total |  |  | 52.87 |

| Medición | Uds. | Largo | Alto | Parcial |
|---|---|---|---|---|
| VA6 | 1 | 2.50 | 3.60 | 9.00 |
| VA7 | 1 | 4.00 | 1.20 | 4.80 |
| Total |  |  |  | 13.8 |

**11LMF0725N** m2 MAMPARA FIJA Y ABAT. PLACA MACIZA RESINAS FENOLICAS
16.56 m2 × 35.46 (37.59 con costes indirectos) = 622.49
DE MAMPARA DE HOJA FIJA Y ABATIBLE EJECUTADA CON PLACA MACIZA DE RESINAS FENOLICAS, SISTEMA I 25 MOBELMOL O SIMILAR, INCLUSO FIJACION, PEQUEÑO MATERIAL Y AYUDAS DE ALBAÑILERIA. MEDIDA DE FUERA A FUERA DEL CERCO.

| Código | Ud | Descripción | Rendimiento | Precio | Importe |
|---|---|---|---|---|---|
| KL00500N | m2 | PLACA MACIZA RESINAS FENOLICAS | 1 | 27.44 | 27.44 |
| TO01600 | h | OF. 1ª CERRAJERO-CHAPISTA | 0.486 | 14.1 | 6.85 |
| TP00200 | h | PEON ORDINARIO | 0.049 | 13.29 | 0.65 |
| WW00300 | u | MATERIAL COMPLEMENTARIO O PZAS.ESPECIALES | 1 | 0.52 | 0.52 |
|  |  | Total |  |  | 35.46 |

| Medición | Uds. | Largo | Alto | Parcial |
|---|---|---|---|---|
| C1 | 4 | 1.40 | 2.15 | 12.04 |
| De C2 | 2 | 1.05 | 2.15 | 4.52 |
| Total |  |  |  | 16.56 |

**11LMF0028N** m2 MAMPARA FIJA PLACA MACIZA RESINAS FENOLICAS
7.82 m2 × 32.04 (33.96 con costes indirectos) = 265.57
DE MAMPARA FIJA EJECUTADA CON PLACA MACIZA DE RESINAS FENOLICAS, SISTEMA I 25 MOBELMOL O SIMILAR, INCLUSO FIJACION, PEQUEÑO MATERIAL Y AYUDAS DE ALBAÑILERIA. MEDIDA DE FUERA A FUERA DEL CERCO.

| Código | Ud | Descripción | Rendimiento | Precio | Importe |
|---|---|---|---|---|---|
| KL00500N | m2 | PLACA MACIZA RESINAS FENOLICAS | 1 | 27.44 | 27.44 |
| TO01600 | h | OF. 1ª CERRAJERO-CHAPISTA | 0.243 | 14.1 | 3.43 |
| TP00200 | h | PEON ORDINARIO | 0.049 | 13.29 | 0.65 |
| WW00300 | u | MATERIAL COMPLEMENTARIO O PZAS.ESPECIALES | 1 | 0.52 | 0.52 |
|  |  | Total |  |  | 32.04 |

| Medición | Uds. | Largo | Alto | Parcial |
|---|---|---|---|---|
| De C2 | 2 | 1.20 | 2.30 | 5.52 |
| C3 | 2 | 0.50 | 2.30 | 2.30 |
| Total |  |  |  | 7.82 |

**11LMF0036N** m2 MAMPARA 2 H. CORREDERAS PLACA MACIZA RESINAS FENOLICAS
3.22 m2 × 42.13 (44.66 con costes indirectos) = 143.81
DE MAMPARA DE DOS HOJAS CORREDERAS EJECUTADA CON PLACA MACIZA DE RESINAS FENOLICAS, SISTEMA I 25 MOBELMOL O SIMILAR, INCLUSO FIJACION, PEQUEÑO MATERIAL Y AYUDAS DE ALBAÑILERIA. MEDIDA DE FUERA A FUERA DEL CERCO.

| Código | Ud | Descripción | Rendimiento | Precio | Importe |
|---|---|---|---|---|---|
| KL00500N | m2 | PLACA MACIZA RESINAS FENOLICAS | 1.12 | 27.44 | 30.73 |
| TO01600 | h | OF. 1ª CERRAJERO-CHAPISTA | 0.68 | 14.1 | 9.59 |
| TP00200 | h | PEON ORDINARIO | 0.097 | 13.29 | 1.29 |
| WW00300 | u | MATERIAL COMPLEMENTARIO O PZAS.ESPECIALES | 1 | 0.52 | 0.52 |
|  |  | Total |  |  | 42.13 |

| Medición | Uds. | Largo | Alto | Parcial |
|---|---|---|---|---|
| C4 | 1 | 1.40 | 2.30 | 3.22 |
| Total |  |  |  | 3.22 |

**11LMF0126N** m2 MAMPARA H. FIJAS Y CORREDERAS PLACA MACIZA RESINAS FENOLICAS
31.28 m2 × 41.6 (44.1 con costes indirectos) = 1379.45
DE MAMPARA DE HOJAS FIJAS Y CORREDERAS EJECUTADAS CON PLACA MACIZA DE RESINAS FENOLICAS, SISTEMA I 25 MOBELMOL O SIMILAR, INCLUSO FIJACION, SEÑALIZACION, PEQUEÑO MATERIAL Y AYUDAS DE ALBAÑILERIA. MEDIDA DE FUERA A FUERA DEL CERCO.

| Código | Ud | Descripción | Rendimiento | Precio | Importe |
|---|---|---|---|---|---|
| KL00500N | m2 | PLACA MACIZA RESINAS FENOLICAS | 1.05 | 27.44 | 28.81 |
| TO01600 | h | OF. 1ª CERRAJERO-CHAPISTA | 0.631 | 14.1 | 8.90 |
| TP00200 | h | PEON ORDINARIO | 0.097 | 13.29 | 1.29 |
| WW00300 | u | MATERIAL COMPLEMENTARIO O PZAS.ESPECIALES | 5 | 0.52 | 2.60 |
|  |  | Total |  |  | 41.6 |

| Medición | Uds. | Largo | Alto | Parcial |
|---|---|---|---|---|
| C5 | 4 | 3.40 | 2.30 | 31.28 |
| Total |  |  |  | 31.28 |

**11MAQ0224N** m2 FRENTE ARMARIO FORMICA, CON HOJAS CORREDERAS
4.55 m2 × 87.53 (92.78 con costes indirectos) = 422.15
DE FRENTE DE ARMARIO CON HOJAS CORREDERAS FORMADO POR: PRECERCO DE 100X30 mm. CON GARRAS DE FIJACION; CERCO DE 100X40 mm. Y TAPAJUNTAS DE 90X10 mm., EN MADERA DE PINO FLANDES, HOJAS PREFABRICADAS NORMALIZADAS DE 35 mm. CHAPADAS EN FORMICA Y CANTEADAS POR DOS CANTOS, HERRAJES DE DESLIZAMIENTO, CERRADURA, PASADORES Y AGARRADORES EN ACERO INOXIDABLE DE PRIMERA CALIDAD, INCLUSO SERIGRAFIA ROTULACION Y/O SEÑALIZACIÓN Y COLGADO. MEDIDO DE FUERA A FUERA DEL PRECERCO.

| Código | Ud | Descripción | Rendimiento | Precio | Importe |
|---|---|---|---|---|---|
| KM00600 | m | CERCO P.FLANDES 100X40 MM. (material) | 2.3 | 4.91 | 11.29 |
| KM0270N | u | HOJA NORMALIZADA 35 MM.CHAPADA EN FORMICA (material) | 0.73 | 26.96 | 19.68 |
| KM04500 | m | LISTON P.FLANDES100X30 MM. (material) | 2.4 | 3.33 | 7.99 |
| KM05100 | m3 | MADERA PINO FLANDES (material) | 0.001 | 347.05 | 0.35 |
| KM0740N | m | TAPAJUNTAS LISO 90X10 MM. FORMICA (material) | 2.47 | 0.87 | 2.15 |
| KW01000 | u | AGARRADORES DE LATON 1ª CALIDAD (material) | 0.72 | 3.06 | 2.20 |
| KW01400 | u | CERRADURA LLAVE PLANA (material) | 0.36 | 6.88 | 2.48 |
| KW03100 | u | PASADOR EMBUTIDO (material) | 0.72 | 1.93 | 1.39 |
| KW03200 | u | PERNIOS DE LATON 11 CM. (material) | 2.18 | 2.28 | 4.97 |
| TO01500 | h | OF. 1ª CARPINTERIA (mano de obra) | 2.428 | 14.1 | 34.23 |
| WW00300 | u | MATERIAL COMPLEMENTARIO O PZAS.ESPECIALES | 1 | 0.52 | 0.52 |
| WW00400 | u | PEQUEÑO MATERIAL | 1 | 0.28 | 0.28 |
|  |  | Total |  |  | 87.53 |

| Medición | Uds. | Largo | Alto | Parcial |
|---|---|---|---|---|
| A1 | 1 | 1.98 | 2.30 | 4.55 |
| Total |  |  |  | 4.55 |

**11MPP0020N** m2 PUERTA PASO FORMICA,1H.CIEGA ABAT. CERCO 100X40 MM
15.07 m2 × 83.66 (88.68 con costes indirectos) = 1336.41
DE PUERTA DE PASO CON HOJA CIEGA ABATIBLE, FORMADA POR: PRECERCO DE 100X30 mm. CON GARRAS DE FIJACION, CERCO DE 100X40 mm., EN MADERA DE PINO FLANDES, TAPAJUNTAS LISO DE 90X10 mm., HOJA PREFABRICADA NORMALIZADA DE 35 mm. CHAPADA EN FORMICA Y CANTEADA POR DOS CANTOS; HERRAJES DE COLGAR DE ACERO INOXIDABLE, SEGURIDAD Y CIERRE CON MANIVELA, EN ACERO INOXIDABLE DE PRIMERA CALIDAD, INCLUSO SERIGRAFIA ROTULACION Y/O SEÑALIZACIÓN,COLGADO. MEDIDA DE FUERA A FUERA DEL PRECERCO.

| Código | Ud | Descripción | Rendimiento | Precio | Importe |
|---|---|---|---|---|---|
| KM00600 | m | CERCO P.FLANDES 100X40 MM. | 2.8 | 4.91 | 13.75 |
| KM0270N | u | HOJA NORMALIZADA 35 MM.CHAPADA EN FORMICA | 0.56 | 26.96 | 15.10 |
| KM04500 | m | LISTON P.FLANDES100X30 MM. | 2.85 | 3.33 | 9.49 |
| KM05100 | m3 | MADERA PINO FLANDES | 0.001 | 347.05 | 0.35 |
| KM0740N | m | TAPAJUNTAS LISO 90X10 MM. FORMICA | 5.7 | 0.87 | 4.96 |
| KW0250JN | u | JUEGO DE MANIVELAS DE LATON CROMADO (material) | 0.56 | 9.22 | 5.16 |
| KW03200 | u | PERNIOS DE LATON 11 CM. | 1.7 | 2.28 | 3.88 |
| KW03500 | u | PICAPORTE DE RESBALON (material) | 0.56 | 2.54 | 1.42 |
| TO01500 | h | OF. 1ª CARPINTERIA | 2.039 | 14.1 | 28.75 |
| WW00300 | u | MATERIAL COMPLEMENTARIO O PZAS.ESPECIALES | 1 | 0.52 | 0.52 |
| WW00400 | u | PEQUEÑO MATERIAL | 1 | 0.28 | 0.28 |
|  |  | Total |  |  | 83.66 |

| Medición | Uds. | Largo | Alto | Parcial |
|---|---|---|---|---|
| P1 | 1 | 0.85 | 2.30 | 1.96 |
| P2 | 6 | 0.95 | 2.30 | 13.11 |
| Total |  |  |  | 15.07 |

**11MPP1019N** m2 PUERTA PASO FORMICA,2H.CIEGA ABAT. CERCO 100X40 MM
37.26 m2 × 74.74 (79.22 con costes indirectos) = 2951.74
DE PUERTA DE PASO CON DOS HOJAS CIEGAS ABATIBLES, FORMADA POR: PRECERCO DE 100X30 mm. CON GARRAS DE FIJACION, CERCO DE 100X40 mm., EN MADERA DE PINO FLANDES, TAPAJUNTAS LISO DE 90X10 mm., HOJA PREFABRICADA NORMALIZADA DE 35 mm. CHAPADA EN FORMICA Y CANTEADA POR CUATRO CANTOS, HERRAJES DE COLGAR DE ACERO INOX., SEGURIDAD Y CIERRE CON MANIVELA, EN ACERO INOX., INCLUSO COLGADO. MEDIDA DE FUERA A FUERA DEL PRECERCO.

| Código | Ud | Descripción | Rendimiento | Precio | Importe |
|---|---|---|---|---|---|
| KM00600 | m | CERCO P.FLANDES 100X40 MM. | 2.7 | 4.91 | 13.26 |
| KM0300N | u | HOJA NORMALIZADA 35 MM. CHAPADA EN FORMICA (material) | 0.55 | 26.95 | 14.82 |
| KM04200 | m | LISTON P.FLANDES 100X30 MM. (material) | 0.8 | 3.33 | 2.66 |
| KM05100 | m3 | MADERA PINO FLANDES | 0.001 | 347.05 | 0.35 |
| KM0740N | m | TAPAJUNTAS LISO 90X10 MM. FORMICA | 5.35 | 0.87 | 4.65 |
| KW0250JN | u | JUEGO DE MANIVELAS DE LATON CROMADO | 0.45 | 9.22 | 4.15 |
| KW03200 | u | PERNIOS DE LATON 11 CM. | 1.7 | 2.28 | 3.88 |
| KW03500 | u | PICAPORTE DE RESBALON | 0.56 | 2.54 | 1.42 |
| TO01500 | h | OF. 1ª CARPINTERIA | 2.039 | 14.1 | 28.75 |
| WW00300 | u | MATERIAL COMPLEMENTARIO O PZAS.ESPECIALES | 1 | 0.52 | 0.52 |
| WW00400 | u | PEQUEÑO MATERIAL | 1 | 0.28 | 0.28 |
|  |  | Total |  |  | 74.74 |

| Medición | Uds. | Largo | Alto | Parcial |
|---|---|---|---|---|
| P3 | 3 | 1.40 | 2.30 | 9.66 |
| P4 | 9 | 1.20 | 2.30 | 24.84 |
| P5 | 1 | 1.20 | 2.30 | 2.76 |
| Total |  |  |  | 37.26 |

**11SBA0732N** m2 CELOSIA CHAPA ALUMINIO PERFORADO
12.09 m2 × 33.78 (35.81 con costes indirectos) = 432.94
DE CELOSIA FIJA DE CHAPA DE ALUMINIO PERFORADO DE 2 mm. DE ESPESOR, ATORNILLADOS A ESTRUCTURA AUXILIAR, SEGUN DESPIECES, INCLUSO P.P. DE ACCESORIOS DE FIJACION CON TORNILLERIA. MEDIDA LA SUPERFICIE EJECUTADA.

| Código | Ud | Descripción | Rendimiento | Precio | Importe |
|---|---|---|---|---|---|
| ATC00100 | h | CUADRILLA ALBAÑILERIA, FORMADA POR OFICIAL 1ª Y PEON ESP. | 0.12 | 26.72 | 3.21 |
| WZ00200N | m2 | FRENTE ALUMINIO PERFORADO E=2 MM. (material) | 1.01 | 25.46 | 25.71 |
| TO01600 | h | OF. 1ª CERRAJERO-CHAPISTA | 0.194 | 14.1 | 2.74 |
| WW00300 | u | MATERIAL COMPLEMENTARIO O PZAS.ESPECIALES | 3 | 0.52 | 1.56 |
| WW00400 | u | PEQUEÑO MATERIAL | 2 | 0.28 | 0.56 |
|  |  | Total |  |  | 33.78 |

| Medición | Uds. | Largo | Alto | Parcial |
|---|---|---|---|---|
| CA1 | 1 | 6.70 | 1.30 | 8.71 |
|  | 1 | 2.60 | 1.30 | 3.38 |
| Total |  |  |  | 12.09 |

**11SBA0032N** m2 CELOSIA CHAPA ALUMINIO PERFORADO
16.39 m2 × 34.47 (36.54 con costes indirectos) = 598.89
DE CELOSIA FIJA DE CHAPA DE ALUMINIO PERFORADO DE 2 mm. DE ESPESOR, ATORNILLADOS A ESTRUCTURA AUXILIAR, SEGUN DESPIECES, INCLUSO P.P. DE ACCESORIOS DE FIJACION CON TORNILLERIA. MEDIDA LA SUPERFICIE EJECUTADA.

| Código | Ud | Descripción | Rendimiento | Precio | Importe |
|---|---|---|---|---|---|
| ATC00100 | h | CUADRILLA ALBAÑILERIA, FORMADA POR OFICIAL 1ª Y PEON ESP. | 0.12 | 26.72 | 3.21 |
| WZ00200N | m2 | FRENTE ALUMINIO PERFORADO E=2 MM. | 1.01 | 25.46 | 25.71 |
| TO01600 | h | OF. 1ª CERRAJERO-CHAPISTA | 0.243 | 14.1 | 3.43 |
| WW00300 | u | MATERIAL COMPLEMENTARIO O PZAS.ESPECIALES | 3 | 0.52 | 1.56 |
| WW00400 | u | PEQUEÑO MATERIAL | 2 | 0.28 | 0.56 |
|  |  | Total |  |  | 34.47 |

| Medición | Uds. | Largo | Alto | Parcial |
|---|---|---|---|---|
| CA2 | 2 | 5.02 | 0.95 | 9.54 |
|  | 1 | 1.50 | 0.95 | 1.43 |
|  | 1 | 3.26 | 0.95 | 3.10 |
|  | 1 | 2.44 | 0.95 | 2.32 |
| Total |  |  |  | 16.39 |

**11WWWX033N** m PASAMANOS AC.LAM.CAL. TUBO 50X5MM
16.4 m × 12.53 (13.28 con costes indirectos) = 217.79
DE PASAMANOS EN ACERO TUBULAR GALVANIZADO EN CALIENTE FORMADO POR UN TUBO DE 50X5 mm. DE DIAM. CON FIJACIONES CADA 2 m. ANCLADOS EN LOS PARAMENTOS, MATERIAL DE AGARRE Y COLOCACION. MEDIDO SEGUN LA LONGITUD TOTAL DESARROLLADA.

| Código | Ud | Descripción | Rendimiento | Precio | Importe |
|---|---|---|---|---|---|
| ATC00100 | h | CUADRILLA ALBAÑILERIA, FORMADA POR OFICIAL 1ª Y PEON ESP. | 0.1 | 26.72 | 2.67 |
| KA00500 | kg | ACERO EN PERFILES TUBULARES, MANUFACTURADO (material) | 5.23 | 1.58 | 8.26 |
| WW00300 | u | MATERIAL COMPLEMENTARIO O PZAS.ESPECIALES | 2 | 0.52 | 1.04 |
| WW00400 | u | PEQUEÑO MATERIAL | 2 | 0.28 | 0.56 |
|  |  | Total |  |  | 12.53 |

| Medición | Uds. | Largo | Parcial |
|---|---|---|---|
| B1 | 1 | 3.74 | 3.74 |
|  | 1 | 1.78 | 1.78 |
| B2 | 1 | 3.42 | 3.42 |
|  | 1 | 0.72 | 0.72 |
|  | 1 | 3.44 | 3.44 |
|  | 1 | 0.76 | 0.76 |
| B3 | 1 | 1.23 | 1.23 |
|  | 1 | 0.64 | 0.64 |
| B4 | 1 | 0.67 | 0.67 |
| Total |  |  | 16.4 |

**11SBA0130N** m2 BARANDILLA PLET.,ENTREP.CHAPA
1 m2 × 48.54 (51.45 con costes indirectos) = 51.45
DE BARANDILLA EN ACERO GALVANIZADO EN CALIENTE, FORMADA POR: BASTIDOR SENCILLO DE PLETINA DE 50X10 MM., ENTREPAÑO DE CHAPA LISA DE ACERO GALVANIZADO DE 6 MM. DE ESPESOR, PASAMANOS DE TUBO DE ACERO GALVANIZADO DE 50 MM. DE DIAMETRO Y ANCLAJES A ELEMENTOS DE FABRICA O FORJADOS SOLDADOS A PLACAS DE ANCLAJE DE 10X10 CMS. X 10 MM., INCLUSO P.P. DE MATERIAL DE AGARRE Y COLOCACION. MEDIDA LA SUPERFICIE EJECUTADA.

| Código | Ud | Descripción | Rendimiento | Precio | Importe |
|---|---|---|---|---|---|
| ATC00100 | h | CUADRILLA ALBAÑILERIA, FORMADA POR OFICIAL 1ª Y PEON ESP. | 0.1 | 26.72 | 2.67 |
| ATC00400 | h | CUADRILLA FORMADA POR OFICIAL 1º INST. Y AYUDANTE ESP. | 0.2 | 26.85 | 5.37 |
| BE0000N | m2 | BARANDILLA CHAPA PERFORADA ACERO GALVAN. PREL. C/PASAMANOS (material) | 1.02 | 34.94 | 35.64 |
| TO01600 | h | OF. 1ª CERRAJERO-CHAPISTA | 0.194 | 14.1 | 2.74 |
| WW00300 | u | MATERIAL COMPLEMENTARIO O PZAS.ESPECIALES | 3 | 0.52 | 1.56 |
| WW00400 | u | PEQUEÑO MATERIAL | 2 | 0.28 | 0.56 |
|  |  | Total |  |  | 48.54 |

| Medición | Uds. | Largo | Alto | Parcial |
|---|---|---|---|---|
| En B1 | 1 | 1.00 | 1.00 | 1.00 |
| Total |  |  |  | 1 |

## CAP12 VIDRIERIA Y ELABORADOS SINTETICOS
Importe: 33182.43

**12LTI0010N** m2 ACRIST. BAJA EMISIVIDAD 3+3(STADIP)+12+4, E=0,015 C/BANDA SEÑAL.
39.37 m2 × 91.57 (97.06 con costes indirectos) = 3821.25
DE ACRISTALAMIENTO DE BAJA EMISIVIDAD FORMADO POR VIDRIO STADIT 3+3, CAMARA DE AIRE DESHIDRATADO DE 12 mm., LUNA PULIDA INCOLORA DE 4 mm. DE ESPESOR, E=0,015, INCLUSO PERFIL METALICO SEPARADOR, DESECANTE Y DOBLE SELLADO PERIMETRAL, COLOCADO CON PERFIL CONTINUO, PERFIL EN U DE NEOPRENO, CORTES, COLOCACION DE JUNQUILLOS Y P.P. DE BANDA SEÑALIZADORA HORIZONTAL EN COLOR; CONSTRUIDO SEGUN INSTRUCCIONES DEL FABRICANTE. MEDIDA LA SUPERFICIE ACRISTALADA EN MULTIPLOS DE 30 mm.

| Código | Ud | Descripción | Rendimiento | Precio | Importe |
|---|---|---|---|---|---|
| VL0450N | m2 | VIDRIO 3+3(STADIT)+12+4, E=0,015 (material) | 1 | 73.03 | 73.03 |
| VW01500 | m | PERFIL EN U DE NEOPRENO (material) | 3 | 0.39 | 1.17 |
| TO01700 | h | OF. 1ª CRISTALERO (mano de obra) | 0.971 | 14.1 | 13.69 |
| WW00300 | u | MATERIAL COMPLEMENTARIO O PZAS.ESPECIALES | 6 | 0.52 | 3.12 |
| WW00400 | u | PEQUEÑO MATERIAL | 2 | 0.28 | 0.56 |
|  |  | Total |  |  | 91.57 |

| Medición | Uds. | Largo | Alto | Parcial |
|---|---|---|---|---|
| En PV1 | 2 | 0.84 | 2.55 | 4.28 |
| En PV7 | 2 | 1.14 | 2.25 | 5.13 |
| En VA1 | 3 | 2.43 | 2.94 | 21.43 |
| En VA6 | 1 | 2.43 | 3.51 | 8.53 |
| Total |  |  |  | 39.37 |

**12LTI0011N** m2 ACRIST. BAJA EMISIVIDAD 3+3(STADIP)+12+4, E=0,015
251.67 m2 × 88.36 (93.66 con costes indirectos) = 23571.41
DE ACRISTALAMIENTO DE BAJA EMISIVIDAD FORMADO POR VIDRIO STADIT 3+3, CAMARA DE AIRE DESHIDRATADO DE 12 mm., LUNA PULIDA INCOLORA DE 4 mm. DE ESPESOR, E=0,015, INCLUSO PERFIL METALICO SEPARADOR, DESECANTE Y DOBLE SELLADO PERIMETRAL, COLOCADO CON PERFIL CONTINUO, PERFIL EN U DE NEOPRENO, CORTES Y COLOCACION DE JUNQUILLOS; CONSTRUIDO SEGUN INSTRUCCIONES DEL FABRICANTE. MEDIDA LA SUPERFICIE ACRISTALADA EN MULTIPLOS DE 30 mm.

| Código | Ud | Descripción | Rendimiento | Precio | Importe |
|---|---|---|---|---|---|
| VL0450N | m2 | VIDRIO 3+3(STADIT)+12+4, E=0,015 | 1 | 73.03 | 73.03 |
| VW01500 | m | PERFIL EN U DE NEOPRENO | 3 | 0.39 | 1.17 |
| TO01700 | h | OF. 1ª CRISTALERO | 0.874 | 14.1 | 12.32 |
| WW00300 | u | MATERIAL COMPLEMENTARIO O PZAS.ESPECIALES | 3 | 0.52 | 1.56 |
| WW00400 | u | PEQUEÑO MATERIAL | 1 | 0.28 | 0.28 |
|  |  | Total |  |  | 88.36 |

| Medición | Uds. | Largo | Alto | Parcial |
|---|---|---|---|---|
| En PV8 | 15 | 0.72 | 2.13 | 23.00 |
| En PV9 | 1 | 1.32 | 2.13 | 2.81 |
| En PV11 | 32 | 1.17 | 5.13 | 192.07 |
| E PV1 | 2 | 0.84 | 2.55 | 4.28 |
| En PV7 | 1 | 2.40 | 0.51 | 1.22 |
| En VA2 | 6 | 3.51 | 0.45 | 9.48 |
| En VA3 | 2 | 3.54 | 0.45 | 3.19 |
| En VA4 | 1 | 1.62 | 0.93 | 1.51 |
| En VA5 | 2 | 2.31 | 0.45 | 2.08 |
|  | 2 | 3.09 | 0.45 | 2.78 |
|  | 2 | 3.03 | 0.45 | 2.73 |
|  | 2 | 2.40 | 0.45 | 2.16 |
| En VA7 | 1 | 3.93 | 1.11 | 4.36 |
| Total |  |  |  | 251.67 |

**12LSI0002N** m2 ACRISTALAMIENTO SECURIT 4+4, INCOLORO
11.38 m2 × 76.55 (81.14 con costes indirectos) = 923.37
DE ACRISTALAMIENTO LAMINAR DE SEGURIDAD REALIZADO CON SECURIT INCOLORAS, DE 4+4 mm. DE ESPESOR, UNIDAS MEDIANTE PIEZAS DE ACERO INOXIDABLE FIJADAS A PRESION, Y LAMINA DE AGLOMERADO DE NEOPRENO, INCLUSO P.P. DE CORTES, PIEZAS DE UNION ENTRE LUNAS Y PATILLAS APARENTES DE SUJECCION PERIMETRAL DE ACERO INOXIDABLE, LAMINAS DE NEOPRENO, JUNTAS DE ESTANQUEIDAD Y BANDAS BITUMINOSAS; CONSTRUIDO SEGUN INSTRUCCIONES DEL FABRICANTE. MEDIDA LA SUPERFICIE ACRISTALADA EN MULTIPLOS DE 30 mm.

| Código | Ud | Descripción | Rendimiento | Precio | Importe |
|---|---|---|---|---|---|
| VL0200N | m2 | VIDRIO SECURIT 4+4 MM., INCOLORO (material) | 1 | 37.44 | 37.44 |
| VW00800 | u | HERRAJES UNION LUNAS TEMPLADAS ACERO INOXIDABLE (material) | 0.35 | 26 | 9.10 |
| VW01200 | u | PATILLAS APARENTES ANCLAJE, ACERO INOXIDABLE (material) | 0.5 | 12.88 | 6.44 |
| RW01900 | m | JUNTA DE SELLADO | 3 | 1.22 | 3.66 |
| TO01700 | h | OF. 1ª CRISTALERO | 1.262 | 14.1 | 17.79 |
| WW00300 | u | MATERIAL COMPLEMENTARIO O PZAS.ESPECIALES | 3 | 0.52 | 1.56 |
| WW00400 | u | PEQUEÑO MATERIAL | 2 | 0.28 | 0.56 |
|  |  | Total |  |  | 76.55 |

| Medición | Uds. | Largo | Alto | Parcial |
|---|---|---|---|---|
| En PV2 | 1 | 1.26 | 2.22 | 2.80 |
|  | 1 | 4.65 | 0.57 | 2.65 |
| En PV3 | 1 | 4.65 | 0.57 | 2.65 |
| En PV4 | 1 | 1.32 | 0.57 | 0.75 |
| En PV5 | 1 | 1.32 | 0.57 | 0.75 |
| En PV6 | 1 | 3.12 | 0.57 | 1.78 |
| Total |  |  |  | 11.38 |

**12LSI0003N** m2 ACRISTALAMIENTO SECURIT 4+4, INCOLORO C/BANDA SEÑAL.
28.9 m2 × 78.55 (83.26 con costes indirectos) = 2406.21
DE ACRISTALAMIENTO LAMINAR DE SEGURIDAD REALIZADO CON SECURIT INCOLORAS, DE 4+4 mm. DE ESPESOR, UNIDAS MEDIANTE PIEZAS DE ACERO INOXIDABLE FIJADAS A PRESION, Y LAMINA DE AGLOMERADO DE NEOPRENO, INCLUSO CORTES, PIEZAS DE UNION ENTRE LUNAS Y PATILLAS APARENTES DE SUJECCION PERIMETRAL DE ACERO INOXIDABLE, LAMINAS DE NEOPRENO, JUNTAS DE ESTANQUEIDAD Y BANDAS BITUMINOSAS Y P.P. DE BANDA SEÑALIZADORA HORIZONTAL EN COLOR; CONSTRUIDO SEGUN INSTRUCCIONES DEL FABRICANTE. MEDIDA LA SUPERFICIE ACRISTALADA EN MULTIPLOS DE 30 mm.

| Código | Ud | Descripción | Rendimiento | Precio | Importe |
|---|---|---|---|---|---|
| VL0200N | m2 | VIDRIO SECURIT 4+4 MM., INCOLORO | 1 | 37.44 | 37.44 |
| VW00800 | u | HERRAJES UNION LUNAS TEMPLADAS ACERO INOXIDABLE | 0.3 | 26 | 7.80 |
| VW01200 | u | PATILLAS APARENTES ANCLAJE, ACERO INOXIDABLE | 0.4 | 12.88 | 5.15 |
| RW01900 | m | JUNTA DE SELLADO | 3 | 1.22 | 3.66 |
| TO01700 | h | OF. 1ª CRISTALERO | 1.457 | 14.1 | 20.54 |
| WW00300 | u | MATERIAL COMPLEMENTARIO O PZAS.ESPECIALES | 6 | 0.52 | 3.12 |
| WW00400 | u | PEQUEÑO MATERIAL | 3 | 0.28 | 0.84 |
|  |  | Total |  |  | 78.55 |

| Medición | Uds. | Largo | Alto | Parcial |
|---|---|---|---|---|
| En PV2 | 1 | 3.15 | 2.22 | 6.99 |
| En PV3 | 1 | 1.26 | 2.22 | 2.80 |
|  | 1 | 3.15 | 2.22 | 6.99 |
| En PV4 | 1 | 0.12 | 2.22 | 0.27 |
|  | 1 | 1.14 | 2.22 | 2.53 |
| En PV5 | 1 | 0.12 | 2.22 | 0.27 |
|  | 1 | 1.14 | 2.22 | 2.53 |
| En PV6 | 1 | 1.11 | 2.22 | 2.46 |
|  | 1 | 1.83 | 2.22 | 4.06 |
| Total |  |  |  | 28.9 |

**12LSI0004N** m2 SEPARACION VIDRIO SECURIT 4+4, EMBUTIDO
19.8 m2 × 88 (93.28 con costes indirectos) = 1846.94
DE SEPARACION DE CRISTAL CON VIDRIO SECURIT DE 4+4 mm. DE ESPESOR, CON PUERTAS INCORPORADAS, ANCLAJES MEDIANTE PIEZAS DE ACERO INOXIDABLE EMBUTIDA EN OBRA, INCLUSO P.P. DE BANDAS SEÑALIZADORAS, PIEZAS DE UNION ENTRE LUNAS Y PATILLAS APARENTES DE SUJECCION PERIMETRAL DE ACERO INOXIDABLE; CONSTRUIDO SEGUN DETALLE EN PLANOS E INSTRUCCIONES DEL FABRICANTE. MEDIDA LA SUPERFICIE EJECUTADA.

| Código | Ud | Descripción | Rendimiento | Precio | Importe |
|---|---|---|---|---|---|
| VL0209N | m2 | VIDRIO SECURIT 4+4 MM., MATEADO AL ACIDO (material) | 1 | 50.18 | 50.18 |
| VW00800 | u | HERRAJES UNION LUNAS TEMPLADAS ACERO INOXIDABLE | 0.35 | 26 | 9.10 |
| VW01200 | u | PATILLAS APARENTES ANCLAJE, ACERO INOXIDABLE | 0.4 | 12.88 | 5.15 |
| RW01900 | m | JUNTA DE SELLADO | 3 | 1.22 | 3.66 |
| TO01700 | h | OF. 1ª CRISTALERO | 1.262 | 14.1 | 17.79 |
| WW00300 | u | MATERIAL COMPLEMENTARIO O PZAS.ESPECIALES | 3 | 0.52 | 1.56 |
| WW00400 | u | PEQUEÑO MATERIAL | 2 | 0.28 | 0.56 |
|  |  | Total |  |  | 88 |

| Medición | Uds. | Largo | Alto | Parcial |
|---|---|---|---|---|
| PV10 | 1 | 16.50 | 1.20 | 19.80 |
| Total |  |  |  | 19.8 |

**12WSS00010** m2 ESPEJO LUNA PULIDA PLATEADA INCOLORA 5 MM.,CON ADHESIVO
9.31 m2 × 62.14 (65.87 con costes indirectos) = 613.25
DE ESPEJO DE LUNA PULIDA PLATEADA INCOLORA DE 5 mm. DE ESPESOR, COLOCADO CON ADHESIVO SOBRE TABLERO DE MADERA, RECIBIDO CON RASTRELES AL PARAMENTO; INCLUSO TABLERO AGLOMERADO DE MADERA, DE 16 mm ADHESIVO DE CONTACTO Y P.P. DE RASTRELES DE MADERA DE PINO FLANDES. MEDIDA LA SUPERFICIE EJECUTADA.

| Código | Ud | Descripción | Rendimiento | Precio | Importe |
|---|---|---|---|---|---|
| VW03100 | m2 | ESPEJO LUNA PULIDA PLATEADA INCOLORA 5 MM. (material) | 1 | 45.62 | 45.62 |
| KM07300 | m2 | TABLERO AGLOMERADO 16 MM. (material) | 1 | 4.24 | 4.24 |
| TO01700 | h | OF. 1ª CRISTALERO | 0.486 | 14.1 | 6.85 |
| TO01500 | h | OF. 1ª CARPINTERIA | 0.194 | 14.1 | 2.74 |
| TO02100 | h | OFICIAL 1ª | 0.097 | 14.1 | 1.37 |
| WW00300 | u | MATERIAL COMPLEMENTARIO O PZAS.ESPECIALES | 2 | 0.52 | 1.04 |
| WW00400 | u | PEQUEÑO MATERIAL | 1 | 0.28 | 0.28 |
|  |  | Total |  |  | 62.14 |

| Medición | Uds. | Largo | Alto | Parcial |
|---|---|---|---|---|
|  | 4 | 1.94 | 1.20 | 9.31 |
| Total |  |  |  | 9.31 |

## CAP13 PINTURAS
Importe: 8727.29

**13EAA00001** m2 PINTURA ELASTOMERA ACRILICA LISA
1738.21 m2 × 2.96 (3.14 con costes indirectos) = 5457.98
DE PINTURA ELASTOMERA ACRILICA LISA EN DISPERSION ACUOSA EN PARAMENTOS VERTICALES Y HORIZONTALES DE LADRILLO O CEMENTO FORMADA POR: LIMPIEZA DE SOPORTE, MANO DE FONDO Y MANO DE ACABADO. MEDIDA LA SUPERFICIE EJECUTADA.

| Código | Ud | Descripción | Rendimiento | Precio | Importe |
|---|---|---|---|---|---|
| PA00600 | kg | PINTURA ELASTOMERA ACRILICA LISA (material) | 0.6 | 2.65 | 1.59 |
| TO01000 | h | OF. 1ª PINTOR (mano de obra) | 0.097 | 14.1 | 1.37 |
|  |  | Total |  |  | 2.96 |

| Medición | Uds. | Largo | Ancho | Alto | Parcial |
|---|---|---|---|---|---|
| PA |  |  |  |  |  |
| P. SOTANO: |  |  |  |  |  |
| Paredes: |  |  |  |  |  |
| Espacio servicios | 1 | 4.76 |  | 2.60 | 12.38 |
|  | 6 | 4.74 |  | 2.60 | 73.94 |
|  | 1 | 2.77 |  | 2.60 | 7.20 |
|  | 2 | 1.96 |  | 2.60 | 10.19 |
|  | 12 | 0.30 |  | 2.60 | 9.36 |
|  | 1 | 18.03 |  | 2.60 | 46.88 |
|  | 12 | 0.85 |  | 2.60 | 26.52 |
|  | 14 | 0.65 |  | 2.60 | 23.66 |
|  | 2 | 13.16 |  | 2.60 | 68.43 |
|  | 4 | 2.00 |  | 2.60 | 20.80 |
|  | 2 | 25.70 |  | 1.80 | 92.52 |
|  | 1 | 5.66 |  | 2.60 | 14.72 |
|  | 1 | 15.85 |  | 2.60 | 41.21 |
|  | 4 | 1.70 |  | 1.05 | 7.14 |
|  | 2 | 13.16 |  | 1.55 | 40.80 |
|  | 4 | 13.16 |  | 0.95 | 50.01 |
|  | 4 | 13.16 |  | 0.85 | 44.74 |
|  | 8 | 0.30 |  | 1.50 | 3.60 |
| Distribuidor 03 | 1 | 18.25 |  | 2.60 | 47.45 |
|  | 1 | 13.16 |  | 2.60 | 34.22 |
|  | 1 | 1.50 |  | 2.60 | 3.90 |
|  | 1 | 1.22 |  | 2.60 | 3.17 |
|  | 1 | 2.20 |  | 2.60 | 5.72 |
| Grupo electrógeno | 2 | 5.15 |  | 2.60 | 26.78 |
|  | 2 | 2.47 |  | 2.60 | 12.84 |
|  | 2 | 0.85 |  | 2.60 | 4.42 |
| Distribuidor 02 | 2 | 9.00 |  | 3.10 | 55.80 |
|  | 1 | 1.50 |  | 3.10 | 4.65 |
| Control electricidad | 2 | 2.13 |  | 3.10 | 13.21 |
|  | 2 | 1.08 |  | 3.10 | 6.70 |
| Grupo de presión | 2 | 2.13 |  | 3.10 | 13.21 |
|  | 2 | 2.05 |  | 3.10 | 12.71 |
| Control inst. 01 | 2 | 1.19 |  | 3.10 | 7.38 |
|  | 2 | 1.10 |  | 3.10 | 6.82 |
| Vestíbulo 01 | 2 | 2.45 |  | 3.10 | 15.19 |
|  | 2 | 1.00 |  | 3.10 | 6.20 |
| C. Calderas | 2 | 3.74 |  | 3.10 | 23.19 |
|  | 2 | 9.80 |  | 3.10 | 60.76 |
|  | 2 | 0.10 |  | 3.10 | 0.62 |
| Vestíbulo 02 | 2 | 2.40 |  | 3.10 | 14.88 |
|  | 2 | 1.00 |  | 3.10 | 6.20 |
| Depósito Biomasa | 2 | 4.74 |  | 3.10 | 29.39 |
|  | 2 | 9.45 |  | 3.10 | 58.59 |
|  | 2 | 0.10 |  | 3.10 | 0.62 |
| Acs. 01 | 2 | 8.68 |  | 3.00 | 52.08 |
|  | 2 | 4.41 |  | 3.00 | 26.46 |
| Techos: |  |  |  |  |  |
| Espacio servicios | 1 | 248.12 |  |  | 248.12 |
| Cuarto químicos | 1 | 3.60 |  |  | 3.60 |
| Vasos piscina | 2 | 4.86 | 12.56 |  | 122.08 |
|  | 4 | 3.16 | 0.30 |  | 3.79 |
|  | 2 | 13.16 | 4.67 |  | 122.91 |
|  | 1 | 13.16 | 4.85 |  | 63.83 |
|  | 4 | 1.40 | 0.15 |  | 0.84 |
| Distribuidor 03 | 1 | 39.84 |  |  | 39.84 |
| Grupo electrógeno | 1 | 12.56 |  |  | 12.56 |
| Distribuidor 02 | 1 | 12.56 |  |  | 12.56 |
| Control electricidad | 1 | 1.81 |  |  | 1.81 |
| Grupo de presión | 1 | 4.38 |  |  | 4.38 |
| Control inst. 01 | 1 | 1.30 |  |  | 1.30 |
| Vestíbulo 01 | 1 | 2.62 |  |  | 2.62 |
| C. Calderas | 1 | 35.32 |  |  | 35.32 |
| Vestíbulo 02 | 1 | 2.57 |  |  | 2.57 |
| Depósito Biomasa | 1 | 42.48 |  |  | 42.48 |
| Acs. 01 | 1 | 37.59 |  |  | 37.59 |
| A DEDUCIR: |  |  |  |  |  |
| Huecos | -3 | 4.74 |  | 2.15 | -30.57 |
|  | -3 | 1.95 |  | 2.15 | -12.58 |
|  | -1 | 3.70 |  | 2.50 | -9.25 |
|  | -2 | 2.00 |  | 2.15 | -8.60 |
|  | -2 | 1.50 |  | 2.15 | -6.45 |
|  | -1 | 2.30 |  | 1.00 | -2.30 |
|  | -1 | 2.50 |  | 1.00 | -2.50 |
|  | -1 | 2.45 |  | 2.60 | -6.37 |
|  | -8 | 0.95 |  | 2.15 | -16.34 |
|  | -2 | 1.15 |  | 2.15 | -4.95 |
|  | -4 | 2.14 |  | 2.15 | -18.40 |
|  | -1 | 4.70 |  | 1.05 | -4.94 |
|  | -6 | 4.74 |  | 1.05 | -29.86 |
|  | -1 | 4.79 |  | 1.05 | -5.03 |
|  | -1 | 8.68 |  | 1.05 | -9.11 |
| Total |  |  |  |  | 1738.21 |

**13IPP00001** m2 PINTURA PLASTICA LISA SOBRE LADRILLO, YESO O CEMENTO
464.68 m2 × 3.39 (3.59 con costes indirectos) = 1668.20
DE PINTURA PLASTICA LISA SOBRE PARAMENTOS HORIZONTALES Y VERTICALES DE LADRILLO, YESO O CEMENTO,FORMADA POR: LIJADO Y LIMPIEZA DEL SOPORTE, MANO DE FONDO, PLASTECIDO, NUEVA MANO DE FONDO Y DOS MANOS DE ACABADO; SEGUN NTE/RPP-24. MEDIDA LA SUPERFICIE EJECUTADA.

| Código | Ud | Descripción | Rendimiento | Precio | Importe |
|---|---|---|---|---|---|
| PP00100 | kg | PINTURA PLASTICA (material) | 0.45 | 1.59 | 0.72 |
| PW00300 | kg | SELLADORA (material) | 0.35 | 3.93 | 1.38 |
| TO01000 | h | OF. 1ª PINTOR | 0.087 | 14.1 | 1.23 |
| WW00400 | u | PEQUEÑO MATERIAL | 0.2 | 0.28 | 0.06 |
|  |  | Total |  |  | 3.39 |

| Medición | Uds. | Largo | Parcial |
|---|---|---|---|
| Partida 10.03 | 1 | 435.04 | 435.04 |
| Partida 10.04 | 1 | 29.64 | 29.64 |
| Total |  |  | 464.68 |

**13IPP0000N** m2 PINTURA PLASTICA LISA SOBRE PLADUR
268.14 m2 × 3.41 (3.61 con costes indirectos) = 967.99
DE PINTURA PLASTICA LISA SOBRE PARAMENTOS HORIZONTALES DE PLADUR, FORMADA POR: LIMPIEZA DEL SOPORTE, MANO DE FONDO, PLASTECIDO, NUEVA MANO DE FONDO Y DOS MANOS DE ACABADO. MEDIDA LA SUPERFICIE EJECUTADA.

| Código | Ud | Descripción | Rendimiento | Precio | Importe |
|---|---|---|---|---|---|
| PP00100 | kg | PINTURA PLASTICA | 0.45 | 1.59 | 0.72 |
| PW00300 | kg | SELLADORA | 0.3 | 3.93 | 1.18 |
| TO01000 | h | OF. 1ª PINTOR | 0.097 | 14.1 | 1.37 |
| WW00400 | u | PEQUEÑO MATERIAL | 0.5 | 0.28 | 0.14 |
|  |  | Total |  |  | 3.41 |

| Medición | Uds. | Largo | Parcial |
|---|---|---|---|
| Partida 10.21 | 1 | 102.98 | 102.98 |
| Partida 10.22 | 1 | 75.07 | 75.07 |
| Partida 10.23 | 1 | 90.09 | 90.09 |
| Total |  |  | 268.14 |

**13SII00025** m2 PINTURA IGNIFUGA SOBRE ELEMENTOS METALICOS
37.33 m2 × 16 (16.96 con costes indirectos) = 633.12
DE PINTURA IGNIFUGA INTUMESCENTE CON BASE DE RESINA Y CARGAS, SOBRE ELEMENTOS ESTRUCTURALES METALICOS, APLICADA EN VARIAS CAPAS HASTA ALCANZAR UNA R-60 SEGUN CTE-DBSI, FORMADA POR:RASCADO Y LIMPIEZA OXIDOS, MANO DE IMPRIMACION CON MINIO DE PLOMO Y MANOS DE ACABADO. MEDIDA LA SUPERFICIE EJECUTADA.

| Código | Ud | Descripción | Rendimiento | Precio | Importe |
|---|---|---|---|---|---|
| TO01000 | h | OF. 1ª PINTOR | 0.68 | 14.1 | 9.59 |
| PI00300 | kg | MINIO DE PLOMO (material) | 0.15 | 4.02 | 0.60 |
| PX00300 | kg | PINTURA INTUMESCENTE DE RESINAS Y CARGAS COLOR BLANCO (material) | 0.75 | 7.37 | 5.53 |
| WW00400 | u | PEQUEÑO MATERIAL | 1 | 0.28 | 0.28 |
|  |  | Total |  |  | 16 |

| Medición | Uds. | Largo | Alto | Parcial |
|---|---|---|---|---|
| Pilares metálicos: |  |  |  |  |
| P. Sótano | 12 | 0.20 | 3.10 | 7.44 |
|  | 24 | 0.08 | 3.10 | 5.95 |
| P. Baja | 8 | 0.20 | 2.30 | 3.68 |
|  | 16 | 0.08 | 2.30 | 2.94 |
|  | 4 | 0.20 | 3.70 | 2.96 |
|  | 8 | 0.08 | 3.70 | 2.37 |
|  | 6 | 0.16 | 3.70 | 3.55 |
|  | 12 | 0.07 | 3.70 | 3.11 |
|  | 4 | 0.20 | 3.70 | 2.96 |
|  | 8 | 0.08 | 3.70 | 2.37 |
| Total |  |  |  | 37.33 |

## CAP14 EQUIPAMIENTO
Importe: 50567.29

**14MAB00110** u BARRA ASIDERO INODORO PARED, ANGULO RECTO,ACERO CROM.
6 u × 80.24 (85.05 con costes indirectos) = 510.30
DE BARRA ASIDERO INODORO PARA COLOCAR EN PARED, DE ANGULO RECTO, EN ACERO CROMADO DE 40 mm. DE DIAM., PARA ASEO DE MINUSVALIDO, INCLUSO TORNILLOS DE FIJACION Y MATERIAL COMPLEMENTARIO. MEDIDA LA UNIDAD EJECUTADA.

| Código | Ud | Descripción | Rendimiento | Precio | Importe |
|---|---|---|---|---|---|
| DA01000 | u | BARRA ASIDERO PARED ANGULO RECTO, ACERO CROMADO (material) | 1 | 73.11 | 73.11 |
| TO02100 | h | OFICIAL 1ª | 0.486 | 14.1 | 6.85 |
| WW00400 | u | PEQUEÑO MATERIAL | 1 | 0.28 | 0.28 |
|  |  | Total |  |  | 80.24 |

**14WSS0000N** u ROTULACION DE DEPENDENCIAS ALUMINIO ANODIZADO
1 u × 640.56 (678.99 con costes indirectos) = 678.99
ROTULACION DE LAS DISTINTAS DEPENDENCIAS DEL EDIFICIO, CON LETRAS AISLADAS DE ALUMINIO ANODIZADO, INCLUSO PEQUEÑO MATERIAL, COLOCACION Y AYUDAS DE ALBAÑILERIA. MEDIDA LA UNIDAD EJECUTADA.

| Código | Ud | Descripción | Rendimiento | Precio | Importe |
|---|---|---|---|---|---|
| TO02100 | h | OFICIAL 1ª | 4.855 | 14.1 | 68.46 |
| DW0150N | u | ROTULO LETRA AISLAD. ALUMINIO ANODIZADO (material) | 1 | 488.1 | 488.10 |
| WW00400 | u | PEQUEÑO MATERIAL | 300 | 0.28 | 84.00 |
|  |  | Total |  |  | 640.56 |

**14MAB0000N** u PORTARROLLOS DE ACERO INOXIDABLE
8 u × 14.26 (15.12 con costes indirectos) = 120.96
DE PORTARROLLOS DE ACERO INOXIDABLE, FIJADO CON ELEMENTOS DE SUJECIÓN DEL MISMO MATERIAL. MEDIDA LA UNIDAD EJECUTADA.

| Código | Ud | Descripción | Rendimiento | Precio | Importe |
|---|---|---|---|---|---|
| DA0020N | u | PORTARROLLOS ACERO INOXIDABLE (material) | 1.02 | 9.9 | 10.10 |
| TO02100 | h | OFICIAL 1ª | 0.291 | 14.1 | 4.10 |
| WW00400 | u | PEQUEÑO MATERIAL | 0.2 | 0.28 | 0.06 |
|  |  | Total |  |  | 14.26 |

**14MAB001N** u ANCLAJES Y SUJECIÓN MATERIAL DEPORTIVO (26/08/2008)
102 u × 14.17 (15.02 con costes indirectos) = 1532.04
ANCLAJES Y SUJECIÓN MATERIAL DEPORTIVO A PARAMENTOS VERTICALES, HORIZONTALES, ELEMENTOS ESTRUCTURALES DE HORMIGÓN O MADERA, INCLUSO PEQUEÑO MATERIAL Y COLOCACIÓN. MEDIDA LA UNIDAD TERMINADA.

| Código | Ud | Descripción | Rendimiento | Precio | Importe |
|---|---|---|---|---|---|
| ATC00100 | h | CUADRILLA ALBAÑILERIA, FORMADA POR OFICIAL 1ª Y PEON ESP. | 0.1 | 26.72 | 2.67 |
| AGM01800 | l | M. 'EPOXI' RIGAMULS O EQUIV. | 0.2 | 6.06 | 1.21 |
| DA0030N | u | PIEZAS ESPECIALES ANCLAJE ACERO INOXIDABLE (material) | 1 | 9.71 | 9.71 |
| WW00300 | u | MATERIAL COMPLEMENTARIO O PZAS.ESPECIALES | 1 | 0.52 | 0.52 |
| WW00400 | u | PEQUEÑO MATERIAL | 0.2 | 0.28 | 0.06 |
|  |  | Total |  |  | 14.17 |

| Medición | Uds. | Parcial |
|---|---|---|
| Corcheras longitudinales | 12 | 12.00 |
| Corcheras goles | 4 | 4.00 |
| Bloques salida | 24 | 24.00 |
| Placas tope | 24 | 24.00 |
| Escaleras | 24 | 24.00 |
| Señalización espalda | 4 | 4.00 |
| Salidas falsas | 2 | 2.00 |
| Manta térmica | 4 | 4.00 |
| Aparato elevador | 4 | 4.00 |
| Total |  | 102 |

**14MAB002N** u RECOGECORCHERAS (26/08/2008)
6 u × 605.17 (641.48 con costes indirectos) = 3848.88
RECOGECORCHERAS FERROMAR O SIMILAR EN PLAYA PISCINA Y SÓTANO FABRICADO EN ACERO INOXIDABLE AISI-316, COMPUESTO POR CUERPO RECOGECOCHERAS EMPOTRADO EN EL PAVIMENTO DE LA PISCINA, MECANISMO ESCAMOTEABLE, RUEDA DE APOYO RECOGIDA DE CORCHERAS, CON TAPA SUPERIOR PANELABLE, INCLUSO SACO RECOGECORCHERAS. MEDIDA LA UNIDAD TERMINADA.

| Código | Ud | Descripción | Rendimiento | Precio | Importe |
|---|---|---|---|---|---|
| ATC00100 | h | CUADRILLA ALBAÑILERIA, FORMADA POR OFICIAL 1ª Y PEON ESP. | 0.5 | 26.72 | 13.36 |
| AGM01800 | l | M. 'EPOXI' RIGAMULS O EQUIV. | 0.2 | 6.06 | 1.21 |
| DA0030N | u | PIEZAS ESPECIALES ANCLAJE ACERO INOXIDABLE | 60 | 9.71 | 582.60 |
| WW00300 | u | MATERIAL COMPLEMENTARIO O PZAS.ESPECIALES | 10 | 0.52 | 5.20 |
| WW00400 | u | PEQUEÑO MATERIAL | 10 | 0.28 | 2.80 |
|  |  | Total |  |  | 605.17 |

**E37SE070** ud CORCHERA 25 m.
6 ud × 293.88 (311.51 con costes indirectos) = 1869.06
Corchera modelo Moscú de 25 m. de largo, con flotadores de plástico de varios colores unidos con cuerda de nylon de 7 mm., ganchos, guardacabos y tensores, colocada.

| Código | Ud | Descripción | Rendimiento | Precio | Importe |
|---|---|---|---|---|---|
| O01OA090 | h. | Cuadrilla A | 0.1 | 25.51 | 2.55 |
| P30IE080 | ud | Corchera 25 m. (material) | 1 | 291.33 | 291.33 |
|  |  | Total |  |  | 293.88 |

**14MCC0003N** u TAQUILLA FENÓLICA 2P (1BLOQUE) 150 X33'5X50
55 u × 158.22 (167.71 con costes indirectos) = 9224.05
DE TAQUILLA SISTEMA TM-1SB DE MOBELMOL O SIMILAR EN COLOR A DEFINIR, DE 0,30X0,50X1,51 M., CON DOS PUERTAS ABATIBLES, INCLUSO HERRAJES, COLOCACION Y AYUDAS DE ALBAÑILERIA. MEDIDA LA UNIDAD EJECUTADA.

| Código | Ud | Descripción | Rendimiento | Precio | Importe |
|---|---|---|---|---|---|
| DC0001N | u | TAQUILLA SISTEMA TM-1SB (material) | 1 | 153.42 | 153.42 |
| TP00200 | h | PEON ORDINARIO | 0.34 | 13.29 | 4.52 |
| WW00400 | u | PEQUEÑO MATERIAL | 1 | 0.28 | 0.28 |
|  |  | Total |  |  | 158.22 |

| Medición | Uds. | Parcial |
|---|---|---|
| Taquillas pasillo | 44 | 44.00 |
| Taquillas distribuidor | 11 | 11.00 |
| Total |  | 55 |

**14MCC0004N** u TAQUILLA FENÓLICA 2P (1BLOQUE) 180X33,5X50
96 u × 177.64 (188.3 con costes indirectos) = 18076.80
DE TAQUILLA SISTEMA TM-2PL DE MOBELMOL O SIMILAR EN COLOR A DEFINIR DE 0,30X0,50X1,80 M., CON DOS PUERTAS ABATIBLES, INCLUSO HERRAJES, COLOCACION Y AYUDAS DE ALBAÑILERIA. MEDIDA LA UNIDAD EJECUTADA.

| Código | Ud | Descripción | Rendimiento | Precio | Importe |
|---|---|---|---|---|---|
| DC0002N | u | TAQUILLA SISTEMA TM-2PL (material) | 1 | 172.84 | 172.84 |
| TP00200 | h | PEON ORDINARIO | 0.34 | 13.29 | 4.52 |
| WW00400 | u | PEQUEÑO MATERIAL | 1 | 0.28 | 0.28 |
|  |  | Total |  |  | 177.64 |

| Medición | Uds. | Parcial |
|---|---|---|
| Taquillas vestuarios | 96 | 96.00 |
| Total |  | 96 |

**14MCC0007N** ml BANCO SISTEMA CB
29.6 ml × 158.9 (168.43 con costes indirectos) = 4985.53
DE BANCO SISTEMA F-2 DE MOBELMOL O SIMILAR EN COLOR A DEFINIR, INCLUSO COLOCACION Y AYUDAS DE ALBAÑILERIA. MEDIDA LA UNIDAD EJECUTADA.

| Código | Ud | Descripción | Rendimiento | Precio | Importe |
|---|---|---|---|---|---|
| DC0005N | u | BANCO SISTEMA CB (material) | 1 | 154.09 | 154.09 |
| TP00200 | h | PEON ORDINARIO | 0.341 | 13.29 | 4.53 |
| WW00400 | u | PEQUEÑO MATERIAL | 1 | 0.28 | 0.28 |
|  |  | Total |  |  | 158.9 |

| Medición | Uds. | Largo | Parcial |
|---|---|---|---|
| Vestuarios | 1 | 29.60 | 29.60 |
| Total |  |  | 29.6 |

**E37SE020** ud PODIO DE SALIDA
6 ud × 604.79 (641.08 con costes indirectos) = 3846.48
Podium de salida con estructura de acero inoxidable y plataforma superior antideslizante en fibra de vidrio reforzada, numerada por los cuatro lados con barra de salida de espalda en acero inoxidable, según normas de la Federación de natación, incluso, montaje y colocación.

| Código | Ud | Descripción | Rendimiento | Precio | Importe |
|---|---|---|---|---|---|
| O01OA090 | h. | Cuadrilla A | 0.75 | 25.51 | 19.13 |
| P30IE010 | ud | Podio de salida tipo S (material) | 1 | 496.5 | 496.50 |
| P30IE170 | ud | Base empotrable con tornillo (material) | 4 | 22.29 | 89.16 |
|  |  | Total |  |  | 604.79 |

**E37SE040** ud JUEGO SALIDA FALSA
1 ud × 413.53 (438.34 con costes indirectos) = 438.34
Juego de salidas falsas formado por 2 barras de 2 m. de altura en acero inoxidable equipadas con anclajes, cuerda con flotadores y dispositivo de caída libre de la cuerda en caso de salida falsa, montaje, colocación y recibido.

| Código | Ud | Descripción | Rendimiento | Precio | Importe |
|---|---|---|---|---|---|
| O01OA090 | h. | Cuadrilla A | 1 | 25.51 | 25.51 |
| P30IE040 | ud | Barra acero inox. 2 m. (material) | 2 | 84.06 | 168.12 |
| P30IE180 | ud | Base empotrable tipo tapeta (material) | 2 | 68.72 | 137.44 |
| P30IE060 | ud | Cuerdas y gallardetes (material) | 1 | 75.84 | 75.84 |
| P30IE160 | ud | Mortero expansivo (material) | 2 | 3.31 | 6.62 |
|  |  | Total |  |  | 413.53 |

**E37SE050** ud JUEGOS SEÑALIZACIÓN ESPALDA
1 ud × 809.83 (858.42 con costes indirectos) = 858.42
Juego de señalización de espalda formado por 4 barras de 2 m. de altura en acero inoxidable equipado con anclajes, cuerdas y gallardetes de distintos colores, incluso montaje, colocación y recibido.

| Código | Ud | Descripción | Rendimiento | Precio | Importe |
|---|---|---|---|---|---|
| O01OA090 | h. | Cuadrilla A | 1 | 25.51 | 25.51 |
| P30IE040 | ud | Barra acero inox. 2 m. | 4 | 84.06 | 336.24 |
| P30IE050 | ud | Anclaje acero inoxidable (material) | 4 | 70.79 | 283.16 |
| P30IE060 | ud | Cuerdas y gallardetes | 2 | 75.84 | 151.68 |
| P30IE160 | ud | Mortero expansivo | 4 | 3.31 | 13.24 |
|  |  | Total |  |  | 809.83 |

**11SBA00101** m ESCALERA ACERO INOXIDABLE VASO PRINCIPAL
4 m × 498.84 (528.77 con costes indirectos) = 2115.08
DE ESCALERA MOD. ERGO O SIMILAR FORMADA POR BARRAS ASIMÉTRICAS EN ACERO INOXIDABLE CON TRES PELDAÑOS, SEGUN NORMATIVA, INCLUSO ANCLAJES A PARAMENTOS, P.P. DE MATERIAL DE AGARRE Y COLOCACION. MEDIDA LA UNIDAD EJECUTADA.

| Código | Ud | Descripción | Rendimiento | Precio | Importe |
|---|---|---|---|---|---|
| ATC00100 | h | CUADRILLA ALBAÑILERIA, FORMADA POR OFICIAL 1ª Y PEON ESP. | 0.65 | 26.72 | 17.37 |
| KS00200 | m | BARANDILLA ESCAL. RETIC. 60X60 PLETINAS 20.2, 10.2 (material) | 1.2 | 399.34 | 479.21 |
| WW00300 | u | MATERIAL COMPLEMENTARIO O PZAS.ESPECIALES | 3 | 0.52 | 1.56 |
| WW00400 | u | PEQUEÑO MATERIAL | 2.5 | 0.28 | 0.70 |
|  |  | Total |  |  | 498.84 |

| Medición | Uds. | Parcial |
|---|---|---|
| ES2 | 4 | 4.00 |
| Total |  | 4 |

**11SBA00021** m ESCALERA ACERO INOXIDABLE VASO ENSEÑANZA
2 m × 497.62 (527.48 con costes indirectos) = 1054.96
DE ESCALERA MOD. ERGO O SIMILAR FORMADA POR BARRAS ASIMÉTRICAS EN ACERO INOXIDABLE CON CUATRO PELDAÑOS, SEGUN NORMATIVA, INCLUSO ANCLAJES A PARAMENTOS, P.P. DE MATERIAL DE AGARRE Y COLOCACION. MEDIDA LA UNIDAD EJECUTADA.

| Código | Ud | Descripción | Rendimiento | Precio | Importe |
|---|---|---|---|---|---|
| ATC00100 | h | CUADRILLA ALBAÑILERIA, FORMADA POR OFICIAL 1ª Y PEON ESP. | 0.6 | 26.72 | 16.03 |
| WW00400 | u | PEQUEÑO MATERIAL | 2 | 0.28 | 0.56 |
| KA00500 | kg | ACERO EN PERFILES TUBULARES, MANUFACTURADO | 300 | 1.58 | 474.00 |
| WW00300 | u | MATERIAL COMPLEMENTARIO O PZAS.ESPECIALES | 3 | 0.52 | 1.56 |
| TO01600 | h | OF. 1ª CERRAJERO-CHAPISTA | 0.388 | 14.1 | 5.47 |
|  |  | Total |  |  | 497.62 |

| Medición | Uds. | Parcial |
|---|---|---|
| ES1 | 2 | 2.00 |
| Total |  | 2 |

**15UPP00005** ud PAPELERA DE ALUMINIO (20/01/2007)
8 ud × 51.77 (54.88 con costes indirectos) = 439.04
DE PAPELERA DE ALUMINIO. DISEÑO A ELEGIR POR LA DIRECION FACULTATIVA, CHAPA DE ANCLAJE DE ACERO GALVANIZADO, FIJADA A PARAMENTO VERTICAL MEDIANTE TORNILLOS, INCLUSO COLOCACION, PEQUEÑO MATERIAL Y AYUDAS DE ALBAÑILERIA. MEDIDA LA UNIDAD EJECUTADA.

| Código | Ud | Descripción | Rendimiento | Precio | Importe |
|---|---|---|---|---|---|
| ATC00200 | h | CUADRILLA ALBAÑILERIA, FORMADA P | 0.1 | 26.3 | 2.63 |
| UU01700 | ud | PAPELERA DE PVC. (material) | 1 | 48.02 | 48.02 |
| WW00400 | u | PEQUEÑO MATERIAL | 4 | 0.28 | 1.12 |
|  |  | Total |  |  | 51.77 |

**14WSSJMS002** u ROTULACION CON CHAPA DE ACERO FACHADA
1 u × 913.55 (968.36 con costes indirectos) = 968.36
ROTULACION EN CHAPA DE ACERO EN FACHADA 5 MM. DE ESPESOR, CON UNA PROFUNDIDAD DE 20 CM. SEGÚN DISEÑO, FORMADA POR LETRAS AISLADAS, INCLUSO PEQUEÑO MATERIAL, FIJACIÓN, COLOCACION Y AYUDAS DE ALBAÑILERIA. MEDIDA LA UNIDAD EJECUTADA.

| Código | Ud | Descripción | Rendimiento | Precio | Importe |
|---|---|---|---|---|---|
| TO02100 | h | OFICIAL 1ª | 24.216 | 14.1 | 341.45 |
| DW0150N | u | ROTULO LETRA AISLAD. ALUMINIO ANODIZADO | 1 | 488.1 | 488.10 |
| WW00400 | u | PEQUEÑO MATERIAL | 300 | 0.28 | 84.00 |
|  |  | Total |  |  | 913.55 |

## CAP15 URBANIZACION (16/06/2008)
Importe: 1367.29

**15WCC00025** m2 CERRAMIENTO DE TRAMEX
8.35 m2 × 71.43 (75.72 con costes indirectos) = 632.26
DE CERRAMIENTO EJECUTADO CON RETICULA DE PLETINA 50X50X50X1 MM. DE ACERO GALVANIZADO (TRAMEX), INCLUSO P.P. ESTRUCTURA PORTANTES, CIMENTACIO Y ANCLAJES, MATERIAL DE AGARRE Y AYUDA DE ALABAÑILERIA. MEDIDA LA SUPERFICIE EJECUTADA.

| Código | Ud | Descripción | Rendimiento | Precio | Importe |
|---|---|---|---|---|---|
| ATC00100 | h | CUADRILLA ALBAÑILERIA, FORMADA POR OFICIAL 1ª Y PEON ESP. | 0.25 | 26.72 | 6.68 |
| WW00300 | u | MATERIAL COMPLEMENTARIO O PZAS.ESPECIALES | 4 | 0.52 | 2.08 |
| UU02200 | u | PUNTA DE LANZA 65X190 MM. DIAG. INTERIOR 16 MM. (material) | 3.3 | 1.05 | 3.47 |
| UU01200 | u | MACOLLA INTERMEDIA 70X35 DIAG. INTERIOR 16 MM. (material) | 3.3 | 1.05 | 3.47 |
| UU01100 | u | MACOLLA DE BASE 40X35 DIAG. INTERIOR 16 MM. (material) | 3.3 | 0.49 | 1.62 |
| UU01000 | u | MACOLLA DE ANILLA 20X35 DIAG. INTERIOR 16 MM. (material) | 3.3 | 0.27 | 0.89 |
| TO01600 | h | OF. 1ª CERRAJERO-CHAPISTA | 1.942 | 14.1 | 27.38 |
| KA00200 | kg | ACERO EN PLETINAS, MANUFACTURADO (material) | 4.1 | 1.42 | 5.82 |
| KA00100 | kg | ACERO EN CUADRADILLOS, MANUFACTURADO (material) | 12.8 | 1.52 | 19.46 |
| WW00400 | u | PEQUEÑO MATERIAL | 2 | 0.28 | 0.56 |
|  |  | Total |  |  | 71.43 |

| Medición | Uds. | Largo | Alto | Parcial |
|---|---|---|---|---|
|  | 1 | 3.34 | 2.50 | 8.35 |
| Total |  |  |  | 8.35 |

**15WCC00035** m2 CANCELA AUTOMATICA HOJA DESLIZANTE TRAMEX
8.13 m2 × 85.29 (90.41 con costes indirectos) = 735.03
DE CANCELA DE RETICULA DE PLETINA 50X50X50X1 MM. DE ACERO GALVANIZADO (TRAMEX), SOBRE GUIA CORREDERA, INCLUSO P.P. DE AUTOMATISMO, HERRAJES DE DESLIZAMIENTO, MATERIAL DE AGARRE Y AYUDA DE ALBAÑILERIA. MEDIDA LA SUPERFICIE EJECUTADA.

| Código | Ud | Descripción | Rendimiento | Precio | Importe |
|---|---|---|---|---|---|
| KA00200 | kg | ACERO EN PLETINAS, MANUFACTURADO | 12.4 | 1.42 | 17.61 |
| WW00300 | u | MATERIAL COMPLEMENTARIO O PZAS.ESPECIALES | 10 | 0.52 | 5.20 |
| WW00400 | u | PEQUEÑO MATERIAL | 5 | 0.28 | 1.40 |
| UU02200 | u | PUNTA DE LANZA 65X190 MM. DIAG. INTERIOR 16 MM. | 2.67 | 1.05 | 2.80 |
| UU01200 | u | MACOLLA INTERMEDIA 70X35 DIAG. INTERIOR 16 MM. | 1.6 | 1.05 | 1.68 |
| UU01000 | u | MACOLLA DE ANILLA 20X35 DIAG. INTERIOR 16 MM. | 10.5 | 0.27 | 2.84 |
| KW01200 | u | CERRADURA LLAVE PLANA 1ª CAL. | 0.1 | 19.21 | 1.92 |
| KA00100 | kg | ACERO EN CUADRADILLOS, MANUFACTURADO | 11.7 | 1.52 | 17.78 |
| ATC00100 | h | CUADRILLA ALBAÑILERIA, FORMADA POR OFICIAL 1ª Y PEON ESP. | 0.25 | 26.72 | 6.68 |
| TO01600 | h | OF. 1ª CERRAJERO-CHAPISTA | 1.942 | 14.1 | 27.38 |
|  |  | Total |  |  | 85.29 |

| Medición | Uds. | Largo | Alto | Parcial |
|---|---|---|---|---|
|  | 1 | 3.25 | 2.50 | 8.13 |
| Total |  |  |  | 8.13 |

## CAP17 GESTION DE RESIDUOS (16/06/2008)
Importe: 18003.91

**17TTT00100** m3 RETIRADA DE TIERRAS INERTES N.P. A VERTEDERO AUTORIZADO 5 km
2923.67 m3 × 3.82 (4.05 con costes indirectos) = 11840.86
Retirada de tierras inertes en obra de nueva planta a vertedero autorizado situado a una distancia máxima de 5 km., formada por: selección, carga, transporte, descarga y canon de vertido. Medido el volumen esponjado.

| Código | Ud | Descripción | Rendimiento | Precio | Importe |
|---|---|---|---|---|---|
| ME00300 | h | PALA CARGADORA | 0.02 | 22.37 | 0.45 |
| MK00100 | h | CAMION BASCULANTE (maquinaria) | 0.1 | 23.99 | 2.40 |
| ET00100N | m3 | CANON VERTIDO TIERRAS INERTES (material) | 1 | 0.97 | 0.97 |
|  |  | Total |  |  | 3.82 |

| Medición | Uds. | Largo | Ancho | Parcial |
|---|---|---|---|---|
| Partida 2.01 | 1 | 2657.88 |  | 2657.88 |
| 10% Esponjamiento | 1 | 0.10 | 2657.88 | 265.79 |
| Total |  |  |  | 2923.67 |

**17AHA00200** t RETIRADA RESIDUOS ACERO DEMOL. DIST. MÁX. 5 km
0.51 t × -65.2 (-69.11 con costes indirectos) = -35.25
Retirada de residuos de acero en obra de demolición situada a una distancia máxima de 5 km, formada por: carga, transporte y descarga en almacén. Medido el peso en bascula puesto en almacén.

| Código | Ud | Descripción | Rendimiento | Precio | Importe |
|---|---|---|---|---|---|
| ME00300 | h | PALA CARGADORA | 0.02 | 22.37 | 0.45 |
| MK00100 | h | CAMION BASCULANTE | 0.1 | 23.99 | 2.40 |
| EA00100 | t | RESIDUOS DE ACERO (material) | 1 | -68.05 | -68.05 |
|  |  | Total |  |  | -65.2 |

| Medición | Uds. | Largo | Ancho | Parcial |
|---|---|---|---|---|
| De Partida 1.02 | 1 | 51.00 | 0.01 | 0.51 |
| Total |  |  |  | 0.51 |

**17RRR00400** m3 RETIRADA RESIDUOS MIXTOS DEMOL. A PLANTA DE VALORIZ. 5 km
395.3 m3 × 14.79 (15.68 con costes indirectos) = 6198.30
Retirada de residuos mixtos en obra de demolición a planta de valorización situada a una distancia máxima de 5 km, formada por: carga, transporte a planta, descarga y canon de gestión. Medido el volumen esponjado.

| Código | Ud | Descripción | Rendimiento | Precio | Importe |
|---|---|---|---|---|---|
| TP00100 | h | PEON ESPECIAL | 0.019 | 13.42 | 0.25 |
| MK00100 | h | CAMION BASCULANTE | 0.1 | 23.99 | 2.40 |
| ER00100N | m3 | CANON GESTION DE RESIDUOS MIXTOS (material) | 1 | 12.14 | 12.14 |
|  |  | Total |  |  | 14.79 |

| Medición | Uds. | Largo | Ancho | Alto | Parcial |
|---|---|---|---|---|---|
| DEMOLICION: |  |  |  |  |  |
| De Partida 1.01 | 1 | 51.00 | 28.00 | 0.15 | 214.20 |
| De Partida 1.03 | 1 | 3.50 | 0.60 | 0.30 | 0.63 |
| De Partida 1.04 | 1 | 3.74 | 0.20 | 3.30 | 2.47 |
| CONSTRUCCION: |  |  |  |  |  |
| De Partida 3.01 a 15.02 | 1 | 178.00 |  |  | 178.00 |
| Total |  |  |  |  | 395.3 |

## CAP19 SEGURIDAD Y SALUD (21/08/2008)
Importe: 17675.37

**19SES00001** VER SEPARATA E.S.S. (25/08/2008)
1 × 16674.88 (17675.37 con costes indirectos) = 17675.37

## CAP2 ACONDICIONAMIENTO DE TERRENOS
Importe: 9402.44

**02AVV00002** m3 EXCAVACION EN VACIADO, DE TIERRAS DE CONSIST. MEDIA
2657.88 m3 × 0.87 (0.92 con costes indirectos) = 2445.25
DE EXCAVACION, EN VACIADO, DE TIERRAS DE CONSISTENCIA MEDIA, REALIZADA CON MEDIOS MECANICOS, INCLUSO P.P. DE PERFILADO DE FONDOS Y LATERALES. MEDIDA EN PERFIL NATURAL.

| Código | Ud | Descripción | Rendimiento | Precio | Importe |
|---|---|---|---|---|---|
| ME00400 | h | RETROEXCAVADORA (maquinaria) | 0.02 | 32.78 | 0.66 |
| TP00200 | h | PEON ORDINARIO | 0.016 | 13.29 | 0.21 |
|  |  | Total |  |  | 0.87 |

| Medición | Uds. | Largo | Ancho | Alto | Parcial |
|---|---|---|---|---|---|
| Cota -1,40 | 1 | 51.00 | 9.18 | 2.20 | 1030.00 |
| Cota -3,05 | 1 | 11.67 | 18.58 | 3.95 | 856.47 |
| Cota -3,55 | 1 | 9.33 | 18.58 | 4.45 | 771.41 |
| Total |  |  |  |  | 2657.88 |

**02RCM00002** m2 COMPACTACION CON MEDIOS MECANICOS AL 95% PROCTOR
1379.67 m2 × 0.53 (0.56 con costes indirectos) = 772.62
DE COMPACTACION REALIZADA CON MEDIOS MECANICOS AL 95% PROCTOR, EN 20 cm. DE PROFUNDIDAD, INCLUSO P.P. DE REGADO Y REFINO DE LA SUPERFICIE FINAL. MEDIDA EN VERDADERA MAGNITUD.

| Código | Ud | Descripción | Rendimiento | Precio | Importe |
|---|---|---|---|---|---|
| GW00100 | m3 | AGUA POTABLE (material) | 0.04 | 0.51 | 0.02 |
| MK00200 | h | CAMION CISTERNA (maquinaria) | 0.002 | 28.4 | 0.06 |
| MN00100 | h | MOTONIVELADORA (maquinaria) | 0.007 | 42.28 | 0.30 |
| MR00400 | h | RULO VIBRATORIO (maquinaria) | 0.007 | 21.82 | 0.15 |
|  |  | Total |  |  | 0.53 |

| Medición | Uds. | Largo | Ancho | Parcial |
|---|---|---|---|---|
|  | 1 | 49.70 | 27.76 | 1379.67 |
| Total |  |  |  | 1379.67 |

**03WSSJMS001** m3 RELLENO DE GRAVA GRUESA LIMPIA EN LOSAS
276.22 m3 × 21.12 (22.39 con costes indirectos) = 6184.57
Relleno de grava gruesa limpia en losas, y extendido con medios mecánicos, incluso compactado. Medido el volumen teórico ejecutado.

| Código | Ud | Descripción | Rendimiento | Precio | Importe |
|---|---|---|---|---|---|
| TP00200 | h | PEON ORDINARIO | 0.486 | 13.29 | 6.46 |
| TP00100 | h | PEON ESPECIAL | 0.291 | 13.42 | 3.91 |
| GW00100 | m3 | AGUA POTABLE | 0.15 | 0.51 | 0.08 |
| AG00100 | m3 | GRAVA (material) | 1.1 | 9.04 | 9.94 |
| MR00200 | h | PISON MECANICO MANUAL (maquinaria) | 0.3 | 2.42 | 0.73 |
|  |  | Total |  |  | 21.12 |

| Medición | Uds. | Largo | Ancho | Alto | Parcial |
|---|---|---|---|---|---|
| Cota -1,40 | 1 | 49.70 | 9.18 | 0.20 | 91.25 |
|  | 1 | 3.25 | 0.45 | 0.20 | 0.29 |
| Cota -3,05 | 1 | 40.37 | 18.58 | 0.20 | 150.01 |
| Cota -3,55 | 1 | 9.33 | 18.58 | 0.20 | 34.67 |
| Total |  |  |  |  | 276.22 |

## CAP3 CIMENTACIONES
Importe: 141695.5

**03WSS00001** m3 HORMIGON DE LIMPIEZA, 10 CM. ESP. MEDIO
138.12 m3 × 4.85 (5.14 con costes indirectos) = 709.94
DE HORMIGON DE LIMPIEZA EN ELEMENTOS DE CIMENTACION, CON ARIDO RODADO DE DIAMETRO MAXIMO 20 mm., CEMENTO CEM II/A-L32.5 Y CONSISTENCIA BLANDA, ELABORADO,TRANSPORTADO Y PUESTO EN OBRA, INCLUSO P.P. DE ALISADO DE LA SUPERFICIE. MEDIDA LA SUPERFICIE EJECUTADA.

| Código | Ud | Descripción | Rendimiento | Precio | Importe |
|---|---|---|---|---|---|
| CH04000 | m3 | HORMIGON HM-20/B/20/I, SUMINISTRADO (material) | 0.054 | 59.52 | 3.21 |
| TO02200 | h | OFICIAL 2ª | 0.049 | 13.67 | 0.67 |
| TP00200 | h | PEON ORDINARIO | 0.073 | 13.29 | 0.97 |
|  |  | Total |  |  | 4.85 |

| Medición | Uds. | Largo | Ancho | Alto | Parcial |
|---|---|---|---|---|---|
| Cota -1,40 | 1 | 49.70 | 9.18 | 0.10 | 45.62 |
|  | 1 | 3.25 | 0.45 | 0.10 | 0.15 |
| Cota -3,05 | 1 | 40.37 | 18.58 | 0.10 | 75.01 |
| Cota -3,55 | 1 | 9.33 | 18.58 | 0.10 | 17.34 |
| Total |  |  |  |  | 138.12 |

**03WWW00001** m2 LAMINA DE POLIETILENO SOBRE SUB-BASES DE CIMENTACION
1572.28 m2 × 0.98 (1.04 con costes indirectos) = 1635.17
DE LAMINA DE POLIETILENO COLOCADA SOBRE SUB-BASES DE ELEMENTOS DE CIMENTACION, INCLUSO P.P. DE SOLAPES. MEDIDA LA SUPERFICIE TERMINADA.

| Código | Ud | Descripción | Rendimiento | Precio | Importe |
|---|---|---|---|---|---|
| TP00200 | h | PEON ORDINARIO | 0.029 | 13.29 | 0.39 |
| XI01100 | m2 | LAMINA POLIETILENO 0.2 MM. | 1.111 | 0.53 | 0.59 |
|  |  | Total |  |  | 0.98 |

| Medición | Uds. | Largo | Ancho | Alto | Parcial |
|---|---|---|---|---|---|
| Losa | 1 | 49.70 | 9.18 |  | 456.25 |
|  | 1 | 40.72 | 18.58 |  | 756.58 |
|  | 1 | 8.98 | 18.58 |  | 166.85 |
|  | 1 | 3.25 | 0.45 |  | 1.46 |
|  | 2 | 49.70 |  | 0.60 | 59.64 |
|  | 1 | 40.72 |  | 1.65 | 67.19 |
|  | 1 | 8.98 |  | 2.15 | 19.31 |
|  | 2 | 9.18 |  | 0.60 | 11.02 |
|  | 3 | 18.58 |  | 0.60 | 33.44 |
|  | 2 | 0.45 |  | 0.60 | 0.54 |
| Total |  |  |  |  | 1572.28 |

**03HAL0000N** m3 HORMIGON HA-30/B/40/IIa EN LOSAS DE CIMENT.
702.52 m3 × 156.32 (165.7 con costes indirectos) = 116407.56
DE HORMIGON ARMADO HA-30/B/40/IIa, DE RETRACCIÓN MODERADA, CONSISTENCIA BLANDA Y TAMAÑO MAXIMO DEL ARIDO 40 mm., EN LOSAS DE CIMENTACION, SUMINISTRADO Y PUESTO EN OBRA, INCLUSO P.P. DE ARMADURAS B 500 S, LIMPIEZA DE FONDOS, ENCOFRADO, DESENCOFRADO, VIBRADO Y CURADO; SEGUN INSTRUCCION EHE Y CTE DB SE-C. MEDIDO EL VOLUMEN TEORICO EJECUTADO.

| Código | Ud | Descripción | Rendimiento | Precio | Importe |
|---|---|---|---|---|---|
| CH03000 | m3 | HORMIGON HA-25/B/40/IIa, SUMINISTRADO (material) | 1.03 | 66.9 | 68.91 |
| MV00100 | h | VIBRADOR (maquinaria) | 0.2 | 1.26 | 0.25 |
| TO02200 | h | OFICIAL 2ª | 0.049 | 13.67 | 0.67 |
| TP00100 | h | PEON ESPECIAL | 0.194 | 13.42 | 2.60 |
| TP00200 | h | PEON ORDINARIO | 6.312 | 13.29 | 83.89 |
|  |  | Total |  |  | 156.32 |

| Medición | Uds. | Largo | Ancho | Alto | Parcial |
|---|---|---|---|---|---|
| Cota -1,40 | 1 | 49.70 | 9.53 | 0.50 | 236.82 |
|  | 1 | 3.25 | 0.45 | 0.50 | 0.73 |
| Cota -3,05 | 1 | 40.72 | 18.58 | 0.50 | 378.29 |
| Cota -3,55 | 1 | 9.33 | 18.58 | 0.50 | 86.68 |
| Total |  |  |  |  | 702.52 |

**03HAM80060N** m3 HORMIGON HA-30/B/20/IIa EN MUROS DE CONTENCION
126.77 m3 × 170.74 (180.98 con costes indirectos) = 22942.83
DE HORMIGON ARMADO HA-30/B/20/IIa, CONSISTENCIA BLANDA Y TAMAÑO MAXIMO DEL ARIDO 20 mm., EN MUROS DE CONTENCION, SUMINISTRADO Y PUESTO EN OBRA, INCLUSO P.P. DE ARMADURAS B 500 S, LIMPIEZA DE FONDOS, ENCOFRADO, DESENCOFRADO, VIBRADO, CURADO Y JUNTA HIDROEXPANSIVA; SEGUN INSTRUCCION EHE Y CTE DB SE-C. MEDIDO EL VOLUMEN TEORICO EJECUTADO.

| Código | Ud | Descripción | Rendimiento | Precio | Importe |
|---|---|---|---|---|---|
| CH02910 | m3 | HORMIGON HA-25/B/20/IIa, SUMINISTRADO (material) | 1.03 | 66.22 | 68.21 |
| MV00100 | h | VIBRADOR | 0.2 | 1.26 | 0.25 |
| TO02200 | h | OFICIAL 2ª | 0.049 | 13.67 | 0.67 |
| TP00100 | h | PEON ESPECIAL | 0.291 | 13.42 | 3.91 |
| TP00200 | h | PEON ORDINARIO | 7.283 | 13.29 | 96.79 |
| WW00300 | u | MATERIAL COMPLEMENTARIO O PZAS.ESPECIALES | 1.75 | 0.52 | 0.91 |
|  |  | Total |  |  | 170.74 |

| Medición | Uds. | Largo | Ancho | Alto | Parcial |
|---|---|---|---|---|---|
| Tipo A | 1 | 3.35 | 0.30 | 3.20 | 3.22 |
|  | 1 | 49.70 | 0.30 | 1.05 | 15.66 |
|  | 1 | 18.58 | 0.30 | 2.70 | 15.05 |
|  | 1 | 8.88 | 0.30 | 1.05 | 2.80 |
| Tipo B | 1 | 13.95 | 0.35 | 3.20 | 15.62 |
|  | 1 | 4.63 | 0.35 | 3.10 | 5.02 |
|  | 1 | 9.18 | 0.35 | 1.05 | 3.37 |
|  | 2 | 0.45 | 0.35 | 1.05 | 0.33 |
| Sección A-A | 1 | 40.37 | 0.35 | 1.15 | 16.25 |
|  | 1 | 9.33 | 0.35 | 1.65 | 5.39 |
| Sección C-C | 1 | 6.00 | 0.25 | 0.50 | 0.75 |
| Sección D-D | 2 | 13.16 | 0.30 | 1.05 | 8.29 |
|  | 4 | 1.70 | 0.30 | 1.05 | 2.14 |
|  | 1 | 13.16 | 0.30 | 1.45 | 5.72 |
| Tipo C | 1 | 13.16 | 0.30 | 1.55 | 6.12 |
|  | 2 | 5.06 | 0.30 | 1.50 | 4.55 |
| Sección E-E | 2 | 13.16 | 0.30 | 0.95 | 7.50 |
|  | 2 | 13.16 | 0.30 | 0.85 | 6.71 |
| Tipo E | 1 | 5.06 | 0.30 | 1.50 | 2.28 |
| Total |  |  |  |  | 126.77 |

## CAP4 SANEAMIENTO
Importe: 30806.17

**08SSA00003N** VER SEPARATA INSTALACIONES (25/08/2008)
1 × 29062.42 (30806.17 con costes indirectos) = 30806.17

## CAP5 ESTRUCTURAS
Importe: 185467.68

**05ACS00050** kg ACERO PERFILES LAM. EN CAL. EN SOPORTES CAJON
2572.92 kg × 1.37 (1.45 con costes indirectos) = 3730.73
DE ACERO EN PERFILES EN CALIENTE S 275 JR EN SOPORTES-CAJON UNIDOS POR LOS EXTREMOS DE SUS ALAS, INCLUSO CORTE, ELABORACION, MONTAJE, LIJADO, IMPRIMACION ANTIOXIDANTE Y P.P. DE SOLDADURA, PLACAS DE ANCLAJE DE CABEZA Y BASE, CASQUILLOS Y PIEZAS ESPECIALES; CONSTRUIDO SEGUN CTE DB SE-A. MEDIDO EL PESO NOMINAL.

| Código | Ud | Descripción | Rendimiento | Precio | Importe |
|---|---|---|---|---|---|
| CA01200N | kg | ACERO PERFILES S 275 JR, SOPORTES COMPUESTOS (material) | 1.08 | 0.73 | 0.79 |
| TA00200 | h | AYUDANTE ESPECIALISTA | 0.019 | 13.55 | 0.26 |
| TO01600 | h | OF. 1ª CERRAJERO-CHAPISTA | 0.019 | 14.1 | 0.27 |
| WW00300 | u | MATERIAL COMPLEMENTARIO O PZAS.ESPECIALES | 0.06 | 0.52 | 0.03 |
| WW00400 | u | PEQUEÑO MATERIAL | 0.08 | 0.28 | 0.02 |
|  |  | Total |  |  | 1.37 |

| Medición | Uds. | Largo | Alto | Parcial |
|---|---|---|---|---|
| P. SOTANO: |  |  |  |  |
| Pilares 23 y 28 | 12 | 25.30 | 3.10 | 941.16 |
| P. BAJA: |  |  |  |  |
| Pilares 23 a 26 | 8 | 25.30 | 2.30 | 465.52 |
| Pilares 27 y 28 | 4 | 25.30 | 3.70 | 374.44 |
| Pilares 29, 54 y 59 | 6 | 18.80 | 3.70 | 417.36 |
| Pilares 40 y 41 | 4 | 25.30 | 3.70 | 374.44 |
| Total |  |  |  | 2572.92 |

**05HHJ0103N** m3 HORMIGON ARMADO HA-30/B/15/I EN VIGAS
18.37 m3 × 280.13 (296.94 con costes indirectos) = 5454.79
DE HORMIGON ARMADO HA-30/B/15/I, CONSISTENCIA BLANDA Y TAMAÑO MAXIMO DEL ARIDO 15 mm., EN VIGAS, SUMINISTRADO Y PUESTO EN OBRA, INCLUSO P.P. DE ARMADURAS B 500 S LIMPIEZA DE FONDOS, ENCOFRADO, DESENCOFRADO, VIBRADO Y CURADO; CONSTRUIDO SEGUN EHE Y NCSE-02. MEDIDO EL VOLUMEN TEORICO EJECUTADO.

| Código | Ud | Descripción | Rendimiento | Precio | Importe |
|---|---|---|---|---|---|
| CH02910N | m3 | HORMIGON HA-25/B/15/I, SUMINISTRADO (material) | 1.03 | 68.17 | 70.22 |
| MV00100 | h | VIBRADOR | 0.298 | 1.26 | 0.38 |
| TO02100 | h | OFICIAL 1ª | 14.303 | 14.1 | 201.67 |
| TP00100 | h | PEON ESPECIAL | 0.586 | 13.42 | 7.86 |
|  |  | Total |  |  | 280.13 |

| Medición | Uds. | Largo | Ancho | Alto | Parcial |
|---|---|---|---|---|---|
| P. CBTA PISCINA: |  |  |  |  |  |
| Z13 | 1 | 40.05 | 0.40 | 0.40 | 6.41 |
| Z17 | 1 | 40.05 | 0.30 | 0.50 | 6.01 |
| Z13-Z15 | 2 | 18.59 | 0.40 | 0.40 | 5.95 |
| Total |  |  |  |  | 18.37 |

**05HHL0103N** m3 HORMIGON HA-30/B/15/I EN LOSAS
368.75 m3 × 184.25 (195.31 con costes indirectos) = 72020.56
DE HORMIGON ARMADO HA-30/B/15/I, CONSISTENCIA BLANDA Y TAMAÑO MAXIMO DEL ARIDO 15 mm., EN LOSAS, SUMINISTRADO Y PUESTO EN OBRA, INCLUSO P.P. DE ARMADURAS B 500 S, LIMPIEZA DE FONDOS, ENCOFRADO, DESENCOFRADO, VIBRADO, CURADO, PASOS DE TUBERIAS, BANCADAS DE HORMIGÓN Y PLACAS PARA PREINSTALACIÓN PLACAS SOLARES, RESERVAS NECESARIAS Y EJECUCION DE JUNTAS; CONSTRUIDO SEGUN EHE Y NCSE-02. MEDIDO EL VOLUMEN TEORICO EJECUTADO, DESCONTANDO HUECOS MAYORES DE 0,25 M2.

| Código | Ud | Descripción | Rendimiento | Precio | Importe |
|---|---|---|---|---|---|
| CH02910N | m3 | HORMIGON HA-25/B/15/I, SUMINISTRADO | 1.03 | 68.17 | 70.22 |
| MV00100 | h | VIBRADOR | 0.3 | 1.26 | 0.38 |
| TO02100 | h | OFICIAL 1ª | 0.194 | 14.1 | 2.74 |
| TP00100 | h | PEON ESPECIAL | 8.254 | 13.42 | 110.77 |
| WW00400 | u | PEQUEÑO MATERIAL | 0.5 | 0.28 | 0.14 |
|  |  | Total |  |  | 184.25 |

| Medición | Uds. | Largo | Ancho | Alto | Parcial |
|---|---|---|---|---|---|
| P. BAJA: |  |  |  |  |  |
| Playas | 1 | 378.46 |  | 0.20 | 75.69 |
| Control | 1 | 43.41 |  | 0.35 | 15.19 |
|  | 1 | 124.09 |  | 0.25 | 31.02 |
| Vestuarios/Vestíbulo | 1 | 454.30 |  | 0.25 | 113.58 |
| TECHO P. BAJA: |  |  |  |  |  |
| Cbta escalera Control | 1 | 10.60 |  | 0.25 | 2.65 |
| Dintel | 1 | 38.00 |  | 0.15 | 5.70 |
| Vestuarios | 1 | 352.43 |  | 0.25 | 88.11 |
| Vestíbulo | 1 | 129.12 |  | 0.25 | 32.28 |
| P. CUBIERTAS: |  |  |  |  |  |
| Cbta escalera | 1 | 9.36 |  | 0.25 | 2.34 |
| LOSAS ESCALERA: |  |  |  |  |  |
| P. Sótano a Baja | 1 | 1.85 | 0.85 | 0.25 | 0.39 |
|  | 2 | 0.85 | 0.85 | 0.15 | 0.22 |
|  | 1 | 2.65 | 0.85 | 0.15 | 0.34 |
|  | 1 | 0.75 | 0.85 | 0.15 | 0.10 |
| P. Baja a Cbta | 1 | 3.25 | 0.85 | 0.15 | 0.41 |
|  | 1 | 1.00 | 0.85 | 0.15 | 0.13 |
|  | 1 | 3.20 | 0.85 | 0.15 | 0.41 |
|  | 1 | 1.50 | 0.85 | 0.15 | 0.19 |
| Total |  |  |  |  | 368.75 |

**05HHL00103N** m3 HORMIGON HA-30/B/40/IV EN LOSAS
125.37 m3 × 187.82 (199.09 con costes indirectos) = 24959.91
DE HORMIGON ARMADO HA-30/B/40/IV, CONSISTENCIA BLANDA Y TAMAÑO MAXIMO DEL ARIDO 40 mm., EN LOSAS, SUMINISTRADO Y PUESTO EN OBRA, INCLUSO P.P. DE ARMADURAS B 500 S, LIMPIEZA DE FONDOS, ENCOFRADO, DESENCOFRADO, VIBRADO, CURADO, PASOS DE TUBERIAS, RESERVAS NECESARIAS Y EJECUCION DE JUNTAS; CONSTRUIDO SEGUN EHE Y NCSE-02. MEDIDO EL VOLUMEN TEORICO EJECUTADO, DESCONTANDO HUECOS MAYORES DE 0,25 M2.

| Código | Ud | Descripción | Rendimiento | Precio | Importe |
|---|---|---|---|---|---|
| CH03200N | m3 | HORMIGON HA-30/B/40/IV, SUMINISTRADO (material) | 1.03 | 71.64 | 73.79 |
| MV00100 | h | VIBRADOR | 0.3 | 1.26 | 0.38 |
| TO02100 | h | OFICIAL 1ª | 0.194 | 14.1 | 2.74 |
| TP00100 | h | PEON ESPECIAL | 8.254 | 13.42 | 110.77 |
| WW00400 | u | PEQUEÑO MATERIAL | 0.5 | 0.28 | 0.14 |
|  |  | Total |  |  | 187.82 |

| Medición | Uds. | Largo | Ancho | Alto | Parcial |
|---|---|---|---|---|---|
| FONDO PISCINAS: |  |  |  |  |  |
| Principal | 1 | 25.75 | 13.16 | 0.30 | 101.66 |
|  | 4 | 1.40 | 0.15 | 0.30 | 0.25 |
| Enseñanza | 1 | 5.70 | 13.16 | 0.30 | 22.50 |
|  | 2 | 1.40 | 0.15 | 0.30 | 0.13 |
| Cubrición vestíbulo independencia p. polideportivo | 1 | 2.05 | 2.70 | 0.15 | 0.83 |
| Total |  |  |  |  | 125.37 |

**05HHM00104N** m3 HORMIGON HA-30/B/40/IV EN MUROS
43.8 m3 × 490.87 (520.32 con costes indirectos) = 22790.02
DE HORMIGON ARMADO HA-30/B/40/IV, CONSISTENCIA BLANDA Y TAMAÑO MAXIMO DEL ARIDO 40 mm., EN MUROS, SUMINISTRADO Y PUESTO EN OBRA, INCLUSO P.P. DE ARMADURAS B 500 S, LIMPIEZA DE FONDOS, ENCOFRADO, DESENCOFRADO, VIBRADO, CURADO, PASOS DE TUBERIAS, JUNTAS HIDROEXPANSIVAS, RESERVAS NECESARIAS Y EJECUCION DE JUNTAS; CONSTRUIDO SEGUN EHE Y NCSE-02. MEDIDO EL VOLUMEN TEORICO EJECUTADO, DESCONTANDO HUECOS MAYORES DE 0,25 M2.

| Código | Ud | Descripción | Rendimiento | Precio | Importe |
|---|---|---|---|---|---|
| CH03200N | m3 | HORMIGON HA-30/B/40/IV, SUMINISTRADO | 1.03 | 71.64 | 73.79 |
| WW00400 | u | PEQUEÑO MATERIAL | 1 | 0.28 | 0.28 |
| TP00100 | h | PEON ESPECIAL | 31.005 | 13.42 | 416.09 |
| MV00100 | h | VIBRADOR | 0.15 | 1.26 | 0.19 |
| WW00300 | u | MATERIAL COMPLEMENTARIO O PZAS.ESPECIALES | 1 | 0.52 | 0.52 |
|  |  | Total |  |  | 490.87 |

| Medición | Uds. | Largo | Ancho | Alto | Parcial |
|---|---|---|---|---|---|
| VASOS PISCINAS: |  |  |  |  |  |
| Principal | 2 | 25.70 | 0.30 | 1.50 | 23.13 |
|  | 2 | 12.56 | 0.30 | 1.35 | 10.17 |
|  | 4 | 0.60 | 0.15 | 1.40 | 0.50 |
| Enseñanza | 2 | 5.66 | 0.30 | 0.90 | 3.06 |
|  | 1 | 12.56 | 0.30 | 0.95 | 3.58 |
|  | 1 | 12.56 | 0.30 | 0.85 | 3.20 |
|  | 2 | 0.60 | 0.15 | 0.90 | 0.16 |
| Total |  |  |  |  | 43.8 |

**05HHP00103N** m3 HORMIGON HA-30/B/15/I EN PILARES
53.63 m3 × 207.01 (219.43 con costes indirectos) = 11768.03
DE HORMIGON ARMADO HA-30/B/15/I, CONSISTENCIA BLANDA Y TAMAÑO MAXIMO DEL ARIDO 15 mm., EN PILARES, SUMINISTRADO Y PUESTO EN OBRA, INCLUSO P.P. DE ARMADURAS B 500 S, LIMPIEZA DE FONDOS, ENCOFRADO, DESENCOFRADO, VIBRADO Y CURADO; CONSTRUIDO SEGUN EHE Y NCSE-02. MEDIDO EL VOLUMEN TEORICO EJECUTADO.

| Código | Ud | Descripción | Rendimiento | Precio | Importe |
|---|---|---|---|---|---|
| CH1302N | m3 | HORMIGON HA-25/B/15/I, SUMINISTRADO (material) | 1.03 | 74.22 | 76.45 |
| MV00100 | h | VIBRADOR | 0.2 | 1.26 | 0.25 |
| TP00100 | h | PEON ESPECIAL | 9.71 | 13.42 | 130.31 |
|  |  | Total |  |  | 207.01 |

| Medición | Uds. | Largo | Ancho | Alto | Parcial |
|---|---|---|---|---|---|
| P. SOTANO: |  |  |  |  |  |
| P2 a P9 | 8 | 1.00 | 0.30 | 2.70 | 6.48 |
| P15 a P22 | 8 | 1.00 | 0.30 | 2.70 | 6.48 |
| P11, P13 | 2 | 0.40 | 0.30 | 2.70 | 0.65 |
| P30 a P3 | 6 | 0.30 | 0.30 | 1.05 | 0.57 |
| P31 a P38 | 5 | 0.30 | 0.40 | 1.05 | 0.63 |
| P40 a P41 | 2 | 0.35 | 0.35 | 1.05 | 0.26 |
| P55, P56 | 2 | 0.30 | 0.30 | 3.20 | 0.58 |
| P57 | 1 | 0.30 | 0.30 | 2.70 | 0.24 |
| P. BAJA: |  |  |  |  |  |
| P1 a P22 | 4 | 1.00 | 0.30 | 5.45 | 6.54 |
| P2 a P21 | 14 | 1.00 | 0.30 | 4.85 | 20.37 |
| P10 a P13 | 4 | 0.40 | 0.30 | 4.85 | 2.33 |
| P30 a P51 | 13 | 0.30 | 0.30 | 3.75 | 4.39 |
| P31 a P38 | 5 | 0.40 | 0.30 | 3.75 | 2.25 |
| P42 | 1 | 0.30 | 0.30 | 3.75 | 0.34 |
| P44, P53 | 2 | 0.30 | 0.45 | 3.75 | 1.01 |
| P52 | 1 | 0.45 | 0.30 | 3.75 | 0.51 |
| Total |  |  |  |  | 53.63 |

**05LPM00001** m2 FABRICA 1PIE L/PERFORADO,T-PEQUEÑO REVESTIR,M5(1:6)
20.13 m2 × 28.31 (30.01 con costes indirectos) = 604.10
DE FABRICA DE UN PIE DE ESPESOR, CON LADRILLO PERFORADO, TALADRO PEQUEÑO PARA REVESTIR, RECIBIDA CON MORTERO DE CEMENTO M5 (1:6) CON PLASTIFICANTE, INCLUSO REPLANTEO, NIVELACION Y APLOMADO, REJUNTADO Y HUMEDECIDO DE LAS PIEZAS; CONSTRUIDA SEGUN CTE DB SE-F. MEDIDA DEDUCIENDO HUECOS.

| Código | Ud | Descripción | Rendimiento | Precio | Importe |
|---|---|---|---|---|---|
| AGM00800 | m3 | MORTERO DE CEMENTO M5 (1:6) CEM II/A-L 32,5 N + PLAST. | 0.072 | 47.71 | 3.44 |
| FL01300 | mu | LADRILLO PERFORADO, TALADRO PEQUEÑO PARA REVESTIR (material) | 0.137 | 71.09 | 9.74 |
| TO00100 | h | OF. 1ª ALBAÑILERIA | 0.727 | 14.1 | 10.25 |
| TP00100 | h | PEON ESPECIAL | 0.364 | 13.42 | 4.88 |
|  |  | Total |  |  | 28.31 |

| Medición | Uds. | Largo | Alto | Parcial |
|---|---|---|---|---|
| P. SOTANO: |  |  |  |  |
| Apoyo escalera | 1 | 0.85 | 1.30 | 1.11 |
| Vestíbulos independencia p. polideportivo existente |  |  |  |  |
| P. ALTA |  |  |  |  |
|  | 2 | 2.20 | 5.30 | 23.32 |
| A deducir |  |  |  |  |
|  | -2 | 1.00 | 2.15 | -4.30 |
| Total |  |  |  | 20.13 |

**05WWW0002N** m3 RECRECIDO HORMIGON ALIGERADO FORM.CANALES
56.77 m3 × 9.29 (9.85 con costes indirectos) = 559.18
DE RECRECIDO DE SUELOS CON HORMIGON ALIGERADO, INCLUSO P.P. DE FORMACION DE CANALES, ELEMENTO PREFABRICADO PARA ALOJAMIENTO DE CANAL DE BORDE Y NIVELACION. MEDIDO EL VOLUMEN EJECUTADO.

| Código | Ud | Descripción | Rendimiento | Precio | Importe |
|---|---|---|---|---|---|
| ATC00100 | h | CUADRILLA ALBAÑILERIA, FORMADA POR OFICIAL 1ª Y PEON ESP. | 0.2 | 26.72 | 5.34 |
| QW00100 | m3 | HORMIGON CELULAR (material) | 0.11 | 35.91 | 3.95 |
|  |  | Total |  |  | 9.29 |

| Medición | Uds. | Largo | Alto | Parcial |
|---|---|---|---|---|
| P. BAJA: |  |  |  |  |
| Playas | 1 | 378.46 | 0.15 | 56.77 |
| Total |  |  |  | 56.77 |

**05MLV00001N** m3 MADERA LAMINADA GL-28h VIGAS DIRECTRIZ RECTA
18.18 m3 × 910.09 (964.7 con costes indirectos) = 17538.25
DE MADERA LAMINADA TIPO LANIK DE PICEA ABIES DE CATEGORIA GL-28H CON LÁMINAS DE 45 MM Y UNIÓN DENTADA SEGÚN NORMA EN386; LA MADERA SERA TRATADA POR IMPREGNACIÓN CON LASURES DE COLOR A ELEGIR D.T., DE BASE FUNGICIDA, INSECTICIDA E HIDRÓFUGA; HERRAJES METÁLICOS DE ACERO TIPO S275JR DE 2.750 KG/CM2 DE LÍMITE ELÁSTICO; LOS PRINCIPALES GALVANIZADOS EN CALIENTE O ACABADOS MEDIANTE PINTURA EPOXI Y LOS SECUNDARIOS (CABIOS, CORREAS, ETC.) ELECTROCINCADOS. LA TORNILLERIA DE CALIDAD 4.6 Y 8.8 SERÁ ELECTROCINCADA, INCLUSO P.P. ARRIOSRAMIENTOS METALICOS DE CUBIERTA; SEGUN CTE DB SE-M. MEDIDO EL VOLUMEN EJECUTADO.

| Código | Ud | Descripción | Rendimiento | Precio | Importe |
|---|---|---|---|---|---|
| CM05000 | m3 | MADERA LAMINADA TRATADA (material) | 1 | 830.51 | 830.51 |
| CA02500 | kg | ACERO GALVANIZADO EN CALIENTE (material) | 20.833 | 3.25 | 67.71 |
| TO01500 | h | OF. 1ª CARPINTERIA | 0.097 | 14.1 | 1.37 |
| TP00100 | h | PEON ESPECIAL | 0.097 | 13.42 | 1.30 |
| WW00300 | u | MATERIAL COMPLEMENTARIO O PZAS.ESPECIALES | 15 | 0.52 | 7.80 |
| WW00400 | u | PEQUEÑO MATERIAL | 5 | 0.28 | 1.40 |
|  |  | Total |  |  | 910.09 |

| Medición | Uds. | Largo | Ancho | Alto | Parcial |
|---|---|---|---|---|---|
| Perfiles A | 7 | 18.04 | 0.12 | 1.20 | 18.18 |
| Total |  |  |  |  | 18.18 |

**05MLV80031N** m MADERA LAMINADA GL-24h CORREAS DE 8x18 cm.
640.8 m × 38.34 (40.64 con costes indirectos) = 26042.11
DE MADERA LAMINADA TIPO LANIK DE PICEA ABIES DE CATEGORIA GL-24H CON EN CORREAS DE 8X18 CM LÁMINAS DE 45 MM Y UNIÓN DENTADA SEGÚN NORMA EN386; LA MADERA SERA TRATADA POR IMPREGNACIÓN CON LASURES DE COLOR A ELEGIR D.T., DE BASE FUNGICIDA, INSECTICIDA E HIDRÓFUGA; HERRAJES METÁLICOS DE ACERO TIPO S275JR DE 2.750 KG/CM2 DE LÍMITE ELÁSTICO; LOS PRINCIPALES GALVANIZADOS EN CALIENTE O ACABADOS MEDIANTE PINTURA EPOXI Y LOS SECUNDARIOS (CABIOS, CORREAS, ETC.) ELECTROCINCADOS. LA TORNILLERIA DE CALIDAD 4.6 Y 8.8 SERÁ ELECTROCINCADA, INCLUSO P.P. FIJACIÓN A VIGAS PRINCIPALES; SEGUN CTE DB SE-M. MEDIDO EL VOLUMEN EJECUTADO.

| Código | Ud | Descripción | Rendimiento | Precio | Importe |
|---|---|---|---|---|---|
| CM05000 | m3 | MADERA LAMINADA TRATADA | 0.023 | 830.51 | 19.10 |
| CA02500 | kg | ACERO GALVANIZADO EN CALIENTE | 4.25 | 3.25 | 13.81 |
| TO01500 | h | OF. 1ª CARPINTERIA | 0.049 | 14.1 | 0.69 |
| TP00100 | h | PEON ESPECIAL | 0.097 | 13.42 | 1.30 |
| WW00300 | u | MATERIAL COMPLEMENTARIO O PZAS.ESPECIALES | 5 | 0.52 | 2.60 |
| WW00400 | u | PEQUEÑO MATERIAL | 3 | 0.28 | 0.84 |
|  |  | Total |  |  | 38.34 |

Claves: jacena, madero, lamina, abeto, proteccion, acero, luz, galvanizar, accesorio, fungicida, tornillo, caliente

| Medición | Uds. | Largo | Parcial |
|---|---|---|---|
| Correas | 16 | 40.05 | 640.80 |
| Total |  |  | 640.8 |

## CAP6 ALBAÑILERIA
Importe: 47895.22

**06BHH00030** m2 FABRICA 20 CM. ESP.BLOQUE HUECO LIG. DE HORMIGON
326.25 m2 × 19.35 (20.51 con costes indirectos) = 6691.39
DE FABRICA DE 20 cm. DE ESPESOR, CON BLOQUE HUECO LIGERO DE HORMIGON, RECIBIDO CON MORTERO M-4(1:6) CON PLASTIFICANTE; CONSTRUIDA SEGUN NTE/FFB-10, RB-90. MEDIDA DEDUCIENDO HUECOS.

| Código | Ud | Descripción | Rendimiento | Precio | Importe |
|---|---|---|---|---|---|
| TP00100 | h | PEON ESPECIAL | 0.243 | 13.42 | 3.26 |
| AGM00800 | m3 | MORTERO DE CEMENTO M5 (1:6) CEM II/A-L 32,5 N + PLAST. | 0.01 | 47.71 | 0.48 |
| FB01000 | u | BLOQUE HORMIGON LIGERO 20X20X40 CM. (material) | 12.875 | 0.68 | 8.76 |
| TO00100 | h | OF. 1ª ALBAÑILERIA | 0.486 | 14.1 | 6.85 |
|  |  | Total |  |  | 19.35 |

| Medición | Uds. | Largo | Alto | Parcial |
|---|---|---|---|---|
| P. SOTANO: |  |  |  |  |
| T1 | 1 | 49.03 | 1.05 | 51.48 |
|  | 2 | 4.14 | 1.05 | 8.69 |
|  | 1 | 4.76 | 2.60 | 12.38 |
|  | 7 | 4.74 | 2.60 | 86.27 |
|  | 2 | 2.47 | 2.60 | 12.84 |
|  | 1 | 10.15 | 2.70 | 27.41 |
|  | 1 | 4.99 | 2.70 | 13.47 |
|  | 2 | 8.98 | 3.20 | 57.47 |
|  | 1 | 8.78 | 3.20 | 28.10 |
|  | 1 | 1.00 | 3.20 | 3.20 |
|  | 1 | 10.55 | 3.20 | 33.76 |
|  | 1 | 2.15 | 3.20 | 6.88 |
|  | 1 | 3.94 | 3.20 | 12.61 |
|  | 1 | 2.45 | 3.20 | 7.84 |
|  | 1 | 8.78 | 3.10 | 27.22 |
|  | 1 | 0.85 | 3.10 | 2.64 |
| Vaso compensación | 1 | 5.06 | 0.90 | 4.55 |
| A DEDUCIR: |  |  |  |  |
| PM4 | -1 | 4.74 | 2.15 | -10.19 |
| PM2 | -3 | 1.95 | 2.15 | -12.58 |
| PM1 | -1 | 3.70 | 2.50 | -9.25 |
| PM5 | -1 | 2.00 | 2.15 | -4.30 |
| EI3 | -1 | 1.50 | 2.15 | -3.23 |
| CE1 | -1 | 2.30 | 1.00 | -2.30 |
| CE2 | -1 | 2.50 | 1.00 | -2.50 |
| CE3 | -1 | 2.45 | 2.60 | -6.37 |
| EI2 | -4 | 0.95 | 2.15 | -8.17 |
| AM1 | -1 | 1.15 | 2.15 | -2.47 |
| AM2 | -2 | 2.14 | 2.15 | -9.20 |
| Total |  |  |  | 326.25 |

**06DSS00001** m2 TABIQUE LAD. HUECO SENCILLO TOMADO C/MORTERO
29.33 m2 × 8.06 (8.54 con costes indirectos) = 250.48
DE TABIQUE DE LADRILLO CERAMICO HUECO SENCILLO 24x11,5x4 cm., RECIBIDO CON MORTERO M5 DE CEMENTO CEM II/A-L 32,5 N Y ARENA DE RIO, CON PLASTIFICANTE, INCLUSO REPLANTEO, APLOMADO, Y RECIBIDO DE CERCOS, HUMEDECIDO DE LAS PIEZAS Y LIMPIEZA; SEGUN CTE DB SE-F. MEDIDO A CINTA CORRIDA.

| Código | Ud | Descripción | Rendimiento | Precio | Importe |
|---|---|---|---|---|---|
| AGM00800 | m3 | MORTERO DE CEMENTO M5 (1:6) CEM II/A-L 32,5 N + PLAST. | 0.01 | 47.71 | 0.48 |
| FL00500 | mu | LADRILLO HUECO SENCILLO 4 CM. (material) | 0.037 | 59.7 | 2.21 |
| TO00100 | h | OF. 1ª ALBAÑILERIA | 0.258 | 14.1 | 3.64 |
| TP00100 | h | PEON ESPECIAL | 0.129 | 13.42 | 1.73 |
|  |  | Total |  |  | 8.06 |

| Medición | Uds. | Largo | Alto | Parcial |
|---|---|---|---|---|
| P. BAJA: |  |  |  |  |
| Alojamiento C6 | 2 | 1.91 | 3.75 | 14.33 |
| Tabicado bajantes | 8 | 0.20 | 3.75 | 6.00 |
|  | 4 | 0.15 | 3.75 | 2.25 |
|  | 6 | 0.30 | 3.75 | 6.75 |
| Total |  |  |  | 29.33 |

**06DTD00002** m2 TABICON DE LADRILLO H/D 7 CM. ESPESOR
474.84 m2 × 10.03 (10.63 con costes indirectos) = 5047.55
DE TABICON DE LADRILLO CERAMICO HUECO DOBLE 24x11,5x7 cm., RECIBIDO CON MORTERO M5 DE CEMENTO CEM II/A-L 32,5 N Y ARENA DE RIO, CON PLASTIFICANTE, INCLUSO REPLANTEO, APLOMADO, Y RECIBIDO DE CERCOS, HUMEDECIDO DE LAS PIEZAS Y LIMPIEZA; SEGUN CTE DB SE-F. MEDIDO A CINTA CORRIDA.

| Código | Ud | Descripción | Rendimiento | Precio | Importe |
|---|---|---|---|---|---|
| AGM00500 | m3 | MORTERO DE CEMENTO M5 (1:6) CEM II/A-L 32,5 N | 0.014 | 46.19 | 0.65 |
| FL00400 | mu | LADRILLO HUECO DOBLE 7 CM. | 0.037 | 89.67 | 3.32 |
| TO00100 | h | OF. 1ª ALBAÑILERIA | 0.291 | 14.1 | 4.10 |
| TP00100 | h | PEON ESPECIAL | 0.146 | 13.42 | 1.96 |
|  |  | Total |  |  | 10.03 |

| Medición | Uds. | Largo | Alto | Parcial |
|---|---|---|---|---|
| PART. INTERIORES: |  |  |  |  |
| P. Sótano | 1 | 4.74 | 2.70 | 12.80 |
| P. Baja: |  |  |  |  |
| T7 | 1 | 30.15 | 3.75 | 113.06 |
|  | 2 | 0.12 | 3.75 | 0.90 |
|  | 6 | 0.23 | 3.75 | 5.18 |
|  | 2 | 0.18 | 3.75 | 1.35 |
|  | 2 | 1.81 | 3.75 | 13.58 |
|  | 6 | 1.80 | 3.75 | 40.50 |
|  | 2 | 3.34 | 3.75 | 25.05 |
|  | 2 | 3.95 | 3.75 | 29.63 |
|  | 4 | 3.44 | 3.75 | 51.60 |
|  | 1 | 3.20 | 3.75 | 12.00 |
|  | 1 | 1.45 | 3.75 | 5.44 |
|  | 2 | 7.29 | 3.75 | 54.68 |
|  | 1 | 7.00 | 3.75 | 26.25 |
|  | 1 | 1.30 | 3.75 | 4.88 |
|  | 1 | 2.10 | 3.75 | 7.88 |
|  | 1 | 2.33 | 3.75 | 8.74 |
|  | 1 | 3.74 | 3.75 | 14.03 |
|  | 18 | 0.50 | 3.75 | 33.75 |
|  | 2 | 0.24 | 3.75 | 1.80 |
|  | 1 | 1.40 | 3.75 | 5.25 |
|  | 1 | 1.35 | 3.75 | 5.06 |
|  | 1 | 0.38 | 3.75 | 1.43 |
| Total |  |  |  | 474.84 |

**06LPC00001** m2 CITARA L/PERF. TALADRO PEQUEÑO REVESTIR
198 m2 × 15.09 (16 con costes indirectos) = 3168.00
DE CITARA DE LADRILLO PERFORADO, TALADRO PEQUEÑO, PARA REVESTIR, RECIBIDO CON MORTERO M5 (1:6), CON PLASTIFICANTE, INCLUSO REPLANTEO, NIVELACION Y APLOMADO, REJUNTADO Y HUMEDECIDO DE LAS PIEZAS; CONSTRUIDA SEGUN CTE DB SE-F. MEDIDA DEDUCIENDO HUECOS.

| Código | Ud | Descripción | Rendimiento | Precio | Importe |
|---|---|---|---|---|---|
| AGM00800 | m3 | MORTERO DE CEMENTO M5 (1:6) CEM II/A-L 32,5 N + PLAST. | 0.031 | 47.71 | 1.48 |
| FL01300 | mu | LADRILLO PERFORADO, TALADRO PEQUEÑO PARA REVESTIR | 0.068 | 71.09 | 4.83 |
| TO00100 | h | OF. 1ª ALBAÑILERIA | 0.422 | 14.1 | 5.95 |
| TP00100 | h | PEON ESPECIAL | 0.211 | 13.42 | 2.83 |
|  |  | Total |  |  | 15.09 |

| Medición | Uds. | Largo | Alto | Parcial |
|---|---|---|---|---|
| PART. INTERIORES: |  |  |  |  |
| P. BAJA: |  |  |  |  |
| T2 | 1 | 7.05 | 3.75 | 26.44 |
|  | 1 | 2.65 | 2.30 | 6.10 |
| P. CUBIERTAS: |  |  |  |  |
| NIVEL 1: |  |  |  |  |
| T2 | 2 | 0.57 | 2.60 | 2.96 |
|  | 1 | 1.70 | 2.60 | 4.42 |
| Lucernarios | 30 | 0.85 | 1.00 | 25.50 |
|  | 30 | 0.85 | 0.35 | 8.93 |
| Bordes terrazas | 1 | 8.99 | 0.50 | 4.50 |
|  | 1 | 30.41 | 0.50 | 15.21 |
|  | 2 | 9.17 | 0.50 | 9.17 |
| NIVEL 2: |  |  |  |  |
| T2 | 1 | 40.75 | 0.60 | 24.45 |
|  | 1 | 40.75 | 0.45 | 18.34 |
|  | 2 | 18.59 | 0.45 | 16.73 |
| Formación vestíbulos edificios p. polideportivo |  |  |  |  |
| P. BAJA | 2 | 1.65 | 4.70 | 15.51 |
|  | 2 | 2.10 | 4.70 | 19.74 |
| Total |  |  |  | 198 |

**06LPM0001N** m2 PART. 1/2 PIE L/PERF. + TAB. LAD. H/D 5 CM.
158.17 m2 × 29.35 (31.11 con costes indirectos) = 4920.67
DE PARTICION INTERIOR FORMADA POR FABRICA DE MEDIO PIE DE ESPESOR DE LADRILLO PERFORADO DE 24x11,5x7 cm., CAMARA DE AIRE DE 5 cm., TRASDOSADO CON TABICON DE LADRILLO CERAMICO HUECO DOBLE DE 24x11,5x5 cm., PARA REVESTIR, RECIBIDOS CON MORTERO M5 DE CEMENTO CEM II/A-L 32,5 N Y ARENA DE RIO, CON PLASTIFICANTE, INCLUSO REPLANTEO, NIVELACION Y APLOMADO, REJUNTADO Y HUMEDECIDO DE LAS PIEZAS CONSTRUIDA SEGUN CTE DB SE-F. MEDIDO DEDUCIENDO HUECOS.

| Código | Ud | Descripción | Rendimiento | Precio | Importe |
|---|---|---|---|---|---|
| AGM00800 | m3 | MORTERO DE CEMENTO M5 (1:6) CEM II/A-L 32,5 N + PLAST. | 0.041 | 47.71 | 1.96 |
| FL01300 | mu | LADRILLO PERFORADO, TALADRO PEQUEÑO PARA REVESTIR | 0.068 | 71.09 | 4.83 |
| FL00400N | mu | LADRILLO HUECO DOBLE 5 CM. (material) | 0.035 | 89.67 | 3.14 |
| TO00100 | h | OF. 1ª ALBAÑILERIA | 0.709 | 14.1 | 10.00 |
| TP00200 | h | PEON ORDINARIO | 0.709 | 13.29 | 9.42 |
|  |  | Total |  |  | 29.35 |

| Medición | Uds. | Largo | Alto | Parcial |
|---|---|---|---|---|
| P. BAJA: |  |  |  |  |
| T5 | 1 | 8.99 | 3.75 | 33.71 |
|  | 6 | 4.64 | 3.75 | 104.40 |
|  | 2 | 4.71 | 3.75 | 35.33 |
|  | 4 | 4.00 | 2.30 | 36.80 |
| A DEDUCIR: |  |  |  |  |
| PV3 | -1 | 4.70 | 3.00 | -14.10 |
| PV2 | -1 | 4.70 | 3.00 | -14.10 |
| PV5 | -1 | 1.40 | 3.00 | -4.20 |
| P3 | -2 | 1.40 | 2.30 | -6.44 |
| P4 | -4 | 1.20 | 2.30 | -11.04 |
| P2 | -1 | 0.95 | 2.30 | -2.19 |
| Total |  |  |  | 158.17 |

**06LXW80100N** m2 CERRAM. CAPUCHINA 1/2 PIE PERF.+TAB.LAD.H/D 5 CM.
499.55 m2 × 29.22 (30.97 con costes indirectos) = 15471.06
DE CERRAMIENTO FORMADO POR FABRICA DE MEDIO PIE DE ESPESOR DE LADRILLO PERFORADO DE 24x11,5x7 cm., CAMARA DE AIRE DE 5 cm., TRASDOSADO CON TABICON DE LADRILLO CERAMICO HUECO DOBLE DE 24x11,5x5 cm., PARA REVESTIR, RECIBIDOS CON MORTERO M5 DE CEMENTO CEM II/A-L 32,5 N Y ARENA DE RIO, CON PLASTIFICANTE, INCLUSO ENFOSCADO INTERIOR SIN MAESTREAR CON MORTERO DE CEMENTO M5, REPLANTEO, NIVELACION Y APLOMADO, REJUNTADO Y HUMEDECIDO DE LAS PIEZAS, TUBOS ELIMINACIÓN CONDENSACIONES CADA 1.5M, CONSTRUIDA SEGUN CTE DB SE-F. MEDIDO DEDUCIENDO HUECOS.

| Código | Ud | Descripción | Rendimiento | Precio | Importe |
|---|---|---|---|---|---|
| AGM00800 | m3 | MORTERO DE CEMENTO M5 (1:6) CEM II/A-L 32,5 N + PLAST. | 0.055 | 47.71 | 2.62 |
| FL01300 | mu | LADRILLO PERFORADO, TALADRO PEQUEÑO PARA REVESTIR | 0.068 | 71.09 | 4.83 |
| FL00400 | mu | LADRILLO HUECO DOBLE 7 CM. | 0.035 | 89.67 | 3.14 |
| TO00100 | h | OF. 1ª ALBAÑILERIA | 0.68 | 14.1 | 9.59 |
| TP00200 | h | PEON ORDINARIO | 0.68 | 13.29 | 9.04 |
|  |  | Total |  |  | 29.22 |

| Medición | Uds. | Largo | Alto | Parcial |
|---|---|---|---|---|
| P. BAJA: |  |  |  |  |
| NIVEL 1: |  |  |  |  |
| T4 | 2 | 18.59 | 5.45 | 202.63 |
|  | 1 | 9.17 | 3.75 | 34.39 |
|  | 1 | 4.08 | 3.75 | 15.30 |
|  | 1 | 40.75 | 3.75 | 152.81 |
|  | 1 | 4.20 | 3.70 | 15.54 |
|  | 1 | 3.78 | 3.70 | 13.99 |
|  | 1 | 5.98 | 3.70 | 22.13 |
|  | 1 | 9.00 | 3.70 | 33.30 |
| VIVEL2: |  |  |  |  |
| T4 | 3 | 4.70 | 2.00 | 28.20 |
|  | 4 | 4.65 | 2.00 | 37.20 |
|  | 1 | 4.69 | 2.00 | 9.38 |
|  | 1 | 40.75 | 0.65 | 26.49 |
| P. CUBIERTA: |  |  |  |  |
| T4 | 2 | 1.35 | 2.25 | 6.08 |
|  | 2 | 6.93 | 2.25 | 31.19 |
| A DEDUCIR: |  |  |  |  |
| EI1 | -1 | 1.70 | 2.15 | -3.66 |
|  | -1 | 3.78 | 3.00 | -11.34 |
| PV8 | -15 | 0.80 | 2.30 | -27.60 |
| PV9 | -1 | 1.40 | 2.30 | -3.22 |
| VA1 | -3 | 2.50 | 3.00 | -22.50 |
| PV1 | -1 | 3.70 | 3.00 | -11.10 |
| PV6 | -1 | 3.20 | 3.00 | -9.60 |
| VA2 | -6 | 4.65 | 0.60 | -16.74 |
| VA3 | -2 | 4.70 | 0.60 | -5.64 |
| VA5 | -2 | 6.47 | 0.60 | -7.76 |
|  | -4 | 2.50 | 0.60 | -6.00 |
| VA4 | -1 | 1.80 | 1.10 | -1.98 |
| PM3 | -1 | 0.90 | 2.15 | -1.94 |
| Total |  |  |  | 499.55 |

**06DPC80410** m2 TABIQUE SIMPLE PL. YESO LAMINADO 13+70+13 (96 mm)
33.71 m2 × 21.85 (23.16 con costes indirectos) = 780.72
Tabique simple con placa de yeso laminado de 13 mm de espesor y espesor final de 96 mm, aislamiento térmico con paneles de lana de roca de espesor 60 mm, cubriendo la altura total de suelo a techo, atornillado a entramado de acero galvanizado con una separación de montantes de 60 cm, incluso replanteo, entramado auxiliar, nivelación, ejecución de ángulos, pasos de instalaciones, recibido de estas, colocación de cercos, repaso de juntas y limpieza; construido según especificaciones del fabricante de las placas. Medido a cinta corrida.

| Código | Ud | Descripción | Rendimiento | Precio | Importe |
|---|---|---|---|---|---|
| TO00900 | h | OF. 1ª MONTADOR | 0.252 | 14.1 | 3.55 |
| TP00100 | h | PEON ESPECIAL | 0.252 | 13.42 | 3.38 |
| FP00600 | m2 | ENTRAMADO METÁLICO PARA TABIQUE CARTÓN-YESO 70x600 mm (material) | 1 | 4.7 | 4.70 |
| FP01200 | m2 | PANEL DE CARTÓN-YESO DE 13 mm DE ESPESOR (material) | 2 | 4.28 | 8.56 |
| FP01800 | kg | PASTA | 0.8 | 0.92 | 0.74 |
| WW00300 | u | MATERIAL COMPLEMENTARIO O PZAS.ESPECIALES | 1.5 | 0.52 | 0.78 |
| WW00400 | u | PEQUEÑO MATERIAL | 0.5 | 0.28 | 0.14 |
|  |  | Total |  |  | 21.85 |

| Medición | Uds. | Largo | Ancho | Alto | Parcial |
|---|---|---|---|---|---|
| PLAYA PERIMETRAL: |  |  |  |  |  |
| S/PV11 | 3 | 4.70 | 0.35 |  | 4.94 |
|  | 4 | 4.65 | 0.35 |  | 6.51 |
|  | 1 | 4.74 | 0.35 |  | 1.66 |
|  | 3 | 4.70 |  | 0.55 | 7.76 |
|  | 4 | 4.65 |  | 0.55 | 10.23 |
|  | 1 | 4.74 |  | 0.55 | 2.61 |
| Total |  |  |  |  | 33.71 |

**06WWW0004N** m EMPARCHADO DE FRENTES DE PILARES CON LADRILLO RASILLA
110.46 m × 6.75 (7.16 con costes indirectos) = 790.89
DE EMPARCHADO DE FRENTES DE PILARES CON LADRILLO RASILLA, RECIBIDO CON MORTERO DE CEMENTO M5 (1:6) CON PLASTIFICANTE; SEGUN CTE DB SE-F. MEDIDA LA LONGITUD EJECUTADA.

| Código | Ud | Descripción | Rendimiento | Precio | Importe |
|---|---|---|---|---|---|
| AGM00800 | m3 | MORTERO DE CEMENTO M5 (1:6) CEM II/A-L 32,5 N + PLAST. | 0.01 | 47.71 | 0.48 |
| ATC00100 | h | CUADRILLA ALBAÑILERIA, FORMADA POR OFICIAL 1ª Y PEON ESP. | 0.15 | 26.72 | 4.01 |
| FL01400 | mu | LADRILLO RASILLA 2.5 CM. (material) | 0.033 | 68.55 | 2.26 |
|  |  | Total |  |  | 6.75 |

| Medición | Uds. | Largo | Alto | Parcial |
|---|---|---|---|---|
| EXTERIORES: |  |  |  |  |
| P. Baja | 12 | 0.40 | 3.75 | 18.00 |
|  | 15 | 0.15 | 3.75 | 8.44 |
|  | 16 | 1.00 | 4.85 | 77.60 |
| P. Alta | 2 | 0.38 | 2.00 | 1.52 |
| Interiores | 7 | 0.35 | 2.00 | 4.90 |
| Total |  |  |  | 110.46 |

**06WWW0005N** m EMPARCHADO DE FRENTES DE LOSAS CON LADRILLO HUECO
200.39 m × 3.71 (3.93 con costes indirectos) = 787.53
DE EMPARCHADO DE FRENTES DE PILARES CON LADRILLO RASILLA, RECIBIDO CON MORTERO DE CEMENTO M5 (1:6) CON PLASTIFICANTE; SEGUN CTE DB SE-F. MEDIDA LA LONGITUD EJECUTADA.

| Código | Ud | Descripción | Rendimiento | Precio | Importe |
|---|---|---|---|---|---|
| AGM00800 | m3 | MORTERO DE CEMENTO M5 (1:6) CEM II/A-L 32,5 N + PLAST. | 0.006 | 47.71 | 0.29 |
| ATC00100 | h | CUADRILLA ALBAÑILERIA, FORMADA POR OFICIAL 1ª Y PEON ESP. | 0.1 | 26.72 | 2.67 |
| FL01400 | mu | LADRILLO RASILLA 2.5 CM. | 0.011 | 68.55 | 0.75 |
|  |  | Total |  |  | 3.71 |

| Medición | Uds. | Largo | Parcial |
|---|---|---|---|
| P. Baja | 1 | 40.75 | 40.75 |
|  | 1 | 9.40 | 9.40 |
| P. Alta | 1 | 50.20 | 50.20 |
|  | 2 | 9.27 | 18.54 |
| P. Cbta madera | 2 | 40.75 | 81.50 |
| Total |  |  | 200.39 |

**06WWT80202N** m2 EMPALOMADO CON TABLERO DE RASILLONES
3.09 m2 × 26.28 (27.86 con costes indirectos) = 86.09
de empalomado de 50 cm. de altura ejecuado con tabicón de ladrillo hueco doble para apoyos y tablero de rasillones cerámicos, recibido con mortero de cemento M5 (1:6), SEGUN CTE DB SE-F. Medida la superficie ejecutada.

| Código | Ud | Descripción | Rendimiento | Precio | Importe |
|---|---|---|---|---|---|
| AGM00500 | m3 | MORTERO DE CEMENTO M5 (1:6) CEM II/A-L 32,5 N | 0.028 | 46.19 | 1.29 |
| ATC00100 | h | CUADRILLA ALBAÑILERIA, FORMADA POR OFICIAL 1ª Y PEON ESP. | 0.65 | 26.72 | 17.37 |
| CA01500N | kg | ACERO PERFILES S 275 JR, VIGUETAS | 9 | 0.6 | 5.40 |
| FL01500 | u | RASILLON CERAMICO 1.00X0.25X0.04 M. | 2.24 | 0.99 | 2.22 |
|  |  | Total |  |  | 26.28 |

| Medición | Uds. | Largo | Ancho | Parcial |
|---|---|---|---|---|
| P. Sótano | 1 | 1.22 | 2.53 | 3.09 |
| Total |  |  |  | 3.09 |

**06WPP00001** m FORMACION DE PELDAÑO CON LADRILLO HUECO
41.01 m × 8.32 (8.82 con costes indirectos) = 361.71
DE FORMACION DE PELDAÑO CON LADRILLOS HUECO SENCILLO Y DOBLE, RECIBIDO CON MORTERO M5 (1:6), INCLUSO REPLANTEO. MEDIDA SEGUN LA LONGITUD DE LA ARISTA DE INTERSECCION ENTRE HUELLA Y TABICA.

| Código | Ud | Descripción | Rendimiento | Precio | Importe |
|---|---|---|---|---|---|
| AGM00500 | m3 | MORTERO DE CEMENTO M5 (1:6) CEM II/A-L 32,5 N | 0.015 | 46.19 | 0.69 |
| FL00300 | mu | LADRILLO HUECO DOBLE 9 CM. (material) | 0.01 | 92.54 | 0.93 |
| FL00500 | mu | LADRILLO HUECO SENCILLO 4 CM. | 0.01 | 59.7 | 0.60 |
| TO00100 | h | OF. 1ª ALBAÑILERIA | 0.293 | 14.1 | 4.13 |
| TP00100 | h | PEON ESPECIAL | 0.147 | 13.42 | 1.97 |
|  |  | Total |  |  | 8.32 |

| Medición | Uds. | Largo | Parcial |
|---|---|---|---|
| P. Sótano | 2 | 1.40 | 2.80 |
|  | 2 | 2.53 | 5.06 |
| P. Sótano a Baja | 19 | 0.85 | 16.15 |
| P. Baja a Cubierta | 20 | 0.85 | 17.00 |
| Total |  |  | 41.01 |

**06WDD0009N** m DINTEL DE CHAPA DE ACERO A=40 CM.
6.88 m × 23.64 (25.06 con costes indirectos) = 172.41
DE DINTEL DE 40 CM. DE ANCHURA DE CHAPA DE ACERO S 275 JR DE 5 MM. DE ESPESOR, CON PERFILES L 80.8 DE REFUERZO, SOLDADO A VARILLAS ANCLADAS EN EL FORJADO DE 12 MM. DE DIAMETRO CADA 50 CM., INCLUSO P.P. DE ELEMENTOS COMPLEMENTARIOS Y DOS MANOS DE PINTURA DE IMPRIMACION ANTIOXIDANTE Y DOS MANOS DE ESMALTE SINTETICO DE COLOR. MEDIDA LA LONGITUD EJECUTADA.

| Código | Ud | Descripción | Rendimiento | Precio | Importe |
|---|---|---|---|---|---|
| AGM00500 | m3 | MORTERO DE CEMENTO M5 (1:6) CEM II/A-L 32,5 N | 0.026 | 46.19 | 1.20 |
| PE00200 | kg | ESMALTE SINTETICO (material) | 0.1 | 5.78 | 0.58 |
| CA00320 | kg | ACERO B 500 S (material) | 0.3 | 0.71 | 0.21 |
| PI00300 | kg | MINIO DE PLOMO | 0.1 | 4.02 | 0.40 |
| CA00900N | kg | ACERO PERFILES S 275 JR (material) | 9.63 | 0.73 | 7.03 |
| CA00700N | kg | ACERO S 275 JR, EN CHAPA ELABORADO Y PINTADO (material) | 12.25 | 0.9 | 11.03 |
| TO00100 | h | OF. 1ª ALBAÑILERIA | 0.097 | 14.1 | 1.37 |
| TP00100 | h | PEON ESPECIAL | 0.097 | 13.42 | 1.30 |
| WW00300 | u | MATERIAL COMPLEMENTARIO O PZAS.ESPECIALES | 1 | 0.52 | 0.52 |
|  |  | Total |  |  | 23.64 |

| Medición | Uds. | Largo | Parcial |
|---|---|---|---|
| EXTERIOR: |  |  |  |
| P. Baja: |  |  |  |
| EI1 | 1 | 1.70 | 1.70 |
|  | 1 | 3.78 | 3.78 |
| PV9 | 1 | 1.40 | 1.40 |
| Total |  |  | 6.88 |

**06WDD0010N** m DINTEL DE CHAPA DE ACERO A=30 CM.
37.44 m × 20.52 (21.75 con costes indirectos) = 814.32
DE DINTEL DE 30 CM. DE ANCHURA DE CHAPA DE ACERO S 275 JR DE 5 MM. DE ESPESOR, CON PERFILES L80.8 DE REFUERZO, SOLDADO A VARILLAS ANCLADAS EN EL FORJADO DE 12 MM. DE DIAMETRO CADA 50 CM., INCLUSO P.P. DE ELEMENTOS COMPLEMENTARIOS Y DOS MANOS DE PINTURA DE IMPRIMACION CON MINIO DE PLOMO Y DOS MANOS DE ESMALTE SINTETICO DE COLOR. MEDIDA LA LONGITUD EJECUTADA.

| Código | Ud | Descripción | Rendimiento | Precio | Importe |
|---|---|---|---|---|---|
| AGM00500 | m3 | MORTERO DE CEMENTO M5 (1:6) CEM II/A-L 32,5 N | 0.02 | 46.19 | 0.92 |
| PE00200 | kg | ESMALTE SINTETICO | 0.05 | 5.78 | 0.29 |
| CA00320 | kg | ACERO B 500 S | 0.15 | 0.71 | 0.11 |
| PI00300 | kg | MINIO DE PLOMO | 0.05 | 4.02 | 0.20 |
| CA00900N | kg | ACERO PERFILES S 275 JR | 2.456 | 0.73 | 1.79 |
| CA00700N | kg | ACERO S 275 JR, EN CHAPA ELABORADO Y PINTADO | 4.28 | 0.9 | 3.85 |
| TO00100 | h | OF. 1ª ALBAÑILERIA | 0.097 | 14.1 | 1.37 |
| TP00100 | h | PEON ESPECIAL | 0.874 | 13.42 | 11.73 |
| WW00300 | u | MATERIAL COMPLEMENTARIO O PZAS.ESPECIALES | 0.5 | 0.52 | 0.26 |
|  |  | Total |  |  | 20.52 |

| Medición | Uds. | Largo | Parcial |
|---|---|---|---|
| EXTERIORES: |  |  |  |
| S/PV11 | 3 | 4.70 | 14.10 |
|  | 4 | 4.65 | 18.60 |
|  | 1 | 4.74 | 4.74 |
| Total |  |  | 37.44 |

**06WDD0012N** m DINTEL DE CHAPA DE ACERO A=25 CM.
78.53 m × 19.22 (20.37 con costes indirectos) = 1599.66
DE DINTEL DE 25 CM. DE ANCHURA DE CHAPA DE ACERO S 275 JR DE 5 MM. DE ESPESOR, CON PERFILES L80.8 DE REFUERZO, SOLDADO A VARILLAS ANCLADAS EN EL FORJADO DE 12 MM. DE DIAMETRO CADA 50 CM., INCLUSO P.P. DE ELEMENTOS COMPLEMENTARIOS Y DOS MANOS DE PINTURA DE IMPRIMACION CON MINIO DE PLOMO Y DOS MANOS DE ESMALTE SINTETICO DE COLOR. MEDIDA LA LONGITUD EJECUTADA.

| Código | Ud | Descripción | Rendimiento | Precio | Importe |
|---|---|---|---|---|---|
| AGM00500 | m3 | MORTERO DE CEMENTO M5 (1:6) CEM II/A-L 32,5 N | 0.02 | 46.19 | 0.92 |
| PE00200 | kg | ESMALTE SINTETICO | 0.05 | 5.78 | 0.29 |
| CA00320 | kg | ACERO B 500 S | 0.15 | 0.71 | 0.11 |
| PI00300 | kg | MINIO DE PLOMO | 0.05 | 4.02 | 0.20 |
| CA00900N | kg | ACERO PERFILES S 275 JR | 2.456 | 0.73 | 1.79 |
| CA00700N | kg | ACERO S 275 JR, EN CHAPA ELABORADO Y PINTADO | 4.28 | 0.9 | 3.85 |
| TO00100 | h | OF. 1ª ALBAÑILERIA | 0.097 | 14.1 | 1.37 |
| TP00100 | h | PEON ESPECIAL | 0.777 | 13.42 | 10.43 |
| WW00300 | u | MATERIAL COMPLEMENTARIO O PZAS.ESPECIALES | 0.5 | 0.52 | 0.26 |
|  |  | Total |  |  | 19.22 |

| Medición | Uds. | Largo | Parcial |
|---|---|---|---|
| EXTERIORES: |  |  |  |
| PV8 | 15 | 0.80 | 12.00 |
| VA1 | 2 | 2.50 | 5.00 |
| PV1 | 1 | 3.70 | 3.70 |
| PV6 | 1 | 3.20 | 3.20 |
| VA2 | 6 | 4.65 | 27.90 |
| VA3 | 2 | 4.70 | 9.40 |
| VA4 | 1 | 1.80 | 1.80 |
| PM3 | 1 | 0.90 | 0.90 |
| VA6 | 1 | 2.50 | 2.50 |
| VA7 | 1 | 4.00 | 4.00 |
| INTERIORES: |  |  |  |
| PV5 | 1 | 1.40 | 1.40 |
| PV1 | 1 | 3.78 | 3.78 |
| P2 | 1 | 0.95 | 0.95 |
| Vestíbulo independica p. polideportivo existente | 2 | 1.00 | 2.00 |
| Total |  |  | 78.53 |

**06WDD0013N** m DINTEL DE CHAPA DE ACERO A=20 CM.
34.27 m × 17.67 (18.73 con costes indirectos) = 641.88
DE DINTEL DE 20 CM. DE ANCHURA DE CHAPA DE ACERO S 275 JR DE 5 MM. DE ESPESOR, CON PERFILES L80.8 DE REFUERZO, SOLDADO A VARILLAS ANCLADAS EN EL FORJADO DE 12 MM. DE DIAMETRO CADA 50 CM., INCLUSO P.P. DE ELEMENTOS COMPLEMENTARIOS Y DOS MANOS DE PINTURA DE IMPRIMACION CON MINIO DE PLOMO Y DOS MANOS DE ESMALTE SINTETICO DE COLOR. MEDIDA LA LONGITUD EJECUTADA.

| Código | Ud | Descripción | Rendimiento | Precio | Importe |
|---|---|---|---|---|---|
| AGM00500 | m3 | MORTERO DE CEMENTO M5 (1:6) CEM II/A-L 32,5 N | 0.02 | 46.19 | 0.92 |
| PE00200 | kg | ESMALTE SINTETICO | 0.05 | 5.78 | 0.29 |
| CA00320 | kg | ACERO B 500 S | 0.15 | 0.71 | 0.11 |
| PI00300 | kg | MINIO DE PLOMO | 0.05 | 4.02 | 0.20 |
| CA00900N | kg | ACERO PERFILES S 275 JR | 2.456 | 0.73 | 1.79 |
| CA00700N | kg | ACERO S 275 JR, EN CHAPA ELABORADO Y PINTADO | 4.28 | 0.9 | 3.85 |
| TO00100 | h | OF. 1ª ALBAÑILERIA | 0.68 | 14.1 | 9.59 |
| TP00100 | h | PEON ESPECIAL | 0.049 | 13.42 | 0.66 |
| WW00300 | u | MATERIAL COMPLEMENTARIO O PZAS.ESPECIALES | 0.5 | 0.52 | 0.26 |
|  |  | Total |  |  | 17.67 |

| Medición | Uds. | Largo | Parcial |
|---|---|---|---|
| EXTERIORES: |  |  |  |
| PM4 | 1 | 4.74 | 4.74 |
| PM2 | 3 | 1.95 | 5.85 |
| PM1 | 1 | 3.70 | 3.70 |
| CE1 | 1 | 2.30 | 2.30 |
| CE2 | 1 | 2.50 | 2.50 |
| CE3 | 1 | 2.45 | 2.45 |
| INTERIORES: |  |  |  |
| PM5 | 1 | 2.00 | 2.00 |
| EI3 | 1 | 1.50 | 1.50 |
| EI2 | 4 | 0.95 | 3.80 |
| AM1 | 1 | 1.15 | 1.15 |
| AM2 | 2 | 2.14 | 4.28 |
| Total |  |  | 34.27 |

**06WWW00001N** m COBIJADO DE CAMARA DE AIRE HASTA 35 CM. L/HUECO
66.04 m × 3.74 (3.96 con costes indirectos) = 261.52
DE COBIJADO DE CAMARA DE AIRE HASTA DE 35 cm. DE ANCHURA CON LADRILLO HUECO SENCILLO, RECIBIDO CON MORTERO M5 (1:6) CON PLASTIFICANTE. MEDIDA LA LONGITUD EJECUTADA.

| Código | Ud | Descripción | Rendimiento | Precio | Importe |
|---|---|---|---|---|---|
| AGM00800 | m3 | MORTERO DE CEMENTO M5 (1:6) CEM II/A-L 32,5 N + PLAST. | 0.007 | 47.71 | 0.33 |
| FL00500 | mu | LADRILLO HUECO SENCILLO 4 CM. | 0.015 | 59.7 | 0.90 |
| TO00100 | h | OF. 1ª ALBAÑILERIA | 0.123 | 14.1 | 1.73 |
| TP00100 | h | PEON ESPECIAL | 0.058 | 13.42 | 0.78 |
|  |  | Total |  |  | 3.74 |

| Medición | Uds. | Largo | Parcial |
|---|---|---|---|
| VA2 | 6 | 4.65 | 27.90 |
| VA3 | 2 | 4.70 | 9.40 |
| VA4 | 1 | 1.80 | 1.80 |
| VA5 | 2 | 6.47 | 12.94 |
|  | 4 | 2.50 | 10.00 |
| VA7 | 1 | 4.00 | 4.00 |
| Total |  |  | 66.04 |

**06WWR80011N** m2 RECIBIDO DE CERCOS EN DIVISIONES INTERIORES (MUROS)
125.98 m2 × 13.23 (14.02 con costes indirectos) = 1766.24
DE RECIBIDO DE CERCOS O PRECERCOS DE CUALQUIER MATERIAL EN DIVISIONES INTERIORES (MUROS), CON MORTERO DE CEMENTO M5 (1:6), INCLUSO APLOMADO Y NIVELADO. MEDIDA LA SUPERFICIE REALMENTE EJECUTADA.

| Código | Ud | Descripción | Rendimiento | Precio | Importe |
|---|---|---|---|---|---|
| AGM00500 | m3 | MORTERO DE CEMENTO M5 (1:6) CEM II/A-L 32,5 N | 0.028 | 46.19 | 1.29 |
| WW80010N | kg | PUNTAS 20x100 cm. (material) | 0.135 | 6.05 | 0.82 |
| TO00100 | h | OF. 1ª ALBAÑILERIA | 0.418 | 14.1 | 5.89 |
| TA00100 | h | AYUDANTE (mano de obra) | 0.418 | 12.51 | 5.23 |
|  |  | Total |  |  | 13.23 |

| Medición | Uds. | Largo | Alto | Parcial |
|---|---|---|---|---|
| De Partida 6.01: |  |  |  |  |
| PM5 | 1 | 2.00 | 2.15 | 4.30 |
| EI5 | 2 | 1.00 | 2.15 | 4.30 |
| EI3 | 1 | 1.50 | 2.15 | 3.23 |
| EI2 | 4 | 0.95 | 2.15 | 8.17 |
| AM1 | 1 | 1.15 | 2.15 | 2.47 |
| AM2 | 2 | 2.14 | 2.15 | 9.20 |
| De Partida 6.05: |  |  |  |  |
| PV3 | 1 | 4.70 | 3.00 | 14.10 |
| PV2 | 1 | 4.70 | 3.00 | 14.10 |
| PV5 | 1 | 1.40 | 3.00 | 4.20 |
| P3 | 2 | 1.40 | 2.30 | 6.44 |
| PV1 | 1 | 3.70 | 3.00 | 11.10 |
| P4 | 4 | 1.20 | 2.30 | 11.04 |
| P2 | 1 | 0.95 | 2.30 | 2.19 |
| De Partida 6.06 | 1 | 3.78 | 3.00 | 11.34 |
| PV10 | 1 | 16.50 | 1.20 | 19.80 |
| Total |  |  |  | 125.98 |

**06WWR80060** m2 RECIBIDO DE CERCOS EN CERRAM. EXTERIORES (FAB. REVESTIR)
368.28 m2 × 10.97 (11.63 con costes indirectos) = 4283.10
DE RECIBIDO DE CERCOS O PRECERCOS DE CUALQUIER MATERIAL EN MURO DE CERRAMIENTO EXTERIOR PARA REVESTIR, CON MORTERO DE CEMENTO M5 (1:6), INCLUSO APLOMADO Y NIVELADO. MEDIDA LA SUPERFICIE REALMENTE EJECUTADA.

| Código | Ud | Descripción | Rendimiento | Precio | Importe |
|---|---|---|---|---|---|
| AGM00500 | m3 | MORTERO DE CEMENTO M5 (1:6) CEM II/A-L 32,5 N | 0.03 | 46.19 | 1.39 |
| WW80010N | kg | PUNTAS 20x100 cm. | 0.09 | 6.05 | 0.54 |
| TO00100 | h | OF. 1ª ALBAÑILERIA | 0.34 | 14.1 | 4.79 |
| TA00100 | h | AYUDANTE | 0.34 | 12.51 | 4.25 |
|  |  | Total |  |  | 10.97 |

| Medición | Uds. | Largo | Alto | Parcial |
|---|---|---|---|---|
| De Partida 6.01: |  |  |  |  |
| PM4 | 1 | 4.74 | 2.15 | 10.19 |
| PM2 | 3 | 1.95 | 2.15 | 12.58 |
| PM1 | 1 | 3.70 | 2.50 | 9.25 |
| CE1 | 1 | 2.30 | 1.00 | 2.30 |
| CE2 | 1 | 2.50 | 1.00 | 2.50 |
| CE3 | 1 | 2.45 | 2.60 | 6.37 |
| De Partida 6.06: |  |  |  |  |
| EI1 | 1 | 1.70 | 2.15 | 3.66 |
| PV8 | 15 | 0.80 | 2.30 | 27.60 |
| PV9 | 1 | 1.40 | 2.30 | 3.22 |
| VA1 | 2 | 2.50 | 3.00 | 15.00 |
| PV1 | 1 | 3.70 | 3.00 | 11.10 |
| PV6 | 1 | 3.20 | 3.00 | 9.60 |
| VA2 | 6 | 4.65 | 0.60 | 16.74 |
| VA3 | 2 | 4.70 | 0.60 | 5.64 |
| VA5 | 2 | 6.47 | 0.60 | 7.76 |
|  | 4 | 2.50 | 0.60 | 6.00 |
| VA4 | 1 | 1.80 | 1.10 | 1.98 |
| PM3 | 1 | 0.90 | 2.15 | 1.94 |
| PV7 | 1 | 2.50 | 3.00 | 7.50 |
| PV10 | 2 | 4.69 | 5.20 | 48.78 |
|  | 6 | 4.64 | 5.20 | 144.77 |
| VA6 | 1 | 2.50 | 3.60 | 9.00 |
| VA7 | 1 | 4.00 | 1.20 | 4.80 |
| Total |  |  |  | 368.28 |

## CAP7 CUBIERTAS
Importe: 56019.57

**07HNE0002N** m ENC.FALDON S/HORMIG.ALIG. CON PARAMENTO
171.62 m × 9.11 (9.66 con costes indirectos) = 1657.85
DE ENCUENTRO DE FALDON SOBRE HORMIGON ALIGERADO CON PARAMENTOS, INCLUSO JUNTA ELASTICA, FORMACION Y RELLENO DE ROZA DE 5X5 cm., ENFOSCADO Y REFUERZO CON MEMBRANA DE BETUN MODIFICADO IBM-48, CON ARMADURA DE POLIETILENO. MEDIDA EN VERDADERA MAGNITUD.

| Código | Ud | Descripción | Rendimiento | Precio | Importe |
|---|---|---|---|---|---|
| AGM00500 | m3 | MORTERO DE CEMENTO M5 (1:6) CEM II/A-L 32,5 N | 0.006 | 46.19 | 0.28 |
| ATC00100 | h | CUADRILLA ALBAÑILERIA, FORMADA POR OFICIAL 1ª Y PEON ESP. | 0.185 | 26.72 | 4.94 |
| TO00700 | h | OF. 1ª IMPERMEABILIZADOR (mano de obra) | 0.058 | 14.1 | 0.82 |
| XI00800 | kg | IMPRIMADOR DE BASE ASFALTICA (material) | 0.04 | 1.54 | 0.06 |
| XI02300 | m2 | MEMBRANA BETUN MODIF. ALM. ARM. POLIETILENO DE 4.0MM. (material) | 0.404 | 7.46 | 3.01 |
|  |  | Total |  |  | 9.11 |

| Medición | Uds. | Largo | Parcial |
|---|---|---|---|
| P. CUBIERTAS: |  |  |  |
| S3 | 2 | 13.99 | 27.98 |
|  | 2 | 40.45 | 80.90 |
|  | 2 | 0.57 | 1.14 |
|  | 2 | 9.02 | 18.04 |
|  | 2 | 6.78 | 13.56 |
|  | 30 | 0.85 | 25.50 |
|  | 30 | 0.15 | 4.50 |
| Total |  |  | 171.62 |

**07HTE00003** u ENC.FALDON CON CAZOLETA, REFUERZO MEMBRANA DE BETUN
8 u × 6.49 (6.88 con costes indirectos) = 55.04
DE ENCUENTRO DE FALDON CON CAZOLETA, INCLUSO CAJA PARA RECIBIR LA CAZOLETA FORMADA CON LADRILLO HUECO Y REFUERZO DE MEMBRANA DE BETUN MODIFICADO IBM-48, CON ARMADURA DE POLIETILENO. MEDIDA LA UNIDAD EJECUTADA.

| Código | Ud | Descripción | Rendimiento | Precio | Importe |
|---|---|---|---|---|---|
| AGM00500 | m3 | MORTERO DE CEMENTO M5 (1:6) CEM II/A-L 32,5 N | 0.003 | 46.19 | 0.14 |
| ATC00100 | h | CUADRILLA ALBAÑILERIA, FORMADA POR OFICIAL 1ª Y PEON ESP. | 0.12 | 26.72 | 3.21 |
| FL00500 | mu | LADRILLO HUECO SENCILLO 4 CM. | 0.004 | 59.7 | 0.24 |
| TO00700 | h | OF. 1ª IMPERMEABILIZADOR | 0.049 | 14.1 | 0.69 |
| XI01800 | m2 | MEMBRANA BETUN MODIF. ARM. DOBLE POLIET. 4 MM. (material) | 0.354 | 6.23 | 2.21 |
|  |  | Total |  |  | 6.49 |

| Medición | Uds. | Parcial |
|---|---|---|
| Cbta Vestuarios | 8 | 8.00 |
| Total |  | 8 |

**07HTF0006N** m2 FALDON AZ.TRANS.S/HORMIG.10CM. TEJIDO SEPARADOR,1 MEMB.BETUN
495.53 m2 × 37.03 (39.25 con costes indirectos) = 19449.55
DE FALDON DE AZOTEA TRANSITABLE FORMADO POR: BARRERA DE VAPOR DE BASE ASFALTICA, CAPA DE HORMIGON ALIGERADO DE 10 cm. DE ESPESOR MEDIO, CAPA DE MORTERO DE REGULACION, MEMBRANA DE BETUN MODIFICADO IBM-48, CON ARMADURA DE POLIETILENO, TEJIDO SEPARADOR Y SOLADO CON BALDOSA CERAMICA DE 14x28 cm. RECIBIDO CON MORTERO BASTARDO, COLOCADO CON JUNTAS DE 8 A 10 mm., INCLUSO ENLECHADO, CON PASTA DE CAL, AVITOLADO DE JUNTAS Y P.P. DE SOLAPES, REMATES DE PETO FORMADO POR CHAPA PLEGADA DE 2 MM. DE ESPESOR CON GOTERÓN PARA UN AHCO DE MURO DE 15 CM. MEDIDO EN PROYECCION HORIZONTAL DEDUCIENDO HUECOS MAYORES DE 1.00 m2.

| Código | Ud | Descripción | Rendimiento | Precio | Importe |
|---|---|---|---|---|---|
| AGL00200 | m3 | LECHADA DE CAL AEREA. | 0.001 | 83.64 | 0.08 |
| AGM00500 | m3 | MORTERO DE CEMENTO M5 (1:6) CEM II/A-L 32,5 N | 0.026 | 46.19 | 1.20 |
| AGM01600 | m3 | MORTERO BASTARDO CEM II/A-L 32.5,CAL Y AR.RIO M-4 (1:1:7) | 0.031 | 50.48 | 1.56 |
| ATC00100 | h | CUADRILLA ALBAÑILERIA, FORMADA POR OFICIAL 1ª Y PEON ESP. | 0.18 | 26.72 | 4.81 |
| FL00100 | mu | BALDOSA CERAMICA 14x28 (material) | 0.025 | 141.4 | 3.54 |
| FL00500 | mu | LADRILLO HUECO SENCILLO 4 CM. | 0.037 | 59.7 | 2.21 |
| TO01600 | h | OF. 1ª CERRAJERO-CHAPISTA | 0.01 | 14.1 | 0.14 |
| CA0878N | m2 | CHAPA ACERO GALVANIZADO 2 MM. | 0.15 | 2.63 | 0.39 |
| QW00100 | m3 | HORMIGON CELULAR | 0.1 | 35.91 | 3.59 |
| QW00800 | m2 | TEJIDO ANTIPUNZONAMIENTO 100 GR/M2 (material) | 1.1 | 0.85 | 0.94 |
| XI02700 | kg | PINTURA OXIASFALTO (material) | 1.111 | 2.18 | 2.42 |
| XI01800 | m2 | MEMBRANA BETUN MODIF. ARM. DOBLE POLIET. 4 MM. | 1.111 | 6.23 | 6.92 |
| TO00700 | h | OF. 1ª IMPERMEABILIZADOR | 0.097 | 14.1 | 1.37 |
| TO01100 | h | OF. 1ª SOLADOR | 0.291 | 14.1 | 4.10 |
| TP00200 | h | PEON ORDINARIO | 0.262 | 13.29 | 3.48 |
| WW00400 | u | PEQUEÑO MATERIAL | 1 | 0.28 | 0.28 |
|  |  | Total |  |  | 37.03 |

| Medición | Uds. | Largo | Ancho | Parcial |
|---|---|---|---|---|
| S3 |  |  |  |  |
| Cbta Vestíbulo | 1 | 13.99 | 9.34 | 130.67 |
| Cbta Vestuarios | 1 | 40.45 | 9.02 | 364.86 |
| Total |  |  |  | 495.53 |

**07HTW00003** m JUNTA DE DILATACION PLOMO
51.26 m × 31.94 (33.86 con costes indirectos) = 1735.66
DE JUNTA DE DILATACION FORMADA POR: MAESTRAS DE TABICON DE LADRILLO HUECO, PLANCHA DE PLOMO, MASTIC PARA RELLENO DE JUNTAS Y REFUERZO DE MEMBRANA. MEDIDA EN VERDADERA MAGNITUD.

| Código | Ud | Descripción | Rendimiento | Precio | Importe |
|---|---|---|---|---|---|
| AGM00500 | m3 | MORTERO DE CEMENTO M5 (1:6) CEM II/A-L 32,5 N | 0.01 | 46.19 | 0.46 |
| ATC00100 | h | CUADRILLA ALBAÑILERIA, FORMADA POR OFICIAL 1ª Y PEON ESP. | 0.51 | 26.72 | 13.63 |
| FL00300 | mu | LADRILLO HUECO DOBLE 9 CM. | 0.021 | 92.54 | 1.94 |
| QW00300 | kg | MASTIC ASFALTICO (material) | 2 | 0.93 | 1.86 |
| QW00600 | kg | PLOMO EN PLANCHAS (material) | 6 | 1.71 | 10.26 |
| TO00700 | h | OF. 1ª IMPERMEABILIZADOR | 0.068 | 14.1 | 0.96 |
| XI01800 | m2 | MEMBRANA BETUN MODIF. ARM. DOBLE POLIET. 4 MM. | 0.455 | 6.23 | 2.83 |
|  |  | Total |  |  | 31.94 |

| Medición | Uds. | Largo | Parcial |
|---|---|---|---|
| Cbta Vestuarios | 6 | 9.02 | 54.12 |
|  | 1 | 2.24 | 2.24 |
| A DEDUCIR: |  |  |  |
| Lucernarios | -6 | 0.85 | -5.10 |
| Total |  |  | 51.26 |

**07HTW00004** m BORDE LIBRE EN FALDON DE HORMIGON ALIGERADO
18.9 m × 8.21 (8.7 con costes indirectos) = 164.43
DE BORDE LIBRE EN FALDON DE HORMIGON ALIGERADO INCLUSO MAESTRA DE TABICON DE LADRILLO HUECO, REMATE CON BALDOSA CERAMICA DE 14X28 cm. COLOCADO A SOGA. MEDIDA LA LONGITUD EJECUTADA.

| Código | Ud | Descripción | Rendimiento | Precio | Importe |
|---|---|---|---|---|---|
| AGM00500 | m3 | MORTERO DE CEMENTO M5 (1:6) CEM II/A-L 32,5 N | 0.004 | 46.19 | 0.18 |
| AGM01600 | m3 | MORTERO BASTARDO CEM II/A-L 32.5,CAL Y AR.RIO M-4 (1:1:7) | 0.004 | 50.48 | 0.20 |
| ATC00100 | h | CUADRILLA ALBAÑILERIA, FORMADA POR OFICIAL 1ª Y PEON ESP. | 0.25 | 26.72 | 6.68 |
| FL00300 | mu | LADRILLO HUECO DOBLE 9 CM. | 0.005 | 92.54 | 0.46 |
| RW04900 | mu | BALDOSA CERAMICA GOTERA (material) | 0.004 | 171.43 | 0.69 |
|  |  | Total |  |  | 8.21 |

| Medición | Uds. | Largo | Parcial |
|---|---|---|---|
| Techo Vestíbulo | 2 | 9.45 | 18.90 |
| Total |  |  | 18.9 |

**07IGE00001** m ENC.FALDON CH.CONF.AC.GALV. Y PARAM,EN CUMBRERA
80.9 m × 11.31 (11.99 con costes indirectos) = 969.99
DE ENCUENTRO DE FALDON DE CHAPA CONFORMADA CON PARAMENTO EN CUMBRERA, FORMADO POR CHAPA LISA DE ACERO GALVANIZADO DE 0.6 mm. DE ESPESOR, CON DESARROLLO MINIMO DE 50 cm., INCLUSO P.P. DE SOLAPES, ACCESORIOS DE FIJACION Y JUNTAS DE ESTANQUIDAD;CONSTRUIDO SEGUN NTE/QTG-12. MEDIDO EN VERDADERA MAGNITUD.

| Código | Ud | Descripción | Rendimiento | Precio | Importe |
|---|---|---|---|---|---|
| ATC00100 | h | CUADRILLA ALBAÑILERIA, FORMADA POR OFICIAL 1ª Y PEON ESP. | 0.3 | 26.72 | 8.02 |
| QP01500 | m2 | CHAPA LISA DE ACERO GALVANIZADO 0.6 MM. ESPESOR (material) | 0.556 | 4.17 | 2.32 |
| QW00200 | m | JUNTA DE ESTANQUIDAD (material) | 1 | 0.45 | 0.45 |
| WW00300 | u | MATERIAL COMPLEMENTARIO O PZAS.ESPECIALES | 1 | 0.52 | 0.52 |
|  |  | Total |  |  | 11.31 |

| Medición | Uds. | Largo | Parcial |
|---|---|---|---|
| Cbta Piscina | 2 | 40.45 | 80.90 |
| Total |  |  | 80.9 |

**07IGE00002** m ENC.FALDON CH.CONF.AC.GALV. Y PARAM. LATERAL
36.7 m × 17.07 (18.09 con costes indirectos) = 663.90
DE ENCUENTRO DE FALDON DE CHAPA CONFORMADA CON PARAMENTO LATERAL, FORMADO POR CHAPA LISA DE ACERO GALVANIZADO DE 0.6 mm. DE ESPESOR, ACABADO EXTERIORMENTE CON RESINA DE POLIESTER SILICONA, CON DESARROLLO MINIMO 50 cm., INCLUSO P.P. DE SOLAPES, ACCESORIOS DE FIJACION Y JUNTAS DE ESTANQUIDAD. MEDIDO EN VERDADERA MAGNITUD.

| Código | Ud | Descripción | Rendimiento | Precio | Importe |
|---|---|---|---|---|---|
| AGM00500 | m3 | MORTERO DE CEMENTO M5 (1:6) CEM II/A-L 32,5 N | 0.003 | 46.19 | 0.14 |
| ATC00100 | h | CUADRILLA ALBAÑILERIA, FORMADA POR OFICIAL 1ª Y PEON ESP. | 0.3 | 26.72 | 8.02 |
| QP01400 | m2 | CHAPA LISA DE ACERO GALV. POLIESTER EXT. 0.7 MM. ESPESOR (material) | 0.556 | 13.77 | 7.66 |
| QW00200 | m | JUNTA DE ESTANQUIDAD | 1 | 0.45 | 0.45 |
| WW00300 | u | MATERIAL COMPLEMENTARIO O PZAS.ESPECIALES | 1 | 0.52 | 0.52 |
| WW00400 | u | PEQUEÑO MATERIAL | 1 | 0.28 | 0.28 |
|  |  | Total |  |  | 17.07 |

| Medición | Uds. | Largo | Parcial |
|---|---|---|---|
| Cbta Piscina | 2 | 18.35 | 36.70 |
| Total |  |  | 36.7 |

**07IGF0001N** m2 FALDON CUBIERTA PANEL AISLANTE CHAPA GRECADA
750.73 m2 × 34.76 (36.85 con costes indirectos) = 27664.40
DE FALDON DE CUBIERTA CON PANEL AISLANTE DE CHAPA GRECADA E=1mm, TIPO DECK O SIMILAR, FORMADO POR PERFIL Z DIMENSION VARIABLE PARA FORMACION DE PENDIENTE FIJADOS A CORREAS MEDIANTE TORNILLOS DE ACERO INOXIDABLE, SOPORTE BASE DE CHAPA GRECADA DE PERFIL 35/260/1040, BARRERA DE VAPOR LAMINAR, AISLANTE TERMICO A BASE DE PANEL DE LANA DE ROCA DE 150 kg/m3 Y 60 mm. DE ESPESOR, IMPERMEABILIZACION CON LAMINA DE BETUN ELASTOMERO DE 3 kg/m2 Y LAMINA AUTOPROTEGIDA DE PIZARRA DE ESPESOR 4 mm. Y 5 kg/m2, INCLUSO P.P. DE PERFILES DE BORDE Y ACABADO, REMATES DE PETO FORMADO POR CHAPA PLEGADA DE 2 MM. DE ESPESOR CON GOTERÓN PARA UN AHCO DE MURO DE 15 CM.; CONSTRUIDO SEGUN INSTRUCCIONES DEL FABRICANTE Y CTE DB SE-A. MEDIDO EN VERDADERA MAGNITUD DEDUCIENDO HUECOS MAYORES DE 1.00 m2.

| Código | Ud | Descripción | Rendimiento | Precio | Importe |
|---|---|---|---|---|---|
| ATC00100 | h | CUADRILLA ALBAÑILERIA, FORMADA POR OFICIAL 1ª Y PEON ESP. | 0.2 | 26.72 | 5.34 |
| TO01600 | h | OF. 1ª CERRAJERO-CHAPISTA | 0.01 | 14.1 | 0.14 |
| QP00800N | m | PERFIL Z CHAPA ACERO GALVANIZADO (material) | 0.65 | 4.13 | 2.68 |
| XA0201N | m2 | CHAPA GRECADA ACERO GALVANIZADO (material) | 1.05 | 5.47 | 5.74 |
| CA0878N | m2 | CHAPA ACERO GALVANIZADO 2 MM. | 0.175 | 2.63 | 0.46 |
| XI00800 | kg | IMPRIMADOR DE BASE ASFALTICA | 0.505 | 1.54 | 0.78 |
| XI02200 | m2 | MEMBRANA BETUN MODIF. ARM. DOBLE POLIET. 2,6 MM. (material) | 1.255 | 2.36 | 2.96 |
| XI0201N | m2 | LAMINA BETUN ELASTOMERO 3 Kg/m2 (material) | 1.111 | 4.18 | 4.64 |
| XI0200N | m2 | LAMINA AUTOPROTECCION MINERAL 4 MM. (5 Kg/m2) (material) | 1.111 | 6.91 | 7.68 |
| TO00700 | h | OF. 1ª IMPERMEABILIZADOR | 0.194 | 14.1 | 2.74 |
| WW00300 | u | MATERIAL COMPLEMENTARIO O PZAS.ESPECIALES | 2 | 0.52 | 1.04 |
| WW00400 | u | PEQUEÑO MATERIAL | 2 | 0.28 | 0.56 |
|  |  | Total |  |  | 34.76 |

| Medición | Uds. | Largo | Ancho | Parcial |
|---|---|---|---|---|
| Cbta Piscina | 2 | 40.45 | 9.10 | 736.19 |
| Cbta salida Sótano | 1 | 3.70 | 1.40 | 5.18 |
| Cbta salida terraza | 1 | 6.93 | 1.35 | 9.36 |
| Total |  |  |  | 750.73 |

**07IGW00002N** m CANALON CHAPA LISA ACERO GALVANIZADO
40.45 m × 13.94 (14.78 con costes indirectos) = 597.85
DE CANALON DE CHAPA LISA DE ACERO GALVANIZADO DE 0.6 mm. DE ESPESOR, CON DESARROLLO MINIMO DE 100 cm., INCLUSO P.P. DE SOLAPES, ACCESORIOS DE FIJACION Y JUNTAS DE ESTANQUIDAD. MEDIDO EN VERDADERA MAGNITUD.

| Código | Ud | Descripción | Rendimiento | Precio | Importe |
|---|---|---|---|---|---|
| ATC00100 | h | CUADRILLA ALBAÑILERIA, FORMADA POR OFICIAL 1ª Y PEON ESP. | 0.3 | 26.72 | 8.02 |
| QP01500 | m2 | CHAPA LISA DE ACERO GALVANIZADO 0.6 MM. ESPESOR | 1.12 | 4.17 | 4.67 |
| QW00200 | m | JUNTA DE ESTANQUIDAD | 1 | 0.45 | 0.45 |
| WW00300 | u | MATERIAL COMPLEMENTARIO O PZAS.ESPECIALES | 1 | 0.52 | 0.52 |
| WW00400 | u | PEQUEÑO MATERIAL | 1 | 0.28 | 0.28 |
|  |  | Total |  |  | 13.94 |

| Medición | Uds. | Largo | Parcial |
|---|---|---|---|
| Cbta Piscina | 1 | 40.45 | 40.45 |
| Total |  |  | 40.45 |

**07WWW00024N** u LUCERNARIO BASE CUADRADA, LATERALES
15 u × 192.51 (204.06 con costes indirectos) = 3060.90
DE LUCERNARIO DE BASE CUADRADA Y DOS LATERALES, EJECUTADA CON DOBLE VIDRIADO MERMETICO FORMADO POR: CRISTALES DE SEGURIDAD BLINDEX AL EXTERIOR TEMPLADO DE 6 mm. CON PLANITHERM Y BLINDEX LAMINADO DEL LADO INTERIOR DE 4+4 mm., PARA UNA LUZ LIBRE DE HUECO EN PLANOS DE DETALLE Y ALTURA DE 0.94 m., INCLUSO ACCESORIOS DE FIJACION Y JUNTAS DE ESTANQUIDAD, COLOCADA. MEDIDA LA UNIDAD EJECUTADA.

| Código | Ud | Descripción | Rendimiento | Precio | Importe |
|---|---|---|---|---|---|
| ATC00100 | h | CUADRILLA ALBAÑILERIA, FORMADA POR OFICIAL 1ª Y PEON ESP. | 1.5 | 26.72 | 40.08 |
| QV00500N | u | CLARABOYA FIJA DOBLE VIDRIADO HERMETICO C/LATERAL (material) | 1 | 147.71 | 147.71 |
| QW00200 | m | JUNTA DE ESTANQUIDAD | 4 | 0.45 | 1.80 |
| WW00300 | u | MATERIAL COMPLEMENTARIO O PZAS.ESPECIALES | 4 | 0.52 | 2.08 |
| WW00400 | u | PEQUEÑO MATERIAL | 3 | 0.28 | 0.84 |
|  |  | Total |  |  | 192.51 |

| Medición | Uds. | Parcial |
|---|---|---|
| VL1, VL2, VL3 |  |  |
| Cbta Vestuarios | 15 | 15.00 |
| Total |  | 15 |

## CAP8 INSTALACIONES
Importe: 635612.13

### CAP8.1 ELECTRICIDAD (25/08/2008)
Importe: 128019.99

**08SEL00001N** VER SEPARATA INSTALACIONES (25/08/2008)
1 × 120773.58 (128019.99 con costes indirectos) = 128019.99

### CAP8.2 FONTANERIA (25/08/2008)
Importe: 35635.09

**08SFO00002N** VER SEPARATA INSTALACIONES (25/08/2008)
1 × 33618.01 (35635.09 con costes indirectos) = 35635.09

### CAP8.3 CLIMATIZACION Y VENTILACION (25/08/2008)
Importe: 324439.42

**08SCV00004N** VER SEPARATA INSTALACIONES (25/08/2008)
1 × 306074.92 (324439.42 con costes indirectos) = 324439.42

### CAP8.4 PISCINA (25/08/2008)
Importe: 65021.56

**08SPI00005N** VER SEPARATA INSTALACIONES (25/08/2008)
1 × 61341.09 (65021.56 con costes indirectos) = 65021.56

### CAP8.5 PROTECCION CONTRA EL FUEGO (25/08/2008)
Importe: 27485.31

**08SPF00006N** VER SEPARATA INSTALACIONES (25/08/2008)
1 × 25929.54 (27485.31 con costes indirectos) = 27485.31

### CAP8.6 CONTROL (25/08/2008)
Importe: 55010.76

**08SCO00007N** VER SEPARATA INSTALACIONES (25/08/2008)
1 × 51896.94 (55010.76 con costes indirectos) = 55010.76

## CAP9 AISLAMIENTOS
Importe: 34219.87

**09TNF00022N** m2 AISL.SUELOS PLANCHAS MACH. POLIEST. EXTRUIDO 4 CM.
467.69 m2 × 8.68 (9.2 con costes indirectos) = 4302.75
DE AISLAMIENTO TERMICO DE SUELOS A BASE DE PLANCHAS MACHIHEMBRADAS DE POLIESTIRENO EXTRUIDO DE 4 CM. DE ESPESOR BAJO CAPA GEOTEXTIL, CON UNA CONDUCTIVIDAD <0.029 W/mºk, INCLUSO P.P. DE PEQUEÑO MATERIAL, CORTE Y COLOCACION; SEGUN CTE DB HE-1. MEDIDA LA SUPERFICIE EJECUTADA.

| Código | Ud | Descripción | Rendimiento | Precio | Importe |
|---|---|---|---|---|---|
| ATC00100 | h | CUADRILLA ALBAÑILERIA, FORMADA POR OFICIAL 1ª Y PEON ESP. | 0.05 | 26.72 | 1.34 |
| QW0070N | m3 | POLIESTIRENO EXTRUIDO PLANCHAS 33 KG/M2 (material) | 0.04 | 176.5 | 7.06 |
| WW00400 | u | PEQUEÑO MATERIAL | 1 | 0.28 | 0.28 |
|  |  | Total |  |  | 8.68 |

| Medición | Uds. | Largo | Ancho | Alto | Parcial |
|---|---|---|---|---|---|
| Suelo P. Baja | 1 | 876.17 |  |  | 876.17 |
| Canaletas | 4 | 26.00 |  | 0.15 | 15.60 |
| Zona Playas | 4 | 6.00 |  | 0.15 | 3.60 |
| Canaletas | 8 | 13.50 |  | 0.15 | 16.20 |
| A DEDUCIR: |  |  |  |  |  |
| Vasos piscinas | -1 | 26.20 | 13.70 |  | -358.94 |
|  | -1 | 13.70 | 6.20 |  | -84.94 |
| Total |  |  |  |  | 467.69 |

**09TTT00110N** m2 AISLAMIENTO CUBIERTA P.LANA DE ROCA 150 Kg./m3 50MM.
1246.26 m2 × 3.7 (3.92 con costes indirectos) = 4885.34
DE AISLAMIENTO DE TECHOS CON PANELES DE LANA DE ROCA DE 50 mm. DE ESPESOR Y 150 kg/m3. DE DENSIDAD, CON UNA CONDUCTIVIDAD <0.029 W/mºk, INCLUSO P.P. DE ELEMENTOS DE FIJACION, CORTE Y COLOCACION; SEGUN CTE DB HE-1. MEDIDA LA SUPERFICIE EJECUTADA.

| Código | Ud | Descripción | Rendimiento | Precio | Importe |
|---|---|---|---|---|---|
| XT13800N | m3 | LANA DE ROCA EN PANELES DENSIDAD 150KG/M3 E=50MM. (material) | 0.06 | 3.88 | 0.23 |
| TO00300 | h | OF. 1ª COLOCADOR | 0.097 | 14.1 | 1.37 |
| TP00100 | h | PEON ESPECIAL | 0.097 | 13.42 | 1.30 |
| WW00300 | u | MATERIAL COMPLEMENTARIO O PZAS.ESPECIALES | 1 | 0.52 | 0.52 |
| WW00400 | u | PEQUEÑO MATERIAL | 1 | 0.28 | 0.28 |
|  |  | Total |  |  | 3.7 |

| Medición | Uds. | Largo | Parcial |
|---|---|---|---|
| Partida 7.03 | 1 | 495.53 | 495.53 |
| Partida 7.08 | 1 | 750.73 | 750.73 |
| Total |  |  | 1246.26 |

**09ISS00030** m2 IMPERMEAB. SUELOS, MEMBRANA BETUN 4MM
971.69 m2 × 16.93 (17.95 con costes indirectos) = 17441.84
DE IMPERMEABILIZACION DE SUELOS FORMADA POR, MEMBRANA DE BETUN MODIFICADO DE 4 mm. DE ESPESOR, INCLUSO GEOTEXTIL DE 200 GRAMOS/M2, CAPAS DE MORTERO DE REGULARIZACION Y PROTECCION DE 2 cm. DE ESPESOR CON MORTERO M5 (1:6) Y P.P. DE SOLAPES; SEGUN CTE DB HE-1. MEDIDA LA SUPERFICIE EJECUTADA.

| Código | Ud | Descripción | Rendimiento | Precio | Importe |
|---|---|---|---|---|---|
| AGM00800 | m3 | MORTERO DE CEMENTO M5 (1:6) CEM II/A-L 32,5 N + PLAST. | 0.041 | 47.71 | 1.96 |
| ATC00100 | h | CUADRILLA ALBAÑILERIA, FORMADA POR OFICIAL 1ª Y PEON ESP. | 0.25 | 26.72 | 6.68 |
| TO00700 | h | OF. 1ª IMPERMEABILIZADOR | 0.097 | 14.1 | 1.37 |
| XI01800 | m2 | MEMBRANA BETUN MODIF. ARM. DOBLE POLIET. 4 MM. | 1.111 | 6.23 | 6.92 |
|  |  | Total |  |  | 16.93 |

| Medición | Uds. | Largo | Ancho | Alto | Parcial |
|---|---|---|---|---|---|
| SUELO P. BAJA: |  |  |  |  |  |
| Vestuarios y playas | 1 | 783.76 |  |  | 783.76 |
| Exteriores | 1 | 9.00 | 4.00 |  | 36.00 |
|  | 1 | 8.74 | 13.91 |  | 121.57 |
| Canaletas | 4 | 26.00 |  | 0.15 | 15.60 |
|  | 4 | 6.00 |  | 0.15 | 3.60 |
|  | 8 | 13.80 |  | 0.15 | 16.56 |
| A DEDUCIR: |  |  |  |  |  |
| Esc.subida Sótano | -1 | 4.00 | 1.35 |  | -5.40 |
| Total |  |  |  |  | 971.69 |

**09IPP0001N** m2 TRATAMIENTO IMPERM. PARAMENTOS POLIESTER
183.13 m2 × 16.72 (17.72 con costes indirectos) = 3245.06
DE TRATAMIENTO DE PROTECCION DE PARAMENTOS, COSISTENTE EN: CAPA DE AISLAMIENTO TERMICO DE POLIURETANO PROYECTADO DE 2 CM. DE ESPESOR, IMPERMEABILIZACION DE 1 CM. DE ESPESOR CON LAMINA COMPUESTA DE RESINA DE IMPRIMACION, VELO DE FIBRA MAT-450, RESINA DE POLIESTER, VELO DE FIBRA MAT-450, FIBRA DE POLIESTER, CAPA DE TRATAMIENTO SUPERFICIAL EXTERIOR CON PINTURA GEL-COAT O SIMILAR, INCLUSO LIMPIEZA PREVIA DEL PARAMENTO, CON DOCUMENTO DE IDONEIDAD TECNICA; SEGUN INDICACIONES DE LA DIRECCION FACULTATIVA E INSTRUCCIONES DEL FABRICANTE. MEDIDA LA SUPERFICIE EJECUTADA.

| Código | Ud | Descripción | Rendimiento | Precio | Importe |
|---|---|---|---|---|---|
| TO00700 | h | OF. 1ª IMPERMEABILIZADOR | 0.097 | 14.1 | 1.37 |
| TO00300 | h | OF. 1ª COLOCADOR | 0.049 | 14.1 | 0.69 |
| TP00100 | h | PEON ESPECIAL | 0.039 | 13.42 | 0.52 |
| XI0270010N | m2 | LAMINA IMPERMAB. DE POLIESTER (material) | 1.111 | 9.5 | 10.55 |
| XT14300 | m3 | POLIURETANO DENSIDAD 35 kg/m3 (material) | 0.02 | 120.51 | 2.41 |
| WW00300 | u | MATERIAL COMPLEMENTARIO O PZAS.ESPECIALES | 1 | 0.52 | 0.52 |
| WW00400 | u | PEQUEÑO MATERIAL | 2 | 0.28 | 0.56 |
| MC00200 | h | COMPRESOR PARA PROYECTAR (maquinaria) | 0.04 | 2.51 | 0.10 |
|  |  | Total |  |  | 16.72 |

| Medición | Uds. | Largo | Ancho | Alto | Parcial |
|---|---|---|---|---|---|
| VASOS COMPENSACION: |  |  |  |  |  |
| Piscina ppal | 1 | 7.61 | 5.06 |  | 38.51 |
|  | 2 | 7.61 |  | 2.25 | 34.25 |
|  | 2 | 5.06 |  | 2.25 | 22.77 |
| Piscina enseñanza | 2 | 5.06 | 2.20 |  | 22.26 |
|  | 4 | 5.06 |  | 2.25 | 45.54 |
|  | 4 | 2.20 |  | 2.25 | 19.80 |
| Total |  |  |  |  | 183.13 |

**09TPP0003N** m2 AISLAMIENTO PAREDES POLIURETANO PROYECTADO 50 MM.
499.55 m2 × 7.2 (7.63 con costes indirectos) = 3811.57
DE AISLAMIENTO FORMADO POR CAPA DE POLIURETANO PROYECTADO DE 50 mm. DE ESPESOR MEDIO Y DENSIDAD 35 kg/m3., INCLUSO P.P. DE PREPARACION DEL PARAMENTO Y LIMPIEZA; SEGUN CTE DB HE-1. MEDIDA LA SUPERFICIE EJECUTADA.

| Código | Ud | Descripción | Rendimiento | Precio | Importe |
|---|---|---|---|---|---|
| MC00200 | h | COMPRESOR PARA PROYECTAR | 0.04 | 2.51 | 0.10 |
| TO00300 | h | OF. 1ª COLOCADOR | 0.039 | 14.1 | 0.55 |
| TP00100 | h | PEON ESPECIAL | 0.039 | 13.42 | 0.52 |
| XT14300 | m3 | POLIURETANO DENSIDAD 35 kg/m3 | 0.05 | 120.51 | 6.03 |
|  |  | Total |  |  | 7.2 |

| Medición | Uds. | Largo | Parcial |
|---|---|---|---|
| Partida 6.06 | 1 | 499.55 | 499.55 |
| Total |  |  | 499.55 |

**09ISS00130N** m2 IMPERMEAB. MUROS LAM. PVC.
50.17 m2 × 10.03 (10.63 con costes indirectos) = 533.31
DE IMPERMEABILIZACION DE TRASDOS DE MUROS CON LAMINA DE PVC TIPO DREN CON GEOTEXTIL, INCLUSO FIJACION AL SOPORTE Y P.P. DE PINTURA OXIASFALTO CON UN PESO MÍNIMO DE 1 KG/M2 Y DE SOLAPES; SEGUN INSTRUCCIONES DEL FABRICANTE. MEDIDA LA SUPERFICIE EJECUTADA.

| Código | Ud | Descripción | Rendimiento | Precio | Importe |
|---|---|---|---|---|---|
| XI01600N | m2 | LAMINA PVC TIPO DREN (material) | 1.111 | 3.12 | 3.47 |
| XI02700 | kg | PINTURA OXIASFALTO | 1.111 | 2.18 | 2.42 |
| TO00700 | h | OF. 1ª IMPERMEABILIZADOR | 0.194 | 14.1 | 2.74 |
| WW00400 | u | PEQUEÑO MATERIAL | 5 | 0.28 | 1.40 |
|  |  | Total |  |  | 10.03 |

| Medición | Uds. | Largo | Alto | Parcial |
|---|---|---|---|---|
| Tipo A | 1 | 18.58 | 2.70 | 50.17 |
| Total |  |  |  | 50.17 |

## Precios auxiliares

**AGY00100** m3 PASTA DE YESO NEGRO YG.
Precio: 125.56

| Código | Ud | Descripción | Rendimiento | Precio | Importe |
|---|---|---|---|---|---|
| GW00100 | m3 | AGUA POTABLE | 0.618 | 0.51 | 0.32 |
| GY00200 | t | YESO NEGRO YG (material) | 0.876 | 52.53 | 46.02 |
| TP00100 | h | PEON ESPECIAL | 5.903 | 13.42 | 79.22 |
|  |  | Total |  |  | 125.56 |

**AGY00200** m3 PASTA DE YESO BLANCO YF.
Precio: 129.09

| Código | Ud | Descripción | Rendimiento | Precio | Importe |
|---|---|---|---|---|---|
| GW00100 | m3 | AGUA POTABLE | 0.618 | 0.51 | 0.32 |
| GY00100 | t | YESO BLANCO YF (material) | 0.876 | 56.56 | 49.55 |
| TP00100 | h | PEON ESPECIAL | 5.903 | 13.42 | 79.22 |
|  |  | Total |  |  | 129.09 |

**AGM00500** m3 MORTERO DE CEMENTO M5 (1:6) CEM II/A-L 32,5 N
Precio: 46.19

| Código | Ud | Descripción | Rendimiento | Precio | Importe |
|---|---|---|---|---|---|
| AA00300 | m3 | ARENA GRUESA (material) | 1.102 | 9.32 | 10.27 |
| GC00200 | t | CEMENTO CEM II/A-L 32.5, EN SACOS | 0.258 | 86.71 | 22.37 |
| GW00100 | m3 | AGUA POTABLE | 0.263 | 0.51 | 0.13 |
| TP00100 | h | PEON ESPECIAL | 1 | 13.42 | 13.42 |
|  |  | Total |  |  | 46.19 |

**AGM01800** l M. 'EPOXI' RIGAMULS O EQUIV.
Precio: 6.06
MORTERO DE RESINAS 'EPOXI' Y ARIDO DE SILICE.

| Código | Ud | Descripción | Rendimiento | Precio | Importe |
|---|---|---|---|---|---|
| TP00100 | h | PEON ESPECIAL | 0.01 | 13.42 | 0.13 |
| AS00300 | kg | ARIDO SILICE TRATADO (material) | 2.215 | 0.17 | 0.38 |
| GR00200 | l | RESINA EPOXI (material) | 0.341 | 16.27 | 5.55 |
|  |  | Total |  |  | 6.06 |

**AGL001001** m3 ADHESIVO FT5-ADHESIVO O EQUIV.
Precio: 92.09
LECHADA DE CEMENTO II-./35. (PA-350).

| Código | Ud | Descripción | Rendimiento | Precio | Importe |
|---|---|---|---|---|---|
| TP00100 | h | PEON ESPECIAL | 3.501 | 13.42 | 46.98 |
| GC00200 | t | CEMENTO CEM II/A-L 32.5, EN SACOS | 0.515 | 86.71 | 44.66 |
| GW00100 | m3 | AGUA POTABLE | 0.891 | 0.51 | 0.45 |
|  |  | Total |  |  | 92.09 |

**AGM018001** l M. TIPO PCI IMPERBETT O EQUIV.
Precio: 6.06
MORTERO DE RESINAS 'EPOXI' Y ARIDO DE SILICE.

| Código | Ud | Descripción | Rendimiento | Precio | Importe |
|---|---|---|---|---|---|
| TP00100 | h | PEON ESPECIAL | 0.01 | 13.42 | 0.13 |
| AS00300 | kg | ARIDO SILICE TRATADO | 2.215 | 0.17 | 0.38 |
| GR00200 | l | RESINA EPOXI | 0.341 | 16.27 | 5.55 |
|  |  | Total |  |  | 6.06 |

**AGL00100** m3 LECHADA DE CEMENTO II-./35. (PA-
Precio: 92.09
LECHADA DE CEMENTO II-./35. (PA-350).

| Código | Ud | Descripción | Rendimiento | Precio | Importe |
|---|---|---|---|---|---|
| TP00100 | h | PEON ESPECIAL | 3.501 | 13.42 | 46.98 |
| GC00200 | t | CEMENTO CEM II/A-L 32.5, EN SACOS | 0.515 | 86.71 | 44.66 |
| GW00100 | m3 | AGUA POTABLE | 0.891 | 0.51 | 0.45 |
|  |  | Total |  |  | 92.09 |

**ATC00100** h CUADRILLA ALBAÑILERIA, FORMADA POR OFICIAL 1ª Y PEON ESP.
Precio: 26.72
CUADRILLA ALBAÑILERIA, FORMADA POR OFICIAL 1ª Y PEON ESPECIAL.

| Código | Ud | Descripción | Rendimiento | Precio | Importe |
|---|---|---|---|---|---|
| TO00100 | h | OF. 1ª ALBAÑILERIA | 0.971 | 14.1 | 13.69 |
| TP00100 | h | PEON ESPECIAL | 0.971 | 13.42 | 13.03 |
|  |  | Total |  |  | 26.72 |

**ATC00400** h CUADRILLA FORMADA POR OFICIAL 1º INST. Y AYUDANTE ESP.
Precio: 26.85
CUADRILLA FORMADA POR UN OFICIAL 1ª INSTALADOR Y AYUDANTE ESPECIALISTA.

| Código | Ud | Descripción | Rendimiento | Precio | Importe |
|---|---|---|---|---|---|
| TA00200 | h | AYUDANTE ESPECIALISTA | 0.971 | 13.55 | 13.16 |
| TO01800 | h | OF. 1ª INSTALADOR (mano de obra) | 0.971 | 14.1 | 13.69 |
|  |  | Total |  |  | 26.85 |

**O01OA090** h. Cuadrilla A
Precio: 25.51

| Código | Ud | Descripción | Rendimiento | Precio | Importe |
|---|---|---|---|---|---|
| O01OA030 | h. | Oficial primera (mano de obra) | 0.972 | 10.71 | 10.41 |
| O01OA050 | h. | Ayudante (mano de obra) | 0.972 | 10.4 | 10.11 |
| O01OA070 | h. | Peón ordinario (mano de obra) | 0.487 | 10.24 | 4.99 |
|  |  | Total |  |  | 25.51 |

**ATC00200** h CUADRILLA ALBAÑILERIA, FORMADA P
Precio: 26.3
CUADRILLA ALBAÑILERIA, FORMADA POR OFICIAL 2ª Y PEON ESPECIAL.

| Código | Ud | Descripción | Rendimiento | Precio | Importe |
|---|---|---|---|---|---|
| TO02200 | h | OFICIAL 2ª | 0.971 | 13.67 | 13.27 |
| TP00100 | h | PEON ESPECIAL | 0.971 | 13.42 | 13.03 |
|  |  | Total |  |  | 26.3 |

**AGM00800** m3 MORTERO DE CEMENTO M5 (1:6) CEM II/A-L 32,5 N + PLAST.
Precio: 47.71
MORTERO DE CEMENTO CEM II/A-L 32.5 N Y ARENA DE RIO M5 (1:6) CON ADICION DE PLASTIFICANTE.

| Código | Ud | Descripción | Rendimiento | Precio | Importe |
|---|---|---|---|---|---|
| AA00300 | m3 | ARENA GRUESA | 1.102 | 9.32 | 10.27 |
| GA00200 | l | PLASTIFICANTE (material) | 1.288 | 1.18 | 1.52 |
| GC00200 | t | CEMENTO CEM II/A-L 32.5, EN SACOS | 0.258 | 86.71 | 22.37 |
| GW00100 | m3 | AGUA POTABLE | 0.263 | 0.51 | 0.13 |
| TP00100 | h | PEON ESPECIAL | 1 | 13.42 | 13.42 |
|  |  | Total |  |  | 47.71 |

**AGL00200** m3 LECHADA DE CAL AEREA.
Precio: 83.64

| Código | Ud | Descripción | Rendimiento | Precio | Importe |
|---|---|---|---|---|---|
| GK00300 | t | CAL VIVA (material) | 0.309 | 95.48 | 29.50 |
| GW00100 | m3 | AGUA POTABLE | 0.876 | 0.51 | 0.45 |
| TP00100 | h | PEON ESPECIAL | 4.001 | 13.42 | 53.69 |
|  |  | Total |  |  | 83.64 |

**AGM01600** m3 MORTERO BASTARDO CEM II/A-L 32.5,CAL Y AR.RIO M-4 (1:1:7)
Precio: 50.48
MORTERO BASTARDO DE CEMENTO CEM-II, CAL AEREA APAGADA EN POLVO Y ARENA DE RIO M-4(1:1:7), ELABORADO SEGUN NORMA NBE FL-90.

| Código | Ud | Descripción | Rendimiento | Precio | Importe |
|---|---|---|---|---|---|
| AA00300 | m3 | ARENA GRUESA | 1.092 | 9.32 | 10.18 |
| GC00200 | t | CEMENTO CEM II/A-L 32.5, EN SACOS | 0.206 | 86.71 | 17.86 |
| GK00100 | t | CAL AEREA APAGADA EN POLVO EN SACOS (material) | 0.078 | 79.57 | 6.21 |
| GW00100 | m3 | AGUA POTABLE | 0.26 | 0.51 | 0.13 |
| TP00100 | h | PEON ESPECIAL | 1.2 | 13.42 | 16.10 |
|  |  | Total |  |  | 50.48 |

## Recursos

**FP0182N** m2 TECHO ACUSTICO TIPO HERAKLITH EPV, E=25 MM
TECHO ACUSTICO HERAKUSTIK F, E=25 MM.

**RL0100N** m2 PANEL TIPO VIROCLIN E=8 MM
PANEL VIROCLIN E=12 MM.

**KL02301N** m2 PUERTA FIJA Y CORREDERA AL. (T-IV) C/BANDA SEÑAL
PUERTA FIJA Y CORREDERA AL. (T-IV)C/BANDA SEÑAL.

**QV00500N** u CLARABOYA FIJA DOBLE VIDRIADO HERMETICO C/LATERAL
CLARABOYA FIJA VIDRIO LAMINAR INCOLORO 5+5MM. C/LATERALES
